# Spremberg Schwimmhalle
Angebotsaufforderung (GAEB DA XML 3.1, DA83)
Projekt: 24-006
Währung: EUR
Vergabeart: Öffentliche Ausschreibung
Eröffnung: 20.01.2026 00:00:00
Ausführungsbeginn: 29.06.2026
Ausführungsende: 27.08.2027
Auftraggeber: Stadt Spremberg / Grodk,, 30 Spremberg / Grodk, Am Markt 1, 03130 Spremberg, Deutschland
Erstellt mit: NEVARIS/ GXML Toolbox V3.3 R20240815, NEVARIS 25.2.0, 13.02.2026

## Los 13: Lüftungsinstallation
Datum: 20.01.2026

*Hinweis: Objektbeschreibung*
Die innerstädtisch gelegene kommunale Schwimmhalle Spremberg aus dem Jahr 1984 soll baulich, technisch und energetisch saniert werden.

Geplant ist eine umfassende und zügige bauliche Sanierung und Modernisierung der Bestandshalle, inklusive einer Erweiterung der technischen Anlagen.

Das Sportbad hat eine Gesamtfläche von ca. 1500 m2 mit einem 25 m langen
4- Bahnen- Schwimmbecken.
Das Gebäude ist eingeschossig, wurde in einer Skelettbauweise errichtet und ist voll unterkellert. Die Außen- und Innenwände bestehen größtenteils aus Mauerwerk

Umgestaltung Badehalle
Das 25m Schwimmerbecken wird auf der Nordseite (Fensterfassadenseite) aufgebrochen und um 1,5 Bahnen erweitert. Das Nichtschwimmbecken wird ebenso aufgebrochen und auf insgesamt 130qm Wasserfläche erweitern. Die Becken werden alle als Edelstahlbecken mit einer Doppelrinne ausgebildet. Das NSB erhält zusätzlich eine Kinderrutsche.
Durch die Anpassungen der Beckengrößen wird entsprechende die Badehalle zur Nordseite hin und zur Schaffung von Lagerräumen im EG (Schulen, Vereine) sowie Technikaufstellflächen im UG erweitert. Dafür wird die komplette Dachkonstruktion zurückgebaut und durch neue Stahlfachwerkträger inkl. Trapezblech ersetzt.

Der Erdwall auf der Nordseite sowie die Treppenanlagen auf der West- und Ostseite werden durch die Hallenverbreiterung komplett zurückgebaut und abgefahren. Die Außenwände werden zur Fassadensanierung im Bereich des Kellers bis zur Bodenplatte freigelegt, um die Abdichtung sowie Dämmung der erdberührenden Bauteile zu ertüchtigen.

Technikräume
Der Zugang zum Kellergeschoss bleibt weiterhin in seiner Lage bestehen.
Die Bodenplatte des Chlorgasraums wird auf die Geländeoberfläche herabgesetzt.
Das Kellergeschoss bleibt weiterhin der Unterbringung der Technik vorbehalten. Es wird im Nord-Ost-Bereich durch einen Anbau ergänzt, welcher hauptsächlich als Aufstellfläche für das neue Lüftungsgerät der Badehalle dient.
Im Erdgeschoss werden durch den Anbau die Lagerräume für Schul- und Vereinssport sowie die Vergrößerung des Kinderspielbereichs ermöglicht.

### Titel 1 Lüftungsinstallation

#### Untertitel 1.1 Lüftungsgeräte und Zubehör

*Hinweis: Vorbemerkung Einbringung*
Die Einbringung der Lüftungsanlagen erfolgt über einen
Schacht aus dem Erdgeschoss in das Untergeschoss.

Der Einbingeschacht ist ca. 4,0m x 3,3m und ca. 2,7m tief.

Die Einbringeöffnung im Schacht befindet sich an der langen
Seite und ist ca. 2,4m breit und 2,4m hoch.

Die Einbringeöffnung führt direkt in den Aufstellraum.

Eine Anfahrt an den Einbringeschacht ist mit einem LKW
möglich.

*Hinweis: Vorbemerkungen RLT-Anlagen*
Die ausgeschriebenen Gerätemaße sind zwingend einzuhalten.
Die in den Vorbemerkungen und in den einzelnen Positionen
aufgeführten Anlagenqualitäten und - konfigurationen
stellen Mindestanforderungen der Lüftungsgeräte dar.

Ventilatoren sind als Radiallaufräder mit Umlaufdiffusor
aufgebaut auf einen elektronisch kommutierten
EC-Außenläufermotor mit integrierter Elektronik auszuführen.

Luftregelklappen bzw. Absperrklappen erfüllen die
Klasse 2 der Klassifizierung für Leckage gemäß
DIN EN 1751:2014. Sämtliche Luftregelklappen sind
mit Stellmotoren innenliegend im Gerät zu montieren.
Jede Klappe muss bei einzeln über den Controller
einstellbar sein. Klappenstellmotore sind mit einer
Stellungsrückmeldung auszuführen.

Schaltschrank mit freiprogrammierbarem Controller
inkl. projekt-spezifischer Software, komplett verdrahtet
einschließlich kompletter geräteinterner Verkabelung.

Asymmetrischer, für Kondensation auf dem Abluftweg
optimierter Plattenwärmeübertrager über die volle
Gerätetiefe wirksam, hochgradig korrosions- und
alterungsbeständig, vollständig reinigbar konform
VDI 6022 und VDI 3803 Blatt 1 2020-05, Kapitel 6.2.6.

Zweistufige Filterung der Zuluft für Einsatz bei
Außenluftqualität ODA 2 gemäß EN 13779 mit
Luftfiltern in der Ab-, Außen- und Zuluft mit dynamischer
Filterdruckverlustüberwachung und Anzeige des
aktuellen Druckverlustes auf dem Controller.

Gerät nach VDI- Richtlinie 6022 Blatt 1 sowie
Konformität zu den Hygiene-Anforderungen der
VDI Richtlinie 3803.

Geräteboden im Fortluft-Bereich als Kunststoffwanne
mit Entwässerung und Wasservorlage ausgeführt..

Baumustergeprüfte Wärmepumpenanlage zur
Taupunktunterschreitung, bestehend aus:
stufenlos leistungsregelbarem Scroll-Verdichter, Verdampfer,
Kondensator, elektronischem Einspritzventil, erforderlichen
Sicherheitseinrichtungen und Kältemittel im Gerät integriert.

Aufschaltung der Parameter Verdampfungsdruck,
Verflüssigungsdruck, Sauggastemperatur und Überwachung
des elektronischen Expansionsventils auf den Controller.

Keine Rückverdunstung aus Verdampfer und Rekuperator
durch Bypassung des Luftweges durch Rekuperator und
Verdampfer nach Ende der Entfeuchtungsanforderung.

**1.1.10 RLTA 1 Schwimmhalle**
Klimagerät für Hallenbäder mit mehrstufiger
Wärmerückgewinnung und leistungsregelbarer
Wärmepumpe.

Gehäuse
Ausführung und Aufbau nach VDI 3803, EN 13053,
EN 16798-3, EN 1886, VDI 6022, jeweils gültige EnEV.
Profilierte, geschlossene Rahmenkonstruktion aus
verzinktem und pulverbeschichtetem Stahlblech.
Paneele aus verzinktem und allseitig kunststoffbeschichtetem
(ca. 35 μ) Stahlblech, Korrosionsschutzklasse IV,
doppelschalig (Sandwichausführung) mit innenliegender Isolierung,
wärmebrückenfrei, innenseitig mit einer hochbeständigen
Dichtung und mit wärmebrückenfreien Verschlüssen versehen.
Allseitig umlaufendes Paneelrahmenprofil aus Kunststoff.
Türen im Filterbereich.
Paneelstärke: min. 60 mm
Dämmmaterial: Mineralfaser
Klassifizierung gemäß DIN EN 1886:
Wärmebrückenfaktor:  TB1 / 0,75
Gehäusefestigkeit -1.000Pa: D1(M) / 1,5 mm/m
Gehäusefestigkeit +1.000Pa: D1(M) / 1,9 mm/m
Gehäuseleckage -400Pa: L1(M) / 0,03 l/(sm²)
Gehäuseleckage +700Pa L1(M) / 0,04 l/(sm²)
Wärmedurchgang: T2 / 0,9 W/m²/K
Filter-Bypass-Leckage F9
Prozentuale Leckage -400Pa:  0,2 %
Prozentuale Leckage +400Pa: 0,2 %

Gerätevorbereitung zur Einbringung
Das Gerät ist werkseitig vorzubereiten für die Einbringung
durch ein Öffnungsmaß von Länge x Breite 2,40 x 2,10m
und ist bereits in geeigneten Transporteinheiten gemäß
den unten genannten Einheiten anzuliefern.
Die größte Transporteinheit für die weitgehende bauseitige
Zerlegung zur Einbringung vor Ort geschraubt, ebenso die
Einbauprofile. Soweit für die Einbringung erforderlich, ist der
Kubus in die Einzelprofile zerlegbar, aus denen er in der
Produktion zusammengebaut wurde.

Inspektionsfenster
Inspektionsfenster für Sichtkontrollen. Dauerhafte Transparenz
durch die Verwendung von Polycarbonat für UV-Beständigkeit.
Luft- und Wasserabdichtung durch thermoplastischen
Gummidichtungen. Zertifiziert nach VDI 6022.

Geräteanschlüsse
Außen-, Zu-, Fort-  und Abluftanschluss stirnseitig am
Gerät. Außenluft über Fortluft und Abluft über Zuluft.

Anschlussstutzen
1 Satz flexible, wärmebrückenfreie Anschlussstutzen
für alle Luftleitungsanschlüsse, inklusive Potentialausgleich
zum Lüftungskanal. Außen- und Fortluft-Stutzen sind isoliert
auszuführen.

Sockelrahmen
Aufbau des Gerätes auf einem stabilen, selbsttragenden
Sockelrahmen (Höhe min. 200 mm, Auflagebreite min. 60mm)
aus verzinktem Profilstahl.
Hebelaschen zum Transport sind vorzusehen.

Druckentnahmestellen
Zur Aufnahme der statischen Druckdifferenz über den
Ventilator, zur Aufnahme der externen Druckverluste des
Kanalsystems und zur Messung der Druckdifferenz über
die Luftwege des WRG-Systems.
Druckentnahmestellen zur Messung der Wirkdruckdifferenzen
an den Einströmdüsen. Druckentnahmestellen zur Messung
der statischen Druckdifferenzen der Filter.
Dokumentation der Druckentnahmestellen durch
Messstellenzeichnung im Lieferumfang.

Luftfilter
Die Luftfilterung entspricht den Anforderungen der
VDI 6022 und ISO 16890.
- Taschenfilter mit Filterzellen als Hochleistungsfilter
- Kompaktfilter mit Paneelfilterzellen als Hochleistungsfilter
- Abscheidegrad nach Güteklasse
- Test Nahrungsmittelverträglichkeit gem. CE 1935/2004
- Geeignet für relative Feuchtigkeit: max. 100 %
- Filtermaterial Taschenfilter: Glasfaser
- Filtermaterial Kompaktfilter: plissiertes Glasfaserpapier
- Filteraufnahmerahmen mit selbstdichtenden Gummilippen
gegen Gehäuse abgedichtet

Elektronische Filterüberwachung
Elektronische Filterüberwachungen für jede Filterstufe mit
Anzeige des Ist-Druckverlustes in Pa auf dem Display des
Controllers und Aufschaltung auf Sammelstörung.

Ventilator-/Motoreinheiten-System
Direkt getriebene einseitig saugende Radialventilatoren
mit rückwärtsgekrümmten hohlprofilierten Hochleistungs-
Radiallaufrädern mit Umlaufdiffusor, aufgebaut auf einen
EC-Außenläufermotor mit integrierter Steuerungselektronik.
Laufrad aus glasfaserverstärkter Verbundwerkstoff gefertigt,
mit 5 räumlich verwundenen und festigkeitsoptimierten Schaufeln;
strömungsoptimierte Einströmdüse mit Druckmessstutzen.
EC-Außenläufermotor erfüllt Wirkungsgradklasse IE5,
wartungsfreie Kugellager mit Langzeitschmierung, Sanftanlauf,
integrierte Strombegrenzung, Breitspannungseingang
3~380-480 V, 50/60 Hz Ventilator an allen üblichen
EVU-Netzen mit unveränderter Luftleistung einsetzbar.
Integrierte Elektronik, geräuscharme Kommutierungslogik;
100 % drehzahlsteuerbar; serielle MODBUS RTU Schnittstelle,
keine Installation mit geschirmten Leitungen notwendig
Klemmkasten aus Aluminium mit einfach zugänglichem
Anschlussbereich mit Federkraftklemmen, umweltbeständigen
Kabelverschraubungen.
Ventilatormotor erfüllt die erforderlichen EMV-Richtlinien
und Anforderungen bezüglich Netzrückwirkungen;
Dokumentation und Kennzeichnung
entsprechend den anzuwendenden EU-Richtlinien.
Integrierte Schutzeinrichtungen:
- automatische Resonanzerkennung
- Blockierschutz
- Phasenausfallerkennung
- Sanftanlauf der Motoren
- Netzunterspannungserkennung
- Übertemperaturschutz der Elektronik und des Motors
- Kurzschlussschutz

Volumenstromregeleinrichtung
Zur lastabhängigen Volumenstromregelung bestehend
aus einer Druckmesseinrichtung in der Einströmdüse
des Ventilatorrades und einer statischen
Druckentnahmestelle im Ventilatorsaugraum. Druckaufnahme
über im Gerät integrierten Drucktransmitter, Ermittlung
des Volumenstromes über Wirkdruckmessung und
Auswertung im Controller. Die komplette Einheit ist im
Werk über die DDC-Regelung programmiert.
Kontinuierliche Messung der Wirkdruckdifferenz über
Drucktransmitter. Berechnung des Volumenstromes mittels
der Wirkdruckdifferenz und der Kennlinie der Ventilator-
Einströmdüse. Getrennte Anzeige des Zu- und
Abluftvolumenstromes in m³/h auf dem Display.
Getrennte Eingabe der Sollvolumenströme für Zu- und
Abluftventilator. Variabler Volumenstrom in Abhängigkeit
der Temperatur und der Feuchtelast.
Bedarfsgerechte Absenkung des ZU- und AB-Volumenstroms
zur Reduzierung des Energieverbrauchs im Teillastbetrieb.
Minimalvolumenstrom ZU und AB für
Ruhe- und Badebetrieb über getrennte Sollwerte einstellbar.

2 Lamellenklappen (Außenluft u. Fortluft) mit gegenläufigen
Hohlkörperlamellen aus Aluminium-Profilen mit eingelegter
Dichtung, Antrieb mittels Getriebemotoreinheiten über
reibungsarm gelagerte glasfaserverstärkte Polypropylen-
Zahnräder, außerhalb des Luftstroms angebracht.
Klappenstellung über Rückführpotentiometer im Betrieb
auf dem Display der Steuereinheit eindeutig ablesbar.
Rahmen aus verzinktem Stahlblech mit Pulverbeschichtung.
Klappenantriebsachse und Verbindungsschrauben
aus V4A. Luftdicht nach DIN EN 1751:2014 Klasse 2.

Umluftklappe Heizen
Integrierte Klappen auf der Zu-/Abluftseite des
Plattenwärmeübertrager zur vollständigen Umgehung
der Wärmerückgewinnung im Umluftbetrieb mittels
Luftsteuerklappen mit gegenläufigen Hohlkörperlamellen
aus Aluminium-Profilen mit eingelegter Dichtung und
reibungsarm gelagerten glasfaserverstärkten Polypropylen-
Zahnrädern. Luftdicht nach DIN EN 1751:2014 Klasse 2.

Umluftklappe Abtauen
Integrierte Klappen über dem Plattenwärmeübertrager
zur vollständigen Durchströmung des
Plattenwärmeübertragers im Umluftbetrieb der Abluft
mittels Luftsteuerklappen mit gegenläufigen
Hohlkörperlamellen aus Aluminium-Profilen mit eingelegter
Dichtung und reibungsarm gelagerten glasfaserverstärkten
Polypropylen-Zahnrädern.
Luftdicht nach DIN EN 1751:2014 Klasse 2.

Luftsteuerklappensystem
Alle Luftsteuerklappen sind mit separaten Stellmotoren
zur Feinregulierung der Luftmengen auszustatten.
Die Klappenkonstruktion muss eine vollständige Öffnung
der Luftwege für geringste Strömungsverluste und
optimale Beaufschlagung der nachfolgenden Bauteile erlaufen.

Klappenstellantriebe
Klappenantriebe kommunikationsfähig via Modbus RTU,
überlastsicher und wartungsfrei. Ausführung als Steckmotor
zur Direktmontage auf Klappenachse.
Terminierung zuschaltbar. Stromabsenkung in Ruhestellung.
Konstante, lastunabhängige Laufzeit.
Mechanische Drehwinkelbegrenzer und Stellungsanzeige.
Drehmoment: ausgelegt auf Klappengröße
Anschluss: 6 x 0,75 mm²
Parametrierung: mit Service-Tool
Drehsinn: wählbar mit Schalter
Drehwinkel: max. 95 Grad
Handverstellung: Drucktaste, rückstellend, wahlweise
arretierbar Stellungsanzeige: mechanisch aufsteckbar
Laufzeit: 150s (einstellbar)
Schutzklasse: III Schutzkleinspannung
Schutzart: IP54
EMV: CE gemäß 2014/30/EU.

Heizsektor
1 PWW-Lufterhitzer ausziehbar, mit mindestens 2 Rohrreihen,
aus Cu-Rohren mit aufgepressten Aluminium-Lamellen,
mit einem Lamellenabstand von mindestens 2,0 mm,
der sich hinsichtlich der Reinigbarkeit gemäß VDI 6022
bewährt hat. Die Wasseranschlüsse des Lufterhitzers
dürfen nicht direkt zur Bedienseite gerichtet sein damit
ein bedienseitiger Auszug ohne Demontage der externen
Warmwasser-Rohrleitungen möglich ist. Am Register sind
Gewindeanschlüsse mit Überwurfmuttern vorzusehen.

Frostschutzrahmen
Frostschutzschieberahmen (am Luftaustritt des PWW),
aus Quadratrohr 20x20x2mm (Werkstoff S235JR) mit
Steckverbindern, zur Montage des Frostschutzthermostats
im Gerät inkl. Führungsschiene zum bedienseitigen Auszug.

Frostschutzthermostat
Frostschutzthermostat zur Lufttemperatur-Überwachung,
Sollwert-Einstellbereich -10…15°C, Schutzart IP65,
inkl. min. 3m Kapillarrohr im RLT-Gerät in
Luftrichtung nach dem PWW-Heizregister eingebaut.

Wärmeübertrager
Asymmetrischer Hochleistungs-Wärmeübertrager aus
korrosionsbeständigen Material, z.B. Polypropylen,
Lamellenabstand min. 5 mm.
Der Plattenwärmeübertrager ist auf die Anforderungen
des Schwimmbad-Entfeuchtungsgerätes, unter
Berücksichtigung der Luftmenge in allen Betriebspunkten,
die Rückwärmzahl, die Strömungsverluste und die
Abführung des Kondensates, optimiert auszuführen.
Plattenwärmeübertrager über die gesamte Gerätetiefe
verpflichtend. Keine Verringerung in der Gerätetiefe
durch Klappen und Bypass.
Optimaler Wirkungsgrad über den gesamten
Außentemperaturbereich. Säure- und laugenfest,
hochgradig korrosions- und alterungsbeständig.
Plattenwärmeübertrager vollständig reinigbar gemäß
VDI 6022 und VDI 3803/1-5.2.6.
Bodenblech im WRG-Teil als Kondensatwanne
mit Ablauf und Wasservorlage ausgebildet.

Kondensatablauf Wärmeübertrager/Gerät
Der Kondensatablauf wird nach vorn zur Bedienseite
geführt. Eine Wasservorlage zur externen Montage
ist mitzuliefern.

Wärmepumpe
Wärmepumpe mit allen Komponenten im Gerät integriert.
Die Komponenten der Wärmepumpe sind auf die
Luftmenge und die elektrische Leistungsaufnahme
dimensioniert und optimiert. Einstellung des optimalen
Verdampfungsdruckes in Abhängigkeit der Luftkondition
und der Luftmenge. Analoge Drucksensoren zur Messung
und Anzeige von Hoch- und Niederdruck des Kältesystems
auf dem Display des Controllers. Temperaturfühler zur
Messung und Anzeige der Sauggastemperatur und zur
Regelung der Überhitzung im Verdampfer über
elektronisch geregeltes Expansionsventil.

Die Wärmepumpe entspricht in ihrer Ausführung
den Vorschriften der DIN EN 378.

Die integrierte Wärmepumpe ist nach Europäischer
Druckgeräterichtlinie PED 2014/68/EU eingestuft und
produziert. Baumusterprüfungen sind mit einem notified
body durchgeführt. Die Baumusterprüfung und der
notified body sind auf der CE-Konformitätserklärung
nach Maschinenrichtlinie 2006/42/EG auszuweisen.
Der Betreiber erhält mit dem Gerät ein Kältelogbuch,
um seinen Betreiberprüfpflichten gemäß EU-Verordnung
517/2014 nachzukommen.

Das Kältemittel R410A, Füllmenge gemäß Auslegung
der Wärmepumpe, ist vorgefüllt im Lieferumfang erhalten.

Verdampfer
Verdampfer aus Cu-Rohren mit aufgepressten Aluminium
-Lamellen mit einem Lamellenabstand von 2,5 mm
entsprechend den Forderungen der VDI 6022.
Durch die Anordnung des Verdampfers hinter dem
Rekuperator wird der Verdampfer optimal und über die
gesamte Fläche angeströmt. Die Konstruktion stellt sicher,
dass das Kondensat direkt über die Lamellen abgeführt wird,
ohne dass es zu stehenden Wasserstellen kommt.

Kondensator
1-rohrreihiger Microchannel-Kondensator aus
Aluminiumlegierung für niedrigste, luftseitige Druckverluste.
Betriebsdruck bis 45 bar, optimiert für die Verwendung von R410A.
Die Auslegung des Kondensators stellt zudem niedrigste
Kondensationsdrücke über alle Betriebspunkte sicher.
Vollflächige Beschichtung des Kondensators
mittels Epoxy Polymer Beschichtung.

Verdichter
Einsatz eines stufenlos leistungsregelbaren Scroll-Verdichters
oder Verdichterverbundes. Durch die Auslegung des
Verdampfers und des Kondensators werden in
Kombination mit dem Verdichter maximale COP-Werte
über alle Betriebsbedingungen erreicht.
Niedrigste Schallwerte und Vibrationen durch den
Einsatz der Scroll-Technik. Verdichter mit kontinuierlicher
Drehrichtungs- und Leistungsüberwachung.

Leistungsregelung des Verdichters
Kälteleistungsregelung (stetig) des Verdichters mit
Ansteuerung durch die elektronische Regelanlage.
Die elektrische Aufnahmeleistung am Verdichter
ändert sich proportional zur Kälteleistung.

Schalt- und Regeleinrichtung
Fertig verdrahteter Schaltschrank mit Verkabelung
aller im Gerät eingebauten Steuer-, Regel- und
Antriebskomponenten. Klemmen für die Haupstromeinspeisung,
Motor und Steuerleitungen, Haupt-/Reparaturschalter für die
Abschaltung der Gerätezuleitung, Sicherungen und alle
notwendigen Komponenten zur Motoransteuerung,
wie Schütze, Schutzschalter usw. Klemmleiste zur Aufnahme
der externen Mess- und Steuersignale.
Alle potentialfreien Kontakte geeignet für 230 V / 2 A.
Schaltschrank als Standschaltschrank.
Schaltschrank in Schutzart IP55, Farbe RAL7035,
als Anreih-System aus stabiler Profilrahmenkonstruktion,
nach allen Seiten anreihbar.

Einschließlich Montage des Schaltschrankes,
Installation und Anschluss der Elektroleitungen vom
Schaltschrank zum Gerät.
Kabeleinführung in den Schaltschrank von unten.
Die internen Elektroleitungen, die vom Schaltschrank
in das Gerät führen, sind am Schaltschrank abgeklemmt
und in das Gerät bzw. bei teilbaren Geräten in die einzelnen
Montageeinheiten zurückgezogen. Nach Zusammenfügen des
Klimagerätes sind die internen Leitungen zum Schaltschrank
zurückführen und anhand der Nummerierung der einzelnen Adern
auf die Klemmleiste des Schaltschrankes aufzulegen.

Einschließlich 5 m freie Leitungslänge als vorkonfektionierter
Kabelbaum vom Gerät bis zum externen Schaltschrank.
Die Leitungen sind auf einer Kabeltrasse oder in Kabelkanäle
fachgerecht zu verlegen. Haupt- und Steuerkreise sind zu trennen.
Ein zusätzliches Kürzen der Leitungen vor Ort
wird nicht separat vergütet.

Modulare und kommunikative Automationsstation

- Betriebsspannung: AC/DC 24 V
- Spannungsversorgung: AC/DC 24 V
- Modularer Regler um zusätzliche Ein-/Ausgangsmodule
mit universell nutzbaren Kontakten erweiterbar
- Kommunikation zu Erweiterungsmodulen erfolgt durch
Zusammenstecken in beliebiger Reihenfolge
- Adressierung per DIL-Schalter
- Absetzbare Module als Insellösung möglich
- Integrierte Kommunikationsstellen sind:
* Ethernet für Modbus TCP/IP, BACnet IP (B-ASC Profil)
* 2x Seriell RS-485 für BACnet MS/TP, Modbus RTU,
* Zusätzlich erweiterbar um Schnittstellen für BACnet
IP (B-BC), BACnet MS/TP, Modbus,
- Integrierter SD-Card Slot für Firmwareupdates,
Inbetriebnahme und Datensicherung
- 6 universelle Eingänge
- 16 universelle Ein-/Ausgänge
- 8 digitale Eingänge
- 12 digitale Ausgänge

Bedieneinheit in der Schaltschranktür
Bedien- und Meldeeinheit zur Visualisierung
aller notwendigen Prozessdaten.

Hardware Bedieneinheit
Zur grafischen Anzeige und Bedienung des Systems.
mind. 7“ Touchpanel.
- Einbau in die Schaltschranktür
- Spannungsversorgung DC 24V
- USB Anschluss
- RJ45 Schnittstelle zur Anbindung an den Regler
- LED Hintergrundbeleuchtung
- LCD TFT
- Auflösung mind. 1.024 × 600 Pixel
- Umgebungsbedingungen im Betrieb:
- Temperatur: -10...+50°C
- Feuchtigkeit: 10...90 % r.F.

Service-Steckdose
Schaltschrank-Steckdose, Belastung max. 6 A.
Für die Steckdose ist gemäß DIN EN 60204-1 ein
Fehlerstromschutzschalter Typ A vorzusehen.

Software
Steuer- und Regelfunktionen
- Betriebsartenwahl: Ruhe-, Bade- und Automatikbetrieb
wählbar über Display. Freigabe des automatischen
Badebetriebs über programmierbaren Uhrenkanal oder
externes Signal (z.B. Bewegungsmelder, Lichtschalter).
- Außenluftanforderung: Freigabe Außenluftbeimischung
zur Erneuerung der Schwimmhallenluft mit Zeitbegrenzung.
Für externe Freigabe über bauseitigen Kontakt.
- Temperaturregelung Luft: Abluft-/Zuluft-Kaskadenregelung.
Sollwertvorgabe für Ablufttemperatur am Controller einstellbar.
- Variable Luftmengen: Anpassung der Luftmenge an die
geforderte Heiz- und Entfeuchtungsleistung zur Energieeinsparung.
- Feuchteregelung: Abluftfeuchteregelung mit Sollwert im
Badebetrieb als Festwert einstellbar, im Ruhebetrieb gleitend
in Abhängigkeit von der Außentemperatur.
- Sensorüberwachung: Kurzschluss- bzw.
Leitungsbruchüberwachung mit Aufschaltung auf
Sammelstörmeldungen.
- Störmeldeanzeige: Aufgeteilt in A-Alarm und B-Alarm,
in Klartext auf dem Display.
- Handbedienebene: einstellbare Betriebszustände für
Probelauf, Inbetriebnahme, Wartungsarbeiten und Notbetrieb.
- Anpassung der Außenluftrate in Abhängigkeit der
Nutzungsart des Schwimmbades.
- Gleichbleibender COP bei unterschiedlichen
Betriebszuständen. Über die internen Klappen wird der gemessene
Verdampfungsdruck immer im Optimum gehalten, so dass der
errechnete COP in jedem Betriebszustand gehalten wird.
- Aufschaltung der Parameter Verdampfungsdruck,
Verflüssigungsdruck, und Überwachung des elektronischen
Expansionsventils auf den Controller.
- Ermittlung und Ausregelung des minimal notwendigen
Außenluft-Volumenstroms im Bade- oder Ruhebetrieb
in Abhängigkeit der Feuchtelast.

Differenzdrucktransmitter
Aufnahme der Wirkdruckdifferenz für Zuluft- und
Abluft-Ventilator, Aufnahme der Druckdifferenz für
Abluft-, Zuluft- und Außenluft-Filter.
Aufschaltung und Auswertung der analogen Signale
im Controller. Paralleldruckentnahmestellen am Gerät
mit Anschlussmöglichkeiten für ein U-Rohrmanometer,
zur Überprüfung der Druckdifferenzen bei Inbetriebnahme
und Wartungsarbeiten. Druckentnahmestellen zur Bestimmung
der externen Druckverluste an den Kanalanschlüssen
sowie der Druckdifferenzen über WRG.

Feuchteschiebung
Regelkreis zur "Schiebung" der Feuchte in Abhängigkeit
von der Außentemperatur und der Betriebsart des
Bades  im Controller integriert.
Außentemperaturfühler mit Schutzart IP65, Messbereich
-50…50°C, liefern und außen am Gebäude montieren
einschließlich Verkabelung zum Schaltschrank.

Feuchtebegrenzung
Regelkreis zur Begrenzung der absoluten Abluftfeuchte
gemäß VDI 2089 in Abhängigkeit der Betriebsart des Bades.
Werte unterhalb des Grenzwertes einstellbar über
Sollwerteinstellung am HMI.

Volumenstromregeleinrichtung Außenluft
Zur Außenvolumenstromregelung bestehend aus einer
Druckmesseinrichtung und Auswertung im Controller.
Messung der Wirkdruckdifferenz über Drucktransmitter.
Berechnung des Volumenstromes in Abhängigkeit der
Druckdifferenz und Kennlinie des Außenluftfilters.
Automatische Kalibrierung der Volumenstromregeleinrichtung
bei Inbetriebnahme sowie im Betrieb.

Wassergeführte Temperaturregelung
Wassergeführte Temperaturregelung im Controller integriert.
Die Ablufttemperatur des Klimagerätes wird in Abhängigkeit
der Beckenwassertemperatur geregelt.
Vorgabe der Beckenwassertemperatur aus der Badewasser-
Regelung.

PWW-Pumpenansteuerung
Pumpensteuerung für eine externe Warmwasser-
Umwälzpumpe vor dem geräteinternen PWW-Heizregister.
PWW-Umwälzpumpenansteuerung mit Leistungsteil
(Sicherung, Schütz, Anschlussklemme, Bimetallrelais)
für Wechselstrompumpe 1/N/PE 230V 50 Hz und
Anzeige auf dem Display des Controllers

Digitaleingänge
Digitale Eingänge, Funktionen wählbar am
Controller Funktionen:
- Verriegelung der Anlage, direkt
- Verriegelung der Anlage durch BMZ, mit Reset
- Hand-/Automatikbetrieb von extern
- Verriegelung Verdichter

Digitalausgänge
Digitale Ausgänge, Funktionen wählbar am Controller.
Funktionen:
- Meldung Betrieb
- Meldung A-Alarm
- Meldung B-Alarm
- Meldung Abschaltung durch Brandschutz

Schnittstelle
Bedienbarkeit des Gerätes über browserfähige Endgeräte
im gleichen Netzwerk über Ethernet. Die Ethernet-Verbindung
erfolgt bauseitig mit einem Netzwerk-Kabel. Die Daten der
Anlage werden vor Ort in der DDC-Unterstation gespeichert.

Möglichkeit zum Fernmonitoring
Anbindung an cloud-basiertes Fernwartungstool zur Erfassung
von Datenpunkten aller relevanter Komponenten ist dem
Nutzer bei Bedarf zu ermöglichen.
Zugriff auf System durch Kunden. Einsicht der Soll/Ist-Werte,
ggf. Änderung der Parameter. Erstellen von Zeitschaltplänen.
Aufzeichnung der Trenddaten. Schalt- und Befehlhistorie.
Zugriff auf Customer Portal.
Zugriff auf System durch Technischen Service des Herstellers
zwecks Überprüfung der Anlage.
Remote Notbetriebsaktivierung. Möglichkeit von Remote
Firmwareupdate. Störungsweiterleitung per Email
an den Kunden.

CE-Kennzeichnung
Das Lüftungsgerät als System, einschließlich Schaltschrank,
Regelung, Software und Werksprobelauf, ist den
Sicherheitsanalysen unterzogen, die in der Maschinenrichtlinie
2006/42/EG gefordert werden. Analysedokumente sind
beim Hersteller archiviert.  Eine Konformitätserklärung nach
EG-Richtlinie 2006/42/EG ist zu erstellen und mitzuliefern.
Das Gerät ist vom Hersteller mit Typenschild und
CE-Kennzeichnung nach geltenden EG-Richtlinien zu versehen.

Hygiene
Geräteausführung nach VDI Richtlinie 6022 Blatt 1,
sowie Konformität zu den Hygiene Anforderungen
der VDI Richtlinie 3803 und DIN EN 16798-3.

Zertifikation nach EUROVENT
Das Gerät ist zertifiziert nach dem Eurovent Certifcation
Programme für Air Handling Units.
Eurovent Certification zertifiziert die Leistungsangaben
der Produkte für Luft-und Kältetechnik nach den
europäischen und internationalen Standards.
Das/der angebotene Fabrikat/Hersteller muss im
Programm Raumlufttechnische Zentralgeräte / Air handling
unit getestet und gelistet sein.

Luftrichtung
Ausführung Abluft und Zuluft links

Technische Daten und Leistungen

Nennluftleistung AUL-ZUL über WRG  32.000  m3/h
Nennluftleistung ABL-FOL über WRG  32.000  m3/h

Externe Druckverluste
Zu- u. Außenluftkanal  500  Pa
Ab- u. Fortluftkanal  500  Pa

Luftdruck  1.001  hPa
für Höhe über NHN 97  m

Hinweis:
Die volle Luftleistung ist bei angegebenen externen
Pressungen, inkl. der Druckreserve, in allen Betriebszuständen,
bis zum ausgeschriebenen Filterenddruck, zu erbringen.
möglicher Außenluft-Anteil:  0-100%
Luftleistung über Wärmerückgewinnung: 100%

Auslegungsparameter
ABL ganzjährig  32°C,  48 % r.F.
AUL Winter  -14°C,  90 % r.F.
AUL VDI2089-Jahresmittel  15°C,  85 % r.F.

Allgemeine Angaben:

Die angegebenen technischen Parameter müssen nicht
1:1 eingehalten werden, sondern müssen insbesonders
bei den Eigenschaften zum Schall, Energieeffizienz und
Abmaßen vergleichbar sein.

Ausführung
Lüftungsanlage Typ
- Nichtwohnraumlüftungsanlage (NWLA)
- Zwei-Richtung-Lüftungsanlagen (ZLA)
Ökodesign:
ErP 1253/2014 - Gerät unterliegt nicht der Verordnung
ErP 2016/2281 - Gerät erfüllt Stufe 2 für 2021
Klassifizierung nach EN 13053:2019:
Energetischer Wirkungsgrad  %  86,3
Wärmerückgewinnungsklasse  H1
Geschwindigkeitsklasse EN 13053  V5
Zuluftventilator - Leistungsaufnahme  P1
Abluftventilator - Leistungsaufnahme  P1
Klassifizierung nach EN 16798:
Spez. Ventilatorleistung gesamt  W/(m³/s)  3.177
Gesamtabscheidegrad
AUL-ZUL-Filterung:
ISO ePM1 / ePM2,5 / ePM10 % 68/79/96
Volumenstrom:
Luftvolumenstrom bezogen
auf Abluftkondition  m³/h  32.000
Alle Luftvolumenströme basieren
auf Normdichte 1,2 kg/m³.
Alle realen Luftvolumenströme basieren auf
der Luftdichte bei realen Bedingungen.

Gehäuse:
Paneelausführung
Paneelstärke  mm  62
Material Paneelaußenblech  Beschichtet
Stärke Paneelaußenblech  mm  0,8
Material Paneelinnenblech  Beschichtet
Stärke Paneelinnenblech  mm  0,8
Paneelisolierung  Steinwolle
Gehäuseeigenschaften
nach EN 1886
Mechanische Festigkeit  D1(M)
Luftdichtheit -400 Pa/+700 Pa  L1(M)/L1(M)
Thermische Isolierung  T2
Wärmebrückenfaktor  TB1
Filterbypassleckage  F9(M)

Berechnungsdaten:
Allgemein
Höhe über NN  m  97
Luftdruck  Pa  100.165

Betriebspunkte:
(1) Winter
(2) VDI2089-Jahresmittel

Allgemeine Angaben
Betriebsmodus  (1)  (2)
Luftvolumenstrom bezogen
auf Normdichte 1,2 kg/m³  m³/h  29.703  29.703
Luftgeschwindigkeit Zuluft  m/s  2,481  2,481
Luftgeschwindigkeit Abluft  m/s  2,481  2,481
Entfeuchtungsleistung ABL-ZUL  kg/h  189,32  189,64
Kühlleistung sensibel ABL-ZUL  kW  0,00  0,00
Kühlleistung latent ABL-ZUL  kW  134,66  134,88
Kühlleistung sensibel AUL-ZUL  kW  0,00  0,00
Kühlleistung latent AUL-ZUL  kW  0,75  0,00
Externer Druckverlust AUL-ZUL  Pa  500  500
Externer Druckverlust ABL-FOL  Pa  500  500

Schallleistungspegel - Winter (1)
Schallleistungspegel - VDI2089-Jahresmittel (2)
Summenpegel
        (1)  (2)
Schall zur Zuluft  dB(A)  89  90
Schall zur Außenluft dB(A)  73  73
Schall zur Abluft  dB(A)  81  82
Schall zur Fortluft  dB(A)  84  85
Schall zur Umgebung dB(A) 65  66
Schalldruckpegel in
1m Entfernung  dB(A)  57  58

Außenluft-Zuluft-Komponenten:

Außenluft-Kanalanschluss
Öffnung  Stirnseite
Anschlussart  Flexibel, isoliert
Luftkanalanschlussflansch  mm  30
        (1)  (2)
Externer Druckverlust  Pa  100  100
Luftvolumenstrom  m³/h  11.734  29.703
Realer Luftvolumenstrom  m³/h  10.510  29.965
Luftgeschwindigkeit  m/s  1,0  2,5
Lufttemperatur  °C  -14,0  15,0
Relative Luftfeuchte  %  90  85
Absoluter Wassergehalt  g/kg  1,01  9,12

Außenluft-Filter
Typ  Taschenfilter
Länge  mm  300
Filterentnahme  Bedienseitig
Material  Glasfaser
Filterklasse nach ISO 16890  ISO ePM10 60%
Filterqualität nach EN 779  M5
Energieeffizienzklasse  C
Fraktionsabscheidegrad
(ISO ePM1/ePM2,5/ePM10)  17.1%/27.6%/63.2%
        (1)  (2)
Max. Druckverlust  Pa  180  180
Anfangsdruckverlust  Pa  20  69
Auslegungsdruckverlust  Pa  100  125

Außenluft-Klappe
Rahmenmaterial  Beschichtet
Klappenlamellen  Gegenläufig
Lamellenmaterial  Aluminium
Dichtheitsklasse  2
        (1)  (2)
Druckverlust  Pa  2  12

Plattenwärmeübertrager
Wärmerückgewinnungsgrad
(EN 13053)  %  86,3
Wärmerückgewinnungsgrad
(EN 308)  %  60,0
        (1)  (2)
Allgemein
Temperaturwirkungsgrad  %  79  60
Außenluft
Lufteintrittstemperatur  °C  -14,0  15,0
Relative Feuchte  %  90  85
Absoluter Wassergehalt  g/kg  1,01  9,12
Außenluft - Zuluft
Luftvolumenstrom  m³/h  11.734  29.703
Leistung  kW  145,02  106,86
Druckverlust  Pa  25  114
Kondensatmenge  kg/h  0,00  0,00
Zuluft
Luftaustrittstemperatur  °C  22,7  25,5
Relative Feuchte  %  6  44
Absoluter Wassergehalt  g/kg  1,01  9,12
Abluft
Lufteintrittstemperatur  °C  32,3  32,4
Relative Feuchte  %  47  47
Absoluter Wassergehalt  g/kg  14,43  14,43
Abluft - Fortluft
Luftvolumenstrom  m³/h  11.734  29.703
Leistung  kW  145,02  106,86
Druckverlust  Pa  67  156
Kondensatmenge  kg/h  78,93  1,81
Fortluft
Luftaustrittstemperatur  °C  10,4  22,2
Relative Feuchte  %  100  85
Absoluter Wassergehalt  g/kg  8,84  14,38

Zuluft-Verdichter
Kältemittel  R410A
Anzahl  Stck  2
Leistung  kVA  17,5
Sicherung  A  2x25
Netzanschluss  3/N/PE 400V 50Hz
Nennstrom  A  36,4
        (1)  (2)
Leistungspegel  %  86  100
Leistungsaufnahme  kW  9,29  11,18
Kältemittelmassenstrom  kg/h  878,07  1.489,26

Zuluft-Abluft-Umluft-Klappe
Lamellenmaterial  Aluminium
Klappenlamellen  Gegenläufig
        (1)  (2)
Abluftvolumenstrom  m³/h  29.703  29.703
Außenluftvolumenstrom  m³/h  11.734  29.703
Mischverhältnis  %  60  0
Luftaustrittsvolumenstrom  m³/h  29.703  29.703
Fortluftvolumenstrom  m³/h  11.734  29.703
Zulufttemperatur  °C  28,5  25,5
Rel. Zuluftfeuchte  %  37  44

Zuluft-Kondensator
Typ  MicroChannel
Anzahl der Rohrreihen  1
        (1)  (2)
Allgemein
Luftvolumenstrom  m³/h  29.703  29.703
Luftgeschwindigkeit  m/s  3,1  3,1
Druckverlust  Pa  78  76
Lufteintritt
Lufteintrittstemperatur  °C  28,5  25,5
Rel. Lufteintrittsfeuchte  %  37  44
Abs. Wassergehalt Lufteintritt  g/kg  9,13  9,12
Luftaustritt
Luftaustrittstemperatur  °C  33,7  33,9
Rel. Luftaustrittsfeuchte  %  28  27
Abs. Wassergehalt Luftaustritt  g/kg  9,13  9,12
Leistung
Heizleistung  kW  51,65  83,66
Kühlleistung  kW  0,00  0,00
Kühlleistung latent  kW  0,00  0,00
Entfeuchtungsleistung  kg/h  0,00  0,00
Kältekreislauf
Kondensationstemperatur  °C  34,5  35,9
Kondensationsdruck  bar  21,255  21,967
Verdampfungstemperatur  °C  0,0  0,0
Verdampfungsdruck  bar  0,000  0,000
Heißgastemperatur  °C  67,9  62,5
Kältemittel Druckverlust  kPa  4,58  9,90

Zuluft-Ventilator
Motortyp  eC-Motor
Antriebsart  Drehzahlregelung
Ventilatorgröße  mm  3 x 500
Nenndaten
Motorleistung  kW  3 x 6,21
Netzanschluss  3/N/PE 400V 50Hz
Motor-Nennstrom  A  3 x 9,6
Motor max. Strom  A  3 x 9,6
maximale Drehzahl  U/min  2.840
K-Faktor (RLT)  0,45
Wirkungsgrad
(am Energieeffizienzoptimum)  %  74,3
        (1)  (2)
Luftvolumenstrom  m³/h  3 x 9.901  3 x 9.901
Realer Luftvolumenstrom  m³/h  31.912  31.929
Luftdichte  kg/m³  1,131  1,130
Drehzahl  U/min  2.504  2.595
Einbaudruckverlust  Pa  41  42
Systemdruckverlust  Pa  7  7
Gesamter statischer Druck  Pa  1.012  1.132
Totaldruck Ventilator (ptot)  Pa  1.104  1.224
Systemwirkungsgrad gesamt  %  77,1  77,1
Statischer Systemwirkungsgrad  %  70,7  71,3
Motorabwärme  K  0,4  0,4
Spezifische Ventilatorleistung  W/(m³/s)  1.354  1.558
SFP-Kategorie (EN 13779)  -  3  3
SFP-Kategorie (EN 16798)  -  3  4
Stromaufnahme (Referenz)  kW  15,86  17,59
Aufgenommene Motorleistung  kW  3 x 4,23  3 x 4,70
Aufgenommene Motorleistung
bei sauberen Filtern  kW  3 x 3,72  3 x 4,29

Zuluft-Filter
Typ  Kompaktfilter
Länge  mm  97
Filterentnahme  Bedienseitig
Material  Glasfaser
Filterklasse nach ISO 16890  ISO ePM1 55%
Filterqualität nach EN 779  F7
Energieeffizienzklasse  -
Fraktionsabscheidegrad
(ISO ePM1/ePM2,5/ePM10)  61.5%/71%/89.4%
        (1)  (2)
Max. Druckverlust  Pa  220  220
Anfangsdruckverlust  Pa  119  119
Auslegungsdruckverlust  Pa  170  170

Zuluft-Heizregister
Typ  2 Rohrreihen
Art der Flüssigkeit  Wasser
Geplante Anschlussleistung  kW  85
Regelventil  3-Wege KVS 16
Hydraulische Ventileinbindung  Fernwärmeschaltung
Anschlussdimension  2 "
Rohrmaterial  CU
Lamellenmaterial  AL
Lamellenabstand  mm  2,1
        (1)  (2)
Vorlauftemperatur  °C  70,0  70,0
Rücklauftemperatur  °C  40,0  40,0
Heizleistung gesamt  kW  75,96  75,06
Luftseite
Luftvolumenstrom  m³/h  29.703  29.703
Luftgeschwindigkeit  m/s  2,9  2,9
Druckverlust  Pa  47  47
Lufteintrittstemperatur  °C  34,1  34,3
Luftaustrittstemperatur  °C  41,6  41,7
Flüssigkeitsseite
Wassermenge  m³/h  4,84  4,78
Vorlauftemperatur  °C  59,1  59,1
Rücklauftemperatur  °C  45,4  45,4
Druckverlust  kPa  3,56  3,48
Strömungsgeschwindigkeit  m/s  0,5  0,5
Ventil
KVS-Wert  -  14,31  14,29
Flüssigkeitsmenge über Ventil  m³/h  4,84  4,78
Flüssigkeitsmenge über Register  m³/h  2,70  2,67
Flüssigkeitsdruckabfall am Ventil  kPa  2,84  2,78

Zuluft-Kanalanschluss
Öffnung  Stirnseite
Anschlussart  Flexibel
Luftkanalanschlussflansch  mm  30
        (1)  (2)
Externer Druckverlust  Pa  400  400
Luftvolumenstrom  m³/h  29.703  29.703
Realer Luftvolumenstrom  m³/h  32.730  32.738
Luftgeschwindigkeit  m/s  2,7  2,7
Lufttemperatur  °C  41,6  41,7
Relative Luftfeuchte  %  18  18
Absoluter Wassergehalt  g/kg  9,14  9,13

Abluft-Fortluft-Komponenten:

Abluft-Kanalanschluss
Öffnung  Stirnseite
Anschlussart  Flexibel
Luftkanalanschlussflansch  mm  30
        (1)  (2)
Externer Druckverlust  Pa  400  400
Luftvolumenstrom  m³/h  29.703  29.703
Realer Luftvolumenstrom  m³/h  32.000  32.000
Luftgeschwindigkeit  m/s  2,5  2,5
Lufttemperatur  °C  32,0  32,0
Relative Luftfeuchte  %  48  48
Absoluter Wassergehalt  g/kg  14,43  14,43

Abluft-Filter
Typ  Taschenfilter
Länge  mm  300
Filterentnahme  Bedienseitig
Material  Glasfaser
Filterklasse nach ISO 16890  ISO ePM10 60%
Filterqualität nach EN 779  M5
Energieeffizienzklasse  C
Fraktionsabscheidegrad
(ISO ePM1/ePM2,5/ePM10)  17.1%/27.6%/63.2%
        (1)  (2)
Max. Druckverlust  Pa  200  200
Anfangsdruckverlust  Pa  75  75
Auslegungsdruckverlust  Pa  138  138

Abluft-Ventilator
Motortyp  eC-Motor
Antriebsart  Drehzahlregelung
Ventilatorgröße  mm  2 x 560
Nenndaten
Motorleistung  kW  2 x 6,5
Netzanschluss  3/N/PE 400V 50Hz
Motor-Nennstrom  A  2 x 10,0
Motor max. Strom  A  2 x 10,0
maximale Drehzahl  U/min  2.370
K-Faktor (RLT)  0,10
Wirkungsgrad
(am Energieeffizienzoptimum)  %  75,5
        (1)  (2)
Luftvolumenstrom  m³/h  2 x 14.851  2 x 14.851
Realer Luftvolumenstrom  m³/h  32.000  32.000
Luftdichte  kg/m³  1,134  1,134
Drehzahl  U/min  2.251  2.333
Einbaudruckverlust  Pa  13  13
Systemdruckverlust  Pa  7  7
Gesamter statischer Druck  Pa  756  898
Totaldruck Ventilator (ptot)  Pa  888  1.030
Systemwirkungsgrad gesamt  %  74,6  75,6
Statischer Systemwirkungsgrad  %  63,5  65,9
Motorabwärme  K  0,3  0,4
Spezifische Ventilatorleistung  W/(m³/s)  1.205  1.386
SFP-Kategorie (EN 13779)  -  3  3
SFP-Kategorie (EN 16798)  -  3  3
Stromaufnahme (Referenz)  kW  12,11  14,20
Aufgenommene Motorleistung  kW  2 x 5,29  2 x 6,06
Aufgenommene Motorleistung
bei sauberen Filtern  kW  2 x 4,97  2 x 5,72

Zuluft-Abluft-Umluft-Klappe
Daten – siehe Zuluftseite

Wärmerückgewinnung
Daten – siehe Zuluftseite

Fortluft-Verdampfer
Anzahl der Rohrreihen  4
        (1)  (2)
Allgemein
Luftvolumenstrom  m³/h  11.734  29.703
Luftgeschwindigkeit  m/s  0,8  2,1
Druckverlust  Pa  15  60
Lufteintritt
Lufteintrittstemperatur  °C  10,4  22,2
Relative Lufteintrittsfeuchte  %  100  85
Abs. Wassergehalt Lufteintritt  g/kg  8,84  14,38
Luftaustritt
Luftaustrittstemperatur  °C  5,4  18,7
Rel. Luftaustrittsfeuchte  %  100  94
Abs. Wassergehalt Luftaustritt  g/kg  5,61  12,89
Leistung
Heizleistung  kW  0,00  0,00
Kühlleistung  kW  42,45  72,44
Kühlleistung latent  kW  22,82  37,61
Entfeuchtungsleistung  kg/h  32,31  52,91
Kältekreislauf
Kondensationstemperatur  °C  0,0  0,0
Kondensationsdruck  bar  0,000  0,000
Verdampfungstemperatur  °C  1,4  13,4
Verdampfungsdruck  bar  8,341  11,975
Heißgastemperatur  °C  9,4  21,4
Kältemittel Druckverlust  kPa  12,66  24,99

Fortluft-Klappe
Rahmenmaterial  Beschichtet
Klappenlamellen  Gegenläufig
Lamellenmaterial  Aluminium
Dichtheitsklasse  2
        (1)  (2)
Druckverlust  Pa  2  10

Fortluft-Kanalanschluss
Öffnung  Stirnseite
Anschlussart  Flexibel, isoliert
Luftkanalanschlussflansch  mm  30
        (1)  (2)
Externer Druckverlust  Pa  100  100
Luftvolumenstrom  m³/h  11.734  29.703
Realer Luftvolumenstrom  m³/h  11.379  30.535
Luftgeschwindigkeit  m/s  1,0  2,5
Lufttemperatur  °C  5,4  18,7
Relative Luftfeuchte  %  100  94
Absoluter Wassergehalt  g/kg  5,61  12,89

Schaltschrank:

Netzanschluss
Absicherung  A  3 x 100
Netzanschluss  3/N/PE 400V 50Hz
Gesamtstromaufnahme  A  90,2
Anschlussleistung  kVA  59,0

Abmessungen
Länge (L): max.  6.400  mm
Breite (B): max.  2.300  mm
Höhe (H) gesamt: max.  3.550  mm
Gewicht max.:  4.300  kg

Zusätzlichen Aufwendungen für die Zerlegung und
Wiedermontage der Transporteinheiten vor Ort sind
in der angebotenen Kalkulation vorzusehen.

inkl.
Körperschalldämmende Unterlagen
Umlaufendes Schalldämmstreifen zur Schwingungsisolierung /
Körperschalldämmung für das Zentralgerät, zwischen dem
Grundrahmen des Lüftungsgerätes und der Unterkonstruktion
in Streifen eingelegt.
Zulässiger Temperaturbereich: -20 bis +80°C
Breite: ca. 100 mm
Dicke: bis 20 mm,
Flächenpressung entsprechend Auslegung
nach Gerätegewicht und Auflagefläche.

einschließlich erforderliche Geruchsverschlüsse
liefern und montieren

angebotenes Fabrikat: '....................................................'
Menge: 1,000 St

**1.1.20 Transport, Einbringung und Montage RLTA 1**
Transport, Einbringung und Montage der vorgenannte
Lüftungsanlage inkl. Zubehör unter eigener Gestellung
der notwendigen Hebe- und Transportwerkzeuge gemäß
vorbeschriebenen Hinweisen "Vorbemerkung Einbringung"
Menge: 1,000 St

**1.1.30 PWW-Regelventil RLTA 1.1**
3-Wege-Regelventil mit Gewindeanschluss und
0-10V Stellantrieb für das im vorstehenden
Lüftungsgerät befindliche PWW-Heizregister,
Ansteuerung über den Schaltschrank der RLT-Anlage
per 0-10 V Signal, liefern einschließlich Verkabelung
zum Schaltschrank der RLT-Anlage
(rohrseitige Montage durch Gewerk Heizung)
KVS-Wert: 16
Strömungswiderstand: ca. 4 kPa
Menge: 1,000 St

**1.1.40 Zulage für Schnittstelle zu GLT**
Kommunikations-Modul als Reiheneinbaugerät zur
Montage auf Hutprofilschienen zur direkten Anbindung
an den Controller im Schaltschrank der vorgenannten
RLT-Anlage für:
Schnittstelle zur Gebäudeleittechnik über BACnet IP.
Schnittstelle:
- Schutzart: IP20
- Spannungsversorgung:  Über Systemschnittstelle vom Controller
- Typ:  Ethernet 10/100 Mbit (IEEE 802.3U)
- Abschluss: RJ45-Buchse, 8-polig
- Schnittstelle BACnet IP B-BC-Profil
Funktionsumfang:
- festgelegter Datenpunktumfang und Alarmmeldelisten
(Notifications) lt. standardisierter Datenpunktliste
- Anzeige ausgewählter Sensorwerte und Aktor-Stellgrößen
ohne DirektSteuerung durch die GLT
- Anzeige und Entgegennahme von ausgewählten Sollwerten
und Freigaben lt. Datenpunktliste

Der BACnet-Standard ISO 16484-5 muss erfüllt werden
und muss an einer anerkannten Prüftstelle entsprechend
dem BTL Testplan und dem BACnet-Teststandard
ISO 16484-6 geprüft wurden sein.

inkl.
Aufbereitung und Bereitstellung der Datenpunktliste
Erstellung der Datenpunktliste sowie Aufbereitung und
Bereitstellung der Datenpunkte zur Kommunikation
mit der GLT (Gebäudeleittechnik).

inkl.
Anlagenschema
Zurverfügungstellung eines Objekt-spezifischen
Anlagenschema für zuvor beschriebenes Gerät im
dwg-Format zur Visualisierung auf GLT-Seite mit
Kennzeichnung der dargestellten Feldgeräte
entsprechend der Datenpunktliste.

Eine vorläufige, Objekt-spezifische, Datenpunktliste muss
durch den Hersteller vor Auftragserteilung vorgelegt
werden können.
Menge: 1,000 St

**1.1.50 Erweiterung der Datenpunktliste um einen AKS-Schlüssel**
Zulage für vorgenannten Datenpunktliste für Übernahme
von kundenspezifischen Namen in die BACnet-Objekte.
Anlagenkennzeichnungschlüssels (AKS) nach Vorgaben
der MSR/GLT bis zu 20-stellig je Datenpunkt.
Die Namen sind durch den Auftraggeber vor Abschluss
der werkseitigen Vorbereitungen Datenpunktliste einzutragen.
Der Hersteller der vorgenannten GLT-Schnittstelle
liefert dafür eine Objekt-spezifische (Excel)-Datenpunktliste.
liefern und fachgerecht umsetzen
Menge: 1,000 St

**1.1.60 Satz Reservefilter RLTA 1**
1 Satz Reservefilter für das vorgenannte Gerät
Außenluft: ISO ePM10 60% (M5), Taschenfilter 300 mm
Abluft: ISO ePM10 60% (M5), Taschenfilter 300 mm
Zuluft: ISO ePM1 55% (F7), Kompaktfilter 97 mm
liefern und montieren
Menge: 1,000 St

**1.1.70 RLTA 1 Hygieneerstinspektion nach VDI 6022**
Hygiene-Erstinspektion der kompletten RLT-Anlage
nach VDI 6022 nach Tabelle 1 (Blatt 1.1) „Prüfliste“, als Basis
zur Prüfung einer RLT-Anlage im Sinne von VDI 6022 Blatt 1.
Die Hygiene- Erstinspektion umfasst ebenfalls
die Inhalte der Wiederholungs-Hygieneinspektion
(kurz Hygieneinspektion genannt) nach VDI 6022 Blatt 1.
Ausstellung der „Prüfbescheinigung nach VDI 6022 Blatt 1
für die RLT-Anlage. Hygieneinspektion nach VDI 6022 Blatt 1
mit den Tätigkeiten erweiterte Sichtprüfung, mikrobiologische
Untersuchung und Dokumentation.
Menge: 1,000 St

**1.1.80 Umwälzpumpe RLT-Anlage verkabeln**
Verkabelung zwischen Umwälzpumpe und Schaltschrank
der RLT-Anlage herstellen (max. 5m)
Menge: 1,000 St

**1.1.90 Inbetriebsetzung RLTA 1**
Inbetriebsetzung der vorgenannten Anlage,
durch Techniker des Herstellerwerkes in Zusammenarbeit
mit einem Techniker des Auftraggebers nach Vorleistungen.

Inbetriebsetzungsleistung besteht aus:
- Auflegen der internen Kabel im Schaltschrank und
Verlegen der internen Kabel in die vorgesehenen
Geräte-Kabelkanäle
- Auflegen der vom Hersteller der RLT-Geräte
gelieferten Feldgeräte
- Verbinden der internen Medienleitungen bei
mehrteilig gelieferten Geräten
- Überprüfung der Drehrichtung der Antriebe
- Messen der Stromaufnahme der Motore
- Einstellen der für den Schutz geeigneten Werte
- Überprüfen der Luftmengen am Gerät.

Die genannte Leistung ist mit Unterstützung durch den
Hersteller der Lüftungsanlagen auszuführen.
Eine Anfahrt je Anlage ist einzukalkulieren und in der
Pauschale abgegolden. Dies gilt nicht für zusätzliche
Anfahrten, die aus bauseitigen Gründen erforderlich sind.

fachgerecht ausführen und dokumentieren
Menge: 1,000 St

**1.1.100 Inbetriebnahme RLTA 1**
Inbetriebnahme und Einregulierung der vorgenannten Anlage,
Inbetriebnahmeleistung besteht aus:
- Funktionskontrolle aller Regel- und
Überwachungsprogramme
- Einstellen und Anpassen an die Betriebsbedingungen.
- Erstellung der Messprotokolle.
- Einweisung des Bedienungspersonals.
- ggf. Einweisung in Online-Monitoring, wenn vorhanden

Die genannte Leistung ist mit Unterstützung durch den
Hersteller der Lüftungsanlagen auszuführen.
Eine Anfahrt je Anlage ist einzukalkulieren und in der
Pauschale abgegolden. Dies gilt nicht für zusätzliche
Anfahrten, die aus bauseitigen Gründen erforderlich sind.

fachgerecht ausführen und dokumentieren
Menge: 1,000 St

**1.1.110 Inbetriebnahme GLT RLTA 1**
Inbetriebnahme der Schnittstellen der vorgenannten Anlage,
zur Datenübertragung nach Anschluss der Busleitung
und der Versorgungsspannung. Überprüfung der
einzelnen Datenpunkte (DP) der Schnittstelle zum
Gewerk Gebäudeautomatition in Zusammenarbeit
mit einem Vertreter der übergeordneten Leittechnik.

Die genannte Leistung ist mit Unterstützung durch den
Hersteller der Lüftungsanlagen auszuführen.
Eine Anfahrt je Anlage ist einzukalkulieren
und in der Pauschale abgegolden.

fachgerecht ausführen und dokumentieren
Menge: 1,000 St

**1.1.120 RLTA 2 Umkleiden/Duschen**
Klimagerät für Zuluft und Abluft
mit Plattenwärmeübertrager

Gehäuse
Gehäuse als Rahmenkonstruktion,
innen völlig glatt und mit allen Servicetüren und
Serviceabdeckungen ausgestattet, die für den Zugang
zu den Funktionselementen im Gehäuse erforderlich sind.
Die Türen sind umlaufend mit Gummidichtungsprofilen
in EPDM-Qualität ausgestattet.
Materialien:
- Profile: Aluminium lackiert
- Gehäuseecken: Nylon
- Gehäuseaußenseite: verzinkt vorlackiert
- Stärke Außenblech: 0,8 mm
- Gehäuseinnenseite: verzinkt vorlackiert
- Stärke Innenblech: 0,8 mm
- Boden: verzinkt vorlackiert
- Führungen: verzinkt vorlackiert
- Isolierung: Mineralwolle 100kg/m3
- Gehäusestärke: 50 mm
- Wärmedämmung Feuerwiderstandsklasse A1
(nach EN 13501-1)
Klassifizierung gemäß EN 1886:
- Wärmedurchgang: T2 (M)
- Wärmebrückenfaktor:  TB2
- mechanische Stabilität: D1(M)
- Gehäuse-Leckage -400Pa: L1(M)
- Gehäuse-Leckage +700Pa L1(M)
- Filterbypass-Leckage F9

Sockelrahmen
Aufbau des Gerätes auf einem stabilen Sockelrahmen,
Höhe 125 mm, aus verzinktem Stahlblech.
(Materialstärke 3mm)

Ventilator-Motoreinheiten
Einseitig saugendes, rückwärts gekrümmtes Motorlaufrrad,
energieoptimiert für den Betrieb ohne Spiralgehäuse durch
3D profilierte Schaufelgeometrie mit rotierendem
unbeschaufelten Diffusor für hohe Wirkungsgrade und
mit günstigem akustischen Verhalten.
- Radiallaufrad aus hochfestem Verbundmaterial,
mit Außenläufermotor statisch und dynamisch
gewuchtet nach ISO 1940 Teil 1
- Laufrad mit rotierendem Diffusor
- 5 rückwärtsgekrümmte, 3D profilierte Schaufeln für
bestes akustisches Verhalten und reduzierten Drehklang
- Einlaufdüse mit Volumenstrommessvorrichtung
- Ausführung mit integrierter Elektronik
- Übertemperaturschutz der Geräteelektronik durch
aktives Temperaturmanagement
- Schutzart IP55
- Thermische Klasse 155
- Die zulässige Umgebungstemperatur beträgt
-20°C bis +60°C
- Leistungsdaten entsprechen der
Genauigkeitsklasse 2 nach DIN 24166
- Die Wirkungsgradklasse des Motors entspricht IE5

Wärmerückgewinnung
Plattenwärmeübertrager im Diagonal/Kreuzstrom
aus Aluminium mit Beschichtung.
Der Plattenwärmeübertrager mit einem Bypass inkl. Klappe
ausgestattet und auf die Anforderungen der
Gebäudeklimatisierung, unter Berücksichtigung der Luftmenge
in allen Betriebspunkten, der Rückwärmzahl, der
Strömungsverluste und der Abführung des Kondensates,
optimiert ausgeführt.

Material Plattentauscher:
- Tauscherplatten: Aluminium, Epoxy beschichtet
- Rahmen: Aluminium, vorlackiert

Tropf-/Kondensatwanne Plattenwärmeübertrager
In der Sektion des Plattenwärmeübertrager
ist eine Kondensatwanne montiert.
Material  V2A
Wannenhöhe  50,0 mm
Position Ablauf  Bedienseite
Anschlussgröße  40,0 mm
Siphon  mitgeliefert

Heizsektor
1 PWW-Lufterhitzer, Warmwasser/Sole-Lufterhitzer,
aus nahtlosen Kupferrohren mit aufgepressten
Aluminiumlamellen mit einem Lamellenabstand von
mindestens 2,0 mm, der sich hinsichtlich der
Reinigbarkeit gemäß VDI 6022 bewährt hat.
Sammelrohre aus der Gehäusewand herausgeführt und
mit Gummirosetten abgedichtet.
Sammleranschluss Gewinde.

Material Lufterhitzer:
- Rahmen: verzinktes Stahlblech
- Rohre: Kupfer
- Lamellen: Aluminium
- Sammlerrohr: Kupfer

Frostschutzrahmen
Einschubrahmen nach dem PWW-Lufterhitzer zur Aufnahme
eines Fühler und Thermostat, an der Gehäusewand befestigt.

Zertifikation nach EUROVENT
Eurovent Certification zertifiziert die Leistungsangaben der
Produkte für Luft-und Kältetechnik nach den europäischen
und internationalen Standards.

Das/der angebotene Fabrikat/Hersteller muss im
Programm Raumlufttechnische Zentralgeräte / Air handling
unit getestet und gelistet sein.

Luftrichtung
Ausführung Abluft und Zuluft rechts

Technische Daten und Leistungen

Nennluftleistung AUL-ZUL über WRG  8.000  m3/h
Nennluftleistung ABL-FOL über WRG  8.000  m3/h

Externe Druckverluste
Zu- u. Außenluftkanal  350  Pa
Ab- u. Fortluftkanal  350  Pa

Luftdruck  1.001  hPa
für Höhe über NHN  97  m

Hinweis:
Die volle Luftleistung ist bei angegebenen externen
Pressungen, inkl. der Druckreserve, in allen
Betriebszuständen, bis zum ausgeschriebenen
Filterenddruck, zu erbringen.

Auslegungsparameter
Abluft Winter  22°C, 40  % r.F.
Außenluft Winter  -14°C,90  % r.F.
Abluft Sommer  26°C, 50  % r.F.
Außenluft Sommer 32°C, 40  % r.F.

Allgemeine Angaben:
Die angegebenen technischen Parameter müssen nicht
1:1 eingehalten werden, sondern müssen insbesonders
bei den Eigenschaften zum Schall, Energieeffizienz und
Abmaßen vergleichbar sein.

Ausführung
Lüftungsanlage Typ
Nichtwohnraumlüftungsanlage (NWLA)
Zwei-Richtung-Lüftungsanlagen (ZLA)
Ökodesign
ErP 1253/2014 Stufe  Stufe 2 2018
Europäische Verbände
Eurovent Energieeffizienzklasse  A+
Klassifizierung nach EN 13053:2019
Energetischer Wirkungsgrad  %  77,8
Wärmerückgewinnungsklasse  H1
Geschwindigkeitsklasse EN 13053  V2
Klassifizierung nach EN 16798
Spez. Ventilatorleistung gesamt  W/(m3/s) 2.135

Ökodesign (EU) Nr. 1253/2014:
Das Gerät hat die Vorgaben der EU-Verordnung
Nr. 1253/2014 Stufe 2 für 2018 zu erfüllen.
Antriebsart  Drehzahlregelung
Filterdrucküberwachung  Ja
Art des WRS  Sonstige
Wärmerückgewinnungsgrad  %  80,6
SFP intern IST  W/(m3/s)  796
SFP intern LIMIT  W/(m3/s)  1.028

Schallwerte-Summenpegel:
Schall zur Außenluft  dB(A)  62
Schall zur Zuluft  dB(A)  77
Schall zur Abluft  dB(A)  62
Schall zur Fortluft  dB(A)  86
Schall zur Umgebung  dB(A)  70
Schall in 2m Entfernung  dB(A)  50

Komponenten in Außenluft-Zuluft:

Außenluft- Anschluss
Flexibler Anschlussstutzen der Dichtheitsklasse C nach
EN13810 und EN 1507 bei +/-1500 Pa; inklusive
Potentialausgleich. Flanschprofil bestehend aus
verzinktem Stahlblech mit EPDM Dichtung und
zwischenliegendem hygrophilem Segeltuchmaterial.

Außenluft-Klappe
Jalousieklappe der Luftdichtheitsklasse 2 nach EN 1751,
Hohlkörperlamellen und Rahmen aus Aluminium,
inkl. EPDM-Dichtung. Beidseitig verdeckt angeordneten
Zahnrädern aus Polyamid, gegenläufig gekoppelt,
mit Gleitlagern und Welle aus verzinktem Stahl.
Position  Außen
Antriebsposition  Extern
Dichtheitsklasse  2
Isoliert  Ja
Druckverlust  3 Pa

Luftfilter Außenluft
Taschenfilter mit Effizienz ePM10 60% nach
ISO 16890 (M5), montiert mit Filterrahmen
für seitliche Filterbedienung.
Filterlänge  380  mm
Filtermedium  Glasfaser
Volumenstrom  8.000  m³/h
Filterklasse  M5
Anfangsdruckverlust  28  Pa
Empfohlener Enddruckverl. 84  Pa
Auslegungsdruckverlust  56  Pa

Zubehör Luftfilter:
- Differenzdruckmanometer
- Messtüllenset

Wärmerückgewinnung
Technische Daten Winterfall:
Wärmerückgewinn 90% (86,89 kW)
Kondensatanfall  32,50  kg/h

Außenluft-Zuluft  8.000  m³/h
Lufteintritt  -14,0°C / 90 %
Luftaustritt  18,4°C / 8 %
Druckverlust  175  Pa

Abluft-Fortluft  8.000  m³/h
Lufteintritt  22,00 °C / 40 %
Luftaustritt  -1,90 °C / 99 %
Druckverlust  224  Pa

Technische Daten Sommerfall:
Wärmerückgewinn 80,5 % (12,96 kW)

Außenluft-Zuluft  8.000  m³/h
Lufteintritt  32,0°C / 40 %
Luftaustritt  27,2°C / 53 %
Druckverlust  229  Pa

Abluft-Fortluft  8.000 m³/h
Lufteintritt  26,00 °C / 50,0 %
Luftaustritt  30,80 °C / 38,0 %
Druckverlust  222  Pa

Außenluft-Zuluft-Ventilator-Motoreinheiten
Volumenstrom  8.000  m³/h
Druckverlust extern  350  Pa
Gesamtdruckverlust  851  Pa
Anzahl der Ventilatoren  1
Drehzahl  2.134  1/m
Wirkungsgrad  70,2  %
SFP-Wert  1.136  W/(m3s)
SFP-Klasse  SFP3
Motor  EC (IE5)
Spannung/Schaltung  3x400V
Frequenz  50 Hz
Schutzart  IP55 / F
Aufnahmeleistung 1 x 2,690  kW
Nennleistung  1 x 3,400  kW
Nenndrehzahl  2.300  1/m
Nennstrom  1 x 5,13  A

Zubehör Ventilator-Motoreinheiten:
- Messleitung an Gehäusewand geführt
- Schauglas in Gehäusetür, Durchmesser 200mm
- Reparaturschalter außenliegend, verdrahtet, zur
allpoligen Abschaltung von 1-, 2- bzw. 3-stufigen Motoren,
Kunststoffgehäuse, Schutzart min. IP55,
absperrbar mit Vorhängeschloss
- Klemmkasten außenliegend, verdrahtet.
- Innenleuchte 230 V, LED 6W, verdrahtet auf Schalter
- Schalter für Innenleuchte Innenleuchten beider
Ventilatoren, außenliegend verdrahtet

Luftfilter Zuluft
Flachfilter mit Effizienz ePM1 60% nach ISO 16890 (F7),
montiert in einer fixen Filterhalterung aus verzinktem Stahlblech.
Filterlänge  97  mm
Volumenstrom  8.000  m³/h
Filterklasse  F7
Anfangsdruckverlust  88  Pa
Empfohlener Enddruckverl.  188  Pa
Auslegungsdruckverlust  138  Pa

Zubehör Luftfilter:
- Differenzdruckmanometer
- Messtüllenset

Heizsektor
Luftvolumenstrom:  8.000  m³/h
Luftseitiger Druckverlust  23  Pa
Heizmedium:  Wasser
Medientemperaturen VL/RL 60/40  °C
Druckverlust Medium:  7,75  kPa
Durchfluss Medium:  1,1  m³/h
Luft-Eintritt Heizregister:  18,40  °C
Luft-Austritt Heizregister:  28,00  °C
Heizleistung:  25,17  kW

Zuluft- Anschluss
Flexibler Anschlussstutzen der Dichtheitsklasse C nach
EN13810 und EN 1507 bei +/-1500 Pa; inklusive
Potentialausgleich. Flanschprofil bestehend aus
verzinktem Stahlblech mit EPDM Dichtung und
zwischenliegendem hygrophilem Segeltuchmaterial.

Komponenten in Abluft-Fortluft:

Abluft-Anschluss
Flexibler Anschlussstutzen der Dichtheitsklasse C nach
EN13810 und EN 1507 bei +/-1500 Pa; inklusive
Potentialausgleich. Flanschprofil bestehend aus
verzinktem Stahlblech mit EPDM Dichtung und
zwischenliegendem hygrophilem Segeltuchmaterial.

Luftfilter Abluft
Taschenfilter mit Effizienz ePM10 60% nach
ISO 16890 (M5), montiert mit Filterrahmen
für seitliche Filterbedienung.
Filterlänge  380  mm
Filtermedium  Glasfaser
Volumenstrom  8.000  m³/h
Filterklasse  M5
Anfangsdruckverlust  28  Pa
Empfohlener Enddruckverl. 84  Pa
Auslegungsdruckverlust  56  Pa

Zubehör Luftfilter:
- Differenzdruckmanometer
- Messtüllenset

Wärmerückgewinnung
Siehe Außenluft-Zuluft

Abluft-Fortluft-Ventilator-Motoreinheiten
Volumenstrom  8.000  m³/h
Druckverlust extern  350  Pa
Gesamtdruckverlust  685  Pa
Anzahl der Ventilatoren  1
Drehzahl  2.016  1/m
Wirkungsgrad  68,5  %
SFP-Wert  999  W/(m3s)
SFP-Klasse  SFP2
Motor  EC (IE5)
Spannung/Schaltung  3x400V
Frequenz  50 Hz
Schutzart  IP55 / F
Aufnahmeleistung 1 x 2,220  kW
Nennleistung  1 x 3,400  kW
Nenndrehzahl  2.300  1/m
Nennstrom  1 x 5,13  A

Zubehör Ventilator-Motoreinheiten:
- zusätzliche Beschichtung
- Messleitung an Gehäusewand geführt
- Schauglas in Gehäusetür, Durchmesser 200mm
- Reparaturschalter außenliegend, verdrahtet,
zur allpoligen Abschaltung von 1-, 2- bzw. 3-stufigen
Motoren, Kunststoffgehäuse, Schutzart
min. IP55, absperrbar mit Vorhängeschloss
- Klemmkasten außenliegend, verdrahtet.
- Innenleuchte 230 V, LED 6W, verdrahtet auf Schalter

Fortluft-Klappe
Jalousieklappe der Luftdichtheitsklasse 2 nach EN 1751,
Hohlkörperlamellen und Rahmen aus Aluminium, zusätzlich
beschichtet, inkl. EPDM-Dichtung. Beidseitig verdeckt
angeordneten Zahnrädern aus Polyamid, gegenläufig
gekoppelt, mit Gleitlagern und Welle aus verzinktem Stahl.
Position  Außen
Antriebsposition  Extern
Dichtheitsklasse  2
Isoliert  Ja
Druckverlust  3 Pa

Fortluft-Anschluss
Flexibler Anschlussstutzen der Dichtheitsklasse C nach
EN13810 und EN 1507 bei +/-1500 Pa; inklusive
Potentialausgleich. Flanschprofil bestehend aus
verzinktem Stahlblech mit EPDM Dichtung und
zwischenliegendem hygrophilem Segeltuchmaterial.

Abmessungen Gerät über alles
Länge (L): max.  5.400  mm
Breite (B): max.  1.500  mm
Höhe (H): max.  2.250  mm
Gewicht max.:  1.800  kg

Zusätzlichen Aufwendungen für die Zerlegung und
Wiedermontage der Transporteinheiten vor Ort sind
in der angebotenen Kalkulation vorzusehen.

inkl.
Körperschalldämmende Unterlagen
Umlaufendes Schalldämmstreifen zur Schwingungsisolierung /
Körperschalldämmung für das Zentralgerät, zwischen dem
Grundrahmen des Lüftungsgerätes und der Unterkonstruktion
in Streifen eingelegt.
Zulässiger Temperaturbereich: -20 bis +80°C
Breite: ca. 100 mm
Dicke: bis 20 mm,
Flächenpressung entsprechend Auslegung
nach Gerätegewicht und Auflagefläche.

einschließlich erforderliche Geruchsverschlüsse
liefern und montieren

angebotenes Fabrikat: '....................................................'
Menge: 1,000 St

**1.1.130 Transport, Einbringung und Montage RLTA 2**
Transport, Einbringung und Montage der vorgenannte
Lüftungsanlage inkl. Zubehör unter eigener Gestellung
der notwendigen Hebe- und Transportwerkzeuge gemäß
vorbeschriebenen Hinweisen "Vorbemerkung Einbringung"
Menge: 1,000 St

**1.1.140 Satz Reservefilter RLTA 2**
1 Satz Reservefilter für das vorgenannte Gerät
Außenluft: ISO ePM10 60% (M5), Taschenfilter 380 mm
Abluft: ISO ePM10 60% (M5), Taschenfilter 380 mm
Zuluft: ISO ePM1 55% (F7), Kompaktfilter 97 mm
liefern und montieren
Menge: 1,000 St

**1.1.150 RLTA 2 Hygieneerstinspektion nach VDI 6022**
Hygiene-Erstinspektion der kompletten RLT-Anlage
nach VDI 6022 nach Tabelle 1 (Blatt 1.1) „Prüfliste“, als Basis
zur Prüfung einer RLT-Anlage im Sinne von VDI 6022 Blatt 1.
Die Hygiene- Erstinspektion umfasst ebenfalls
die Inhalte der Wiederholungs-Hygieneinspektion
(kurz Hygieneinspektion genannt) nach VDI 6022 Blatt 1.
Ausstellung der „Prüfbescheinigung nach VDI 6022 Blatt 1
für die RLT-Anlage. Hygieneinspektion nach VDI 6022 Blatt 1
mit den Tätigkeiten erweiterte Sichtprüfung, mikrobiologische
Untersuchung und Dokumentation.
Menge: 1,000 St

**1.1.160 Inbetriebsetzung RLTA 2**
Begleitung und Unterstützung der Vorab-Inbetriebsetzung
des Gerätes durch Techniker des Herstellerwerkes für
die bauseitige hydraulische und elektrische Anbindung
in Zusammenarbeit mit einem Techniker der
Einbaufirma/Lüftungsfirma für die Dauer eines Arbeitstages
fachgerecht ausführen und dokumentieren
Menge: 1,000 St

**1.1.170 RLTA 3 Sauna/Technik**
Klimagerät für Zuluft und Abluft
mit Plattenwärmeübertrager

Gehäuse
Gehäuse als Rahmenkonstruktion,
innen völlig glatt und mit allen Servicetüren und
Serviceabdeckungen ausgestattet, die für den Zugang
zu den Funktionselementen im Gehäuse erforderlich sind.
Die Türen sind umlaufend mit Gummidichtungsprofilen
in EPDM-Qualität ausgestattet.
Materialien:
- Profile: Aluminium lackiert
- Gehäuseecken: Nylon
- Gehäuseaußenseite: verzinkt vorlackiert
- Stärke Außenblech: 0,8 mm
- Gehäuseinnenseite: verzinkt vorlackiert
- Stärke Innenblech: 0,8 mm
- Boden: verzinkt vorlackiert
- Führungen: verzinkt vorlackiert
- Isolierung: Mineralwolle 100kg/m3
- Gehäusestärke: 50 mm
- Wärmedämmung Feuerwiderstandsklasse A1
(nach EN 13501-1)
Klassifizierung gemäß EN 1886:
- Wärmedurchgang: T2 (M)
- Wärmebrückenfaktor:  TB2
- mechanische Stabilität: D1(M)
- Gehäuse-Leckage -400Pa: L1(M)
- Gehäuse-Leckage +700Pa L1(M)
- Filterbypass-Leckage F9

Sockelrahmen
Aufbau des Gerätes auf einem stabilen Sockelrahmen,
Höhe 125 mm, aus verzinktem Stahlblech.
(Materialstärke 3mm)

Ventilator-Motoreinheiten
Einseitig saugendes, rückwärts gekrümmtes Motorlaufrrad,
energieoptimiert für den Betrieb ohne Spiralgehäuse durch
3D profilierte Schaufelgeometrie mit rotierendem
unbeschaufelten Diffusor für hohe Wirkungsgrade und
mit günstigem akustischen Verhalten.
- Radiallaufrad aus hochfestem Verbundmaterial,
mit Außenläufermotor statisch und dynamisch
gewuchtet nach ISO 1940 Teil 1
- Laufrad mit rotierendem Diffusor
- 5 rückwärtsgekrümmte, 3D profilierte Schaufeln für
bestes akustisches Verhalten und reduzierten Drehklang
- Einlaufdüse mit Volumenstrommessvorrichtung
- Ausführung mit integrierter Elektronik
- Übertemperaturschutz der Geräteelektronik durch
aktives Temperaturmanagement
- Schutzart IP55
- Thermische Klasse 155
- Die zulässige Umgebungstemperatur beträgt
-20°C bis +60°C
- Leistungsdaten entsprechen der
Genauigkeitsklasse 2 nach DIN 24166
- Die Wirkungsgradklasse des Motors entspricht IE5

Wärmerückgewinnung
Plattenwärmeübertrager im Diagonal/Kreuzstrom
aus Aluminium mit Beschichtung.
Der Plattenwärmeübertrager mit einem Bypass inkl. Klappe
ausgestattet und auf die Anforderungen der
Gebäudeklimatisierung, unter Berücksichtigung der Luftmenge
in allen Betriebspunkten, der Rückwärmzahl, der
Strömungsverluste und der Abführung des Kondensates,
optimiert ausgeführt.

Material Plattentauscher:
- Tauscherplatten: Aluminium, Epoxy beschichtet
- Rahmen: Aluminium, vorlackiert

Tropf-/Kondensatwanne Plattenwärmeübertrager
In der Sektion des Plattenwärmeübertrager
ist eine Kondensatwanne montiert.
Material  V2A
Wannenhöhe  50,0 mm
Position Ablauf  Bedienseite
Anschlussgröße  40,0 mm
Siphon  mitgeliefert

Heizsektor
1 PWW-Lufterhitzer, Warmwasser/Sole-Lufterhitzer,
aus nahtlosen Kupferrohren mit aufgepressten
Aluminiumlamellen mit einem Lamellenabstand von
mindestens 2,0 mm, der sich hinsichtlich der
Reinigbarkeit gemäß VDI 6022 bewährt hat.
Sammelrohre aus der Gehäusewand herausgeführt und
mit Gummirosetten abgedichtet.
Sammleranschluss Gewinde.

Material Lufterhitzer:
- Rahmen: verzinktes Stahlblech
- Rohre: Kupfer
- Lamellen: Aluminium
- Sammlerrohr: Kupfer

Frostschutzrahmen
Einschubrahmen nach dem PWW-Lufterhitzer zur Aufnahme
eines Fühler und Thermostat, an der Gehäusewand befestigt.

Zertifikation nach EUROVENT
Eurovent Certification zertifiziert die Leistungsangaben der
Produkte für Luft-und Kältetechnik nach den europäischen
und internationalen Standards.

Das/der angebotene Fabrikat/Hersteller muss im
Programm Raumlufttechnische Zentralgeräte / Air handling
unit getestet und gelistet sein.

Luftrichtung
Ausführung Abluft und Zuluft rechts

Technische Daten und Leistungen

Nennluftleistung AUL-ZUL über WRG  6.000  m3/h
Nennluftleistung ABL-FOL über WRG  6.000  m3/h

Externe Druckverluste
Zu- u. Außenluftkanal  350  Pa
Ab- u. Fortluftkanal  350  Pa

Luftdruck  1.001  hPa
für Höhe über NHN  97  m

Hinweis:
Die volle Luftleistung ist bei angegebenen externen
Pressungen, inkl. der Druckreserve, in allen
Betriebszuständen, bis zum ausgeschriebenen
Filterenddruck, zu erbringen.

Auslegungsparameter
Abluft Winter  22°C, 40  % r.F.
Außenluft Winter  -14°C,90  % r.F.
Abluft Sommer  26°C, 50  % r.F.
Außenluft Sommer 32°C, 40  % r.F.

Allgemeine Angaben:
Die angegebenen technischen Parameter müssen nicht
1:1 eingehalten werden, sondern müssen insbesonders
bei den Eigenschaften zum Schall, Energieeffizienz und
Abmaßen vergleichbar sein.

Ausführung
Lüftungsanlage Typ
Nichtwohnraumlüftungsanlage (NWLA)
Zwei-Richtung-Lüftungsanlagen (ZLA)
Ökodesign
ErP 1253/2014 Stufe  Stufe 2 2018
Europäische Verbände
Eurovent Energieeffizienzklasse  A+
Klassifizierung nach EN 13053:2019
Energetischer Wirkungsgrad  %  77,7
Wärmerückgewinnungsklasse  H1
Geschwindigkeitsklasse EN 13053  V2
Klassifizierung nach EN 16798
Spez. Ventilatorleistung gesamt  W/(m3/s) 2.093

Ökodesign (EU) Nr. 1253/2014:
Das Gerät hat die Vorgaben der EU-Verordnung
Nr. 1253/2014 Stufe 2 für 2018 zu erfüllen.
Antriebsart  Drehzahlregelung
Filterdrucküberwachung  Ja
Art des WRS  Sonstige
Wärmerückgewinnungsgrad  %  80,5
SFP intern IST  W/(m3/s)  788
SFP intern LIMIT  W/(m3/s)  1.081

Schallwerte-Summenpegel:
Schall zur Außenluft dB(A)  59
Schall zur Zuluft  dB(A)  76
Schall zur Abluft  dB(A)  59
Schall zur Fortluft  dB(A)  83
Schall zur Umgebung dB(A)  69
Schall in 2m Entfernung dB(A)  49

Komponenten in Außenluft-Zuluft:

Außenluft- Anschluss
Flexibler Anschlussstutzen der Dichtheitsklasse C nach
EN13810 und EN 1507 bei +/-1500 Pa; inklusive
Potentialausgleich. Flanschprofil bestehend aus
verzinktem Stahlblech mit EPDM Dichtung und
zwischenliegendem hygrophilem Segeltuchmaterial.

Außenluft-Klappe
Jalousieklappe der Luftdichtheitsklasse 2 nach EN 1751,
Hohlkörperlamellen und Rahmen aus Aluminium,
inkl. EPDM-Dichtung. Beidseitig verdeckt angeordneten
Zahnrädern aus Polyamid, gegenläufig gekoppelt,
mit Gleitlagern und Welle aus verzinktem Stahl.
Position  Außen
Antriebsposition  Extern
Dichtheitsklasse  2
Isoliert  Ja
Druckverlust  3 Pa

Luftfilter Außenluft
Taschenfilter mit Effizienz ePM10 60% nach ISO
16890 (M5), montiert mit Filterrahmen für seitliche
Filterbedienung.
Filterlänge  380  mm
Filtermedium  Glasfaser
Volumenstrom  6.000  m³/h
Filterklasse  M5
Anfangsdruckverlust  29  Pa
Empfohlener Enddruckverl.  87  Pa
Auslegungsdruckverlust  58  Pa

Zubehör Luftfilter:
- Differenzdruckmanometer
- Messtüllenset

Wärmerückgewinnung
Technische Daten Winterfall:
Wärmerückgewinn  89,8% (65,1 kW)
Kondensatanfall  32,50  kg/h

Außenluft-Zuluft  6.000  m³/h
Lufteintritt  -14,0°C / 90 %
Luftaustritt  18,3°C / 8 %
Druckverlust  176  Pa

Abluft-Fortluft  6.000  m³/h
Lufteintritt  22,00 °C / 40 %
Luftaustritt  -1,80 °C / 99 %
Druckverlust  225  Pa

Technische Daten Sommerfall:
Wärmerückgewinn  80,4 % (9,71 kW)

Außenluft-Zuluft  6.000  m³/h
Lufteintritt  32,0°C / 40 %
Luftaustritt  27,2°C / 53 %
Druckverlust  230  Pa

Abluft-Fortluft  6.000 m³/h
Lufteintritt  26,00 °C / 50,0 %
Luftaustritt  30,80 °C / 38,0 %
Druckverlust  224  Pa

Außenluft-Zuluft-Ventilator-Motoreinheiten
Volumenstrom  6.000  m³/h
Druckverlust extern  350  Pa
Gesamtdruckverlust  844  Pa
Anzahl der Ventilatoren  1
Drehzahl  2.335  1/m
Wirkungsgrad  70,9  %
SFP-Wert  1.115  W/(m3s)
SFP-Klasse  SFP3
Motor  EC (IE5)
Spannung/Schaltung  3x400V
Frequenz  50 Hz
Schutzart  IP55 / F
Aufnahmeleistung  1 x 1,980  kW
Nennleistung  1 x 2,500  kW
Nenndrehzahl  3.640  1/m
Nennstrom  1 x 3,80  A

Zubehör Ventilator-Motoreinheiten:
- Messleitung an Gehäusewand geführt
- Schauglas in Gehäusetür, Durchmesser 200mm
- Reparaturschalter außenliegend, verdrahtet, zur
allpoligen Abschaltung von 1-, 2- bzw. 3-stufigen Motoren,
Kunststoffgehäuse, Schutzart min. IP55,
absperrbar mit Vorhängeschloss
- Klemmkasten außenliegend, verdrahtet.
- Innenleuchte 230 V, LED 6W, verdrahtet auf Schalter
- Schalter für Innenleuchte Innenleuchten beider
Ventilatoren, außenliegend verdrahtet

Luftfilter Zuluft
Flachfilter mit Effizienz ePM1 60% nach ISO 16890 (F7),
montiert in einer fixen Filterhalterung aus verzinktem Stahlblech.
Filterlänge  97  mm
Volumenstrom  6.000  m³/h
Filterklasse  F7
Anfangsdruckverlust  88  Pa
Empfohlener Enddruckverl. 188  Pa
Auslegungsdruckverlust  138  Pa

Zubehör Luftfilter:
- Differenzdruckmanometer
- Messtüllenset

Heizsektor
Luftvolumenstrom:  6.000  m³/h
Luftseitiger Druckverlust  12  Pa
Heizmedium:  Wasser
Medientemperaturen VL/RL  60/40  °C
Druckverlust Medium:  10,42  kPa
Durchfluss Medium:  0,49  m³/h
Luft-Eintritt Heizregister:  18,30  °C
Luft-Austritt Heizregister:  24,00  °C
Heizleistung:  11,21  kW

Zuluft- Anschluss
Flexibler Anschlussstutzen der Dichtheitsklasse C nach
EN13810 und EN 1507 bei +/-1500 Pa; inklusive
Potentialausgleich. Flanschprofil bestehend aus
verzinktem Stahlblech mit EPDM Dichtung und
zwischenliegendem hygrophilem Segeltuchmaterial.

Komponenten in Abluft-Fortluft:

Abluft-Anschluss
Flexibler Anschlussstutzen der Dichtheitsklasse C nach
EN13810 und EN 1507 bei +/-1500 Pa; inklusive
Potentialausgleich. Flanschprofil bestehend aus
verzinktem Stahlblech mit EPDM Dichtung und
zwischenliegendem hygrophilem Segeltuchmaterial.

Luftfilter Abluft
Taschenfilter mit Effizienz ePM10 60% nach
ISO 16890 (M5), montiert mit Filterrahmen
für seitliche Filterbedienung.
Filterlänge  380  mm
Filtermedium  Glasfaser
Volumenstrom  6.000  m³/h
Filterklasse  M5
Anfangsdruckverlust  29  Pa
Empfohlener Enddruckverl. 87  Pa
Auslegungsdruckverlust  58  Pa

Zubehör Luftfilter:
- Differenzdruckmanometer
- Messtüllenset

Wärmerückgewinnung
Siehe Außenluft-Zuluft

Abluft-Fortluft-Ventilator-Motoreinheiten
Volumenstrom  6.000  m³/h
Druckverlust extern  350  Pa
Gesamtdruckverlust  689  Pa
Anzahl der Ventilatoren  1
Drehzahl  2.206  1/m
Wirkungsgrad  70,4  %
SFP-Wert  978  W/(m3s)
SFP-Klasse  SFP2
Motor  EC (IE5)
Spannung/Schaltung  3x400V
Frequenz  50 Hz
Schutzart  IP55 / F
Aufnahmeleistung 1 x 1,630  kW
Nennleistung  1 x 2,500  kW
Nenndrehzahl  3.640  1/m
Nennstrom  1 x 3,80  A

Zubehör Ventilator-Motoreinheiten:
- zusätzliche Beschichtung
- Messleitung an Gehäusewand geführt
- Schauglas in Gehäusetür, Durchmesser 200mm
- Reparaturschalter außenliegend, verdrahtet,
zur allpoligen Abschaltung von 1-, 2- bzw. 3-stufigen
Motoren, Kunststoffgehäuse, Schutzart
min. IP55, absperrbar mit Vorhängeschloss
- Klemmkasten außenliegend, verdrahtet.
- Innenleuchte 230 V, LED 6W, verdrahtet auf Schalter

Fortluft-Klappe
Jalousieklappe der Luftdichtheitsklasse 2 nach EN 1751,
Hohlkörperlamellen und Rahmen aus Aluminium, zusätzlich
beschichtet, inkl. EPDM-Dichtung. Beidseitig verdeckt
angeordneten Zahnrädern aus Polyamid, gegenläufig
gekoppelt, mit Gleitlagern und Welle aus verzinktem Stahl.
Position  Außen
Antriebsposition  Extern
Dichtheitsklasse  2
Isoliert  Ja
Druckverlust  3 Pa

Fortluft-Anschluss
Flexibler Anschlussstutzen der Dichtheitsklasse C nach
EN13810 und EN 1507 bei +/-1500 Pa; inklusive
Potentialausgleich. Flanschprofil bestehend aus
verzinktem Stahlblech mit EPDM Dichtung und
zwischenliegendem hygrophilem Segeltuchmaterial.

Abmessungen Gerät über alles
Länge (L): max.  5.300  mm
Breite (B): max.  1.200  mm
Höhe (H): max.  2.250  mm
Gewicht max.:  1.400  kg

Zusätzlichen Aufwendungen für die Zerlegung und
Wiedermontage der Transporteinheiten vor Ort sind
in der angebotenen Kalkulation vorzusehen.

inkl.
Körperschalldämmende Unterlagen
Umlaufendes Schalldämmstreifen zur Schwingungsisolierung /
Körperschalldämmung für das Zentralgerät, zwischen dem
Grundrahmen des Lüftungsgerätes und der Unterkonstruktion
in Streifen eingelegt.
Zulässiger Temperaturbereich: -20 bis +80°C
Breite: ca. 100 mm
Dicke: bis 20 mm,
Flächenpressung entsprechend Auslegung
nach Gerätegewicht und Auflagefläche.

einschließlich erforderliche Geruchsverschlüsse
liefern und montieren

angebotenes Fabrikat: '....................................................'
Menge: 1,000 St

**1.1.180 Transport, Einbringung und Montage RLTA 3**
Transport, Einbringung und Montage der vorgenannte
Lüftungsanlage inkl. Zubehör unter eigener Gestellung
der notwendigen Hebe- und Transportwerkzeuge gemäß
vorbeschriebenen Hinweisen "Vorbemerkung Einbringung"
Menge: 1,000 St

**1.1.190 Satz Reservefilter RLTA 3**
1 Satz Reservefilter für das vorgenannte Gerät
Außenluft: ISO ePM10 60% (M5), Taschenfilter 380 mm
Abluft: ISO ePM10 60% (M5), Taschenfilter 380 mm
Zuluft: ISO ePM1 55% (F7), Kompaktfilter 97 mm
liefern und montieren
Menge: 1,000 St

**1.1.200 RLTA 3 Hygieneerstinspektion nach VDI 6022**
Hygiene-Erstinspektion der kompletten RLT-Anlage
nach VDI 6022 nach Tabelle 1 (Blatt 1.1) „Prüfliste“, als Basis
zur Prüfung einer RLT-Anlage im Sinne von VDI 6022 Blatt 1.
Die Hygiene- Erstinspektion umfasst ebenfalls
die Inhalte der Wiederholungs-Hygieneinspektion
(kurz Hygieneinspektion genannt) nach VDI 6022 Blatt 1.
Ausstellung der „Prüfbescheinigung nach VDI 6022 Blatt 1
für die RLT-Anlage. Hygieneinspektion nach VDI 6022 Blatt 1
mit den Tätigkeiten erweiterte Sichtprüfung, mikrobiologische
Untersuchung und Dokumentation.
Menge: 1,000 St

**1.1.210 Inbetriebsetzung RLTA 3**
Begleitung und Unterstützung der Vorab-Inbetriebsetzung
des Gerätes durch Techniker des Herstellerwerkes für
die bauseitige hydraulische und elektrische Anbindung
in Zusammenarbeit mit einem Techniker der
Einbaufirma/Lüftungsfirma für die Dauer eines Arbeitstages
fachgerecht ausführen und dokumentieren
Menge: 1,000 St

**1.1.220 Rohrventilator DN100**
Radial-Rohrventilator, 1-PH
direkten Montage im Rohrsystem.
Gehäuse aus verzinktem Stahlblech mit runden Anschlußstutzen
auf Normrohre abgestimmt. Radial-Laufrad mit rückwärts
gekrümmten Schaufeln aus Kunststoff.
Direkt auf Motor gepresst und als Einheit dynamisch
ausgewuchtet. Geräuscharm, hoher Wirkunsgrad.
Einphasen-Wechselstrom-Außenläufer-Motor
geschlossene Bauweise, wartungsfrei, Drehzahl durch
Spannungsreduzierung steuerbar, eingebaute Thermokontakte,
gedichtete, geräuscharme Kugellager mit Langzeitschmierung.
Vol.str. bei 0 Pa 250 m3/h
Vol.str. Betr.pkt. 100 m3/h
Max. Druckerhöhung 340 Pa
Druckerh. Betriebspkt 100 Pa
Fördermitteldichte 1.2 Kg/m3
Drehzahl 1730 1/min
aufgenomm.Leistung 0,041 kW
Gewicht 2,9 kg
Schalleistung 66 dB(A)
Schalleistungsspektrum LWa in dB(A)
Freq = zugehörige Frequenz in Hz
Freq 250 500 1000 2000 4000 8000
LW 64 60 58 52 45 38
Spannung 230 Volt
Stromaufnahme 0,18 Amp
Wechselstrom/Drehstrom W
einschließelich Befestigungsmaterial
liefern und montieren
Menge: 1,000 St

#### Untertitel 1.2 Lüftungskanäle und Zubehör

*Hinweis: Hinweise zum Lüftungsnetz*
Luftleitung, rechteckig:
Dichtheitsklasse C DIN EN 1507, Druckklasse 2
DIN EN 1507, aus verzinktem Stahl, gefalzt,
Kantenlänge im Positionstext, Wanddicke 0,7 bis 999 mm,
0,9 ab 1000 mm, 1,1 über 1999 mm,
Verbindung mit Profil-Schiebeverbindung,
min./max. Temperatur der geforderten Luft -15 bis 40 Grad C,
Montagehöhe über Gelande/Fußboden bis 4 m,
mit Aufhange-/Auflagekonstruktion DIN EN 12236,
schallgedammt, befestigen mit bauaufsichtlich zugelassenen
Befestigungsmitteln einschl. Bohrungen, Befestigungsuntergrund
Stahlbeton/Mauerwerk. Verbindungen zwischen geraden Kanalstücken
sind in den EP enthalten. Verzinkungsqualitat (Dicke zwischen 15 bis
27 ƒÊm) Gute DX51D+Z275NA / DIN EN 10327 ist mit den
Lieferscheinen des Kanalbauers nachzuweisen.

Wickelfalzrohr und Formstücke:
Luftdichtheitsklasse C DIN EN 12237, aus verzinktem Stahl,
Nähte gefalzt, mit Einsteckende, mit Lippendichtung,
geschraubt/genietet, min./max. Temperatur der geförderten
Luft -15 bis 40 Grad C, Druckbereich von -750 bis 2000 Pa,
Montagehöhe über Gelande/Fußboden bis 4 m,
mit Aufhänge-/Auflagekonstruktion DIN EN 12236, schallgedämmt,
befestigen mit bauaufsichtlich zugelassenen Befestigungsmitteln
einschl. Bohrungen, Befestigungsuntergrund Stahlbeton/Mauerwerk.

Flexrohr:
Luftleitung, rund, flexibel, aus Aluminium,
Ausführung C DIN EN 13180, Biegeradius größer gleich 1 DN,
min./max. Temperatur der geförderten Luft -15 bis 40 Grad C,
Luftdichtheitsklasse C DIN EN 12237,
Montagehöhe über Gelande/Fußboden bis 4 m.

**1.2.10 Luftleitung als Kanal, Kantenlänge bis 500 mm**
Luftleitung als Kanal, Kantenlänge bis 500 mm
als Rechteckkanal, Oberfläche sinngemäß nach DIN 18379 ermittelt,
einschl. Kleinmaterial zur Montage
Nennmaß: bis 500 mm
liefern und montieren
Menge: 285,000 m²

**1.2.20 Luftleitung als Kanal, Kantenlänge bis 1000 mm**
Kanal wie vor beschrieben, jedoch
Luftleitung als Kanal Kantenlänge bis 1000 mm
liefern und montieren
Menge: 294,000 m²

**1.2.30 Luftleitung als Kanal, Kantenlänge bis 1500 mm**
Kanal wie vor beschrieben, jedoch
Luftleitung als Kanal Kantenlänge bis 1500 mm
liefern und montieren
Menge: 106,000 m²

**1.2.40 Luftleitung als Kanal, Kantenlänge bis 2000 mm**
Kanal wie vor beschrieben, jedoch
Luftleitung als Kanal Kantenlänge bis 2000 mm
liefern und montieren
Menge: 28,000 m²

**1.2.50 Luftleitung als Kanal, Kantenlänge über 2000 mm**
Kanal wie vor beschrieben, jedoch
Luftleitung als Kanal Kantenlänge über 2000 mm
liefern und montieren
Menge: 20,000 m²

**1.2.60 Luftleitung als Formstück, Kantenlänge bis 500 mm**
Luftleitung als Formstück Kantenlänge bis 500 mm
Oberfläche sinngemäß nach DIN 18379 ermittelt,
Ausführung:
T-Stück, Bogen, Bogenübergänge, Etagen, Bundkragen,
Etagenübergange, Rohrübergänge, Übergänge, Enddeckel
einschl. Kleinmaterial zur Montage
Nennmaß: bis 500 mm
liefern und montieren
Menge: 322,000 m²

**1.2.70 Luftleitung als Formstück, Kantenlänge bis 1000 mm**
Formstück wie vor beschrieben, jedoch
Luftleitung als Formstück, Kantenlänge bis 1000 mm
liefern und montieren
Menge: 296,000 m²

**1.2.80 Luftleitung als Formstück, Kantenlänge bis 1500 mm**
Formstück wie vor beschrieben, jedoch
Luftleitung als Formstück, Kantenlänge bis 1500 mm
liefern und montieren
Menge: 275,000 m²

**1.2.90 Luftleitung als Formstück, Kantenlänge bis 2000 mm**
Formstück wie vor beschrieben, jedoch
Luftleitung als Formstück, Kantenlänge bis 2000 mm
liefern und montieren
Menge: 182,000 m²

**1.2.100 Luftleitung als Formstück, Kantenlänge über 2000 mm**
Formstück wie vor beschrieben, jedoch
Luftleitung als Formstück, Kantenlänge über 2000 mm
liefern und montieren
Menge: 65,000 m²

**1.2.110 Revisionsdeckel für Rechteckkanäle**
Revisionsdeckel für Rechteckkanäle,
mit Abdichtung an der Luftleitungsinnenseite,
Größe 200mm x 100mm
liefern und montieren
Menge: 34,000 St

**1.2.120 Revisionsdeckel für Rundrohr bis DN 125**
Revisionsdeckel für Rundrohr bis 125mm Durchmesser,
mit Abdichtung an der Luftleitungsinnenseite,
Größe 180mm x 80mm
liefern und montieren
Menge: 4,000 St

**1.2.130 Revisionsdeckel für Rundrohr bis DN 355**
Revisionsdeckel für Rundrohr von 150mm bis 355mm Durchmesser,
mit Abdichtung an der Luftleitungsinnenseite,
Größe 200mm x 100mm
liefern und montieren
Menge: 2,000 St

**1.2.140 Dachdurchführung 900x900**
Isolierte rechteckige Dachdurchführung zum Einkleben
in ebene Dachflächen (Dachneigung ca. 2°)
Bestehend aus: Diffusionsdichtem, doppelwandigem
Rechteckkanal mit beidseitig glattem Ende, mit
zwischenliegender Mineralwollisolierung 50 mm.
Außenkanal mit wasserdicht angebauter Grundplatte.
inkl. Regenkragen für weiterführenden Kanal,
Material: verzinktes Stahlblech
Baulänge: 1000mm
Rohbauöffnung: 1050x1050
Kanalgröße 900x900
liefern und montieren
Menge: 1,000 St

**1.2.150 Dachdurchführung 1200x1600**
Isolierte rechteckige Dachdurchführung wie vor, jedoch
Rohbauöffnung: 1350x1750
Kanalgröße 1200x1600
liefern und montieren
Menge: 1,000 St

**1.2.160 Ausblaskanalstück 900x600, 45 °**
Ausblaskanalstück 45° aus verzinktem Stahlblech,
mit Vogelschutzgitter, einseitig mit LP Rahmenverbindung
zum Kanalanschluss, Ansaugöffnung mit Regenabtropfkante
unmittelbar mit dem Gehäuse verbunden
Maß a: 900mm (Breite)
Maß b: 600mm (Höhe)
Länge: 800mm
V: 6.820 m³/h
liefern und montieren
Menge: 2,000 St

**1.2.170 Ausblaskanalstück 1200x900, 45 °**
Ausblaskanalstück 45° wie vor, jedoch
Maß a: 1200mm (Breite)
Maß b: 900mm (Höhe)
Länge: 1100mm
V: 16.150 m³/h
liefern und montieren
Menge: 2,000 St

**1.2.180 Wetterschutzgitter 4000x1250**
Wetterschutzgitter für den Fassadenbau in rechteckiger
Bauform zum Schutz vor direkt eindringendem Regen
sowie Laub und Vögeln durch Außenluft- und Fortluftöffnungen.
Bausatz bestehend aus regenabweisend und strömungsgünstig
geformten Lamellen, rückseitigem Welldrahtgitter und
Zahnschienen.
Zur Montage innerhalb einer Vorhangfassade
(200 mm Mineralwollplatte, 42 mm Luftraum, 0,8mm HPL-Platte)
Materialien und Oberflächen:
- Lamellen aus profiliertem Aluminium-Strangpressprofilen
- Zahnschienen aus profiliertem, verzinktem Stahlblech
- Welldrahtgitter aus Edelstahl
- Zahnschienen pulverbeschichtet, schwarz (RAL 9005)
- Lamellen ohne Befestigungsmaterial pulverbeschichtet,
Farbton nach RAL 7016 (Vorgabe Farbton final durch AG)
- Geringer Druckverlust und geringe Geräuschentwicklung
durch strömungsgünstige Lamellen
Gesamtmaße 4.000 mm x 1.250 mm (2 Segmente)
Volumenstrom: 46.000 m³/h
Druckverlust: 16 Pa
Schall: max. 55 dB(A)
Rohbauöffnung: 4.000 mm x 1.360 mm
inkl. Unterkonstruktion zur Verbindung der beiden
Segmente
liefern und montieren
Menge: 1,000 St

**1.2.190 Luftleitung als Rundrohr DN 80**
Luftleitung als Rundrohr DN80
Stahl verzinkt, als Wickelfalzrohr DIN 24145,
mit Steckverbindung und Lippendichtung,
Nenndurchmesser DN 80
liefern und montieren
Menge: 5,000 m

**1.2.200 Luftleitung als Rundrohr DN 100**
wie vor, jedoch DN 100
liefern und montieren
Menge: 38,000 m

**1.2.210 Luftleitung als Rundrohr DN 125**
wie vor, jedoch DN 125
liefern und montieren
Menge: 75,000 m

**1.2.220 Luftleitung als Rundrohr DN 140**
wie vor, jedoch DN 140
liefern und montieren
Menge: 46,000 m

**1.2.230 Luftleitung als Rundrohr DN 160**
wie vor, jedoch DN 160
liefern und montieren
Menge: 32,000 m

**1.2.240 Luftleitung als Rundrohr DN 180**
wie vor, jedoch DN 180
liefern und montieren
Menge: 35,000 m

**1.2.250 Luftleitung als Rundrohr DN 200**
wie vor, jedoch DN 200
liefern und montieren
Menge: 39,000 m

**1.2.260 Luftleitung als Rundrohr DN 224**
wie vor, jedoch DN 224
liefern und montieren
Menge: 55,000 m

**1.2.270 Luftleitung als Rundrohr DN 250**
wie vor, jedoch DN 250
liefern und montieren
Menge: 15,000 m

**1.2.280 Luftleitung als Rundrohr DN 280**
wie vor, jedoch DN 280
liefern und montieren
Menge: 22,000 m

**1.2.290 Luftleitung als Rundrohr DN 315**
wie vor, jedoch DN 315
liefern und montieren
Menge: 4,000 m

**1.2.300 Luftleitung als Rundrohr DN 450**
wie vor, jedoch DN 450
liefern und montieren
Menge: 50,000 m

**1.2.310 Luftleitung als Rundrohr DN 560**
wie vor, jedoch DN 560
liefern und montieren
Menge: 30,000 m

**1.2.320 Luftleitung als Rundrohr DN 600**
wie vor, jedoch DN 600
liefern und montieren
Menge: 20,000 m

**1.2.330 Luftleitung als Rundrohr DN 710**
wie vor, jedoch DN 710
liefern und montieren
Menge: 75,000 m

**1.2.340 Luftleitung als Rundrohr DN 800**
wie vor, jedoch DN 710
liefern und montieren
Menge: 145,000 m

**1.2.350 Luftleitung als Rohrbogen DN 80**
Luftleitung als Rohrbogen DN 80
alle Winkelgrade, Material Stahl verzinkt,
mit Steckverbindung und Gummilippendichtung.
liefern und montieren
Menge: 2,000 St

**1.2.360 Luftleitung als Rohrbogen DN 100**
wie vor, jedoch DN 100
liefern und montieren
Menge: 24,000 St

**1.2.370 Luftleitung als Rohrbogen DN 125**
wie vor, jedoch DN 125
liefern und montieren
Menge: 22,000 St

**1.2.380 Luftleitung als Rohrbogen DN 140**
wie vor, jedoch DN 140
liefern und montieren
Menge: 19,000 St

**1.2.390 Luftleitung als Rohrbogen DN 160**
wie vor, jedoch DN 160
liefern und montieren
Menge: 9,000 St

**1.2.400 Luftleitung als Rohrbogen DN 180**
wie vor, jedoch DN 180
liefern und montieren
Menge: 13,000 St

**1.2.410 Luftleitung als Rohrbogen DN 200**
wie vor, jedoch DN 200
liefern und montieren
Menge: 12,000 St

**1.2.420 Luftleitung als Rohrbogen DN 224**
wie vor, jedoch DN 224
liefern und montieren
Menge: 8,000 St

**1.2.430 Luftleitung als Rohrbogen DN 250**
wie vor, jedoch DN 250
liefern und montieren
Menge: 2,000 St

**1.2.440 Luftleitung als Rohrbogen DN 280**
wie vor, jedoch DN 280
liefern und montieren
Menge: 4,000 St

**1.2.450 Luftleitung als Rohrbogen DN 315**
wie vor, jedoch DN 315
liefern und montieren
Menge: 2,000 St

**1.2.460 Luftleitung als Rohrbogen DN 800**
wie vor, jedoch DN 800
liefern und montieren
Menge: 12,000 St

**1.2.470 Abzweig DN 80**
Abzweig DN 80, Abzweig kleiner Durchgangs-Nennweite,
Material Stahl verzinkt, mit Steckverbindung und
Gummilippendichtung, einschl. Kleimaterial zur Montage
liefern und montieren
Menge: 1,000 St

**1.2.480 Abzweig DN 100**
wie vor, jedoch Abzweig DN 100
liefern und montieren
Menge: 2,000 St

**1.2.490 Abzweig DN 125**
wie vor, jedoch Abzweig DN 125
liefern und montieren
Menge: 5,000 St

**1.2.500 Abzweig DN 140**
wie vor, jedoch Abzweig DN 140
liefern und montieren
Menge: 7,000 St

**1.2.510 Abzweig DN 160**
wie vor, jedoch Abzweig DN 160
liefern und montieren
Menge: 5,000 St

**1.2.520 Abzweig DN 180**
wie vor, jedoch Abzweig DN 180
liefern und montieren
Menge: 2,000 St

**1.2.530 Abzweig DN 200**
wie vor, jedoch Abzweig DN 250
liefern und montieren
Menge: 4,000 St

**1.2.540 Abzweig DN 224**
wie vor, jedoch Abzweig DN 224
liefern und montieren
Menge: 2,000 St

**1.2.550 Abzweig DN 250**
wie vor, jedoch Abzweig DN 250
liefern und montieren
Menge: 1,000 St

**1.2.560 Abzweig DN 280**
wie vor, jedoch Abzweig DN 280
liefern und montieren
Menge: 5,000 St

**1.2.570 Abzweig DN 315**
wie vor, jedoch Abzweig DN 315
liefern und montieren
Menge: 2,000 St

**1.2.580 Abzweig DN 450**
wie vor, jedoch Abzweig DN 450
liefern und montieren
Menge: 14,000 St

**1.2.590 Abzweig DN 560**
wie vor, jedoch Abzweig DN 560
liefern und montieren
Menge: 8,000 St

**1.2.600 Abzweig DN 600**
wie vor, jedoch Abzweig DN 600
liefern und montieren
Menge: 6,000 St

**1.2.610 Abzweig DN 710**
wie vor, jedoch Abzweig DN 710
liefern und montieren
Menge: 22,000 St

**1.2.620 Abzweig DN 800**
wie vor, jedoch Abzweig DN 800
liefern und montieren
Menge: 36,000 St

**1.2.630 Enddeckel DN 100**
Enddeckel DN 100
liefern und montieren
Menge: 1,000 St

**1.2.640 Enddeckel DN 160**
Enddeckel DN 160
liefern und montieren
Menge: 3,000 St

**1.2.650 Enddeckel DN 200**
Enddeckel DN 200
liefern und montieren
Menge: 1,000 St

**1.2.660 Enddeckel DN 224**
Enddeckel DN 224
liefern und montieren
Menge: 2,000 St

**1.2.670 Enddeckel DN 450**
Enddeckel DN 450
liefern und montieren
Menge: 6,000 St

**1.2.680 Reduzierung DN100**
Luftleitung als  Reduzierung
mit verzinktem Profil für die Auflage/Aufhängung
einschl. Gewindestangen und Befestigungschrauben mit
zugelassenen Dübeln, mit schalldämmender Zwischenlage,
Material Stahl verzinkt, gepreßt und nahtgeschweißt,
mit Steckverbindung und Gummilippendichtung.
d1: DN 100
d2: kleiner DN 100
einschl. Kleinmaterial zur Montage
liefern und montieren
Menge: 2,000 St

**1.2.690 Reduzierung DN 125**
wie vor, jedoch DN 125
liefern und montieren
Menge: 6,000 St

**1.2.700 Reduzierung DN 140**
wie vor, jedoch DN 140
liefern und montieren
Menge: 7,000 St

**1.2.710 Reduzierung DN 160**
wie vor, jedoch DN 160
liefern und montieren
Menge: 15,000 St

**1.2.720 Reduzierung DN 180**
wie vor, jedoch DN 150
liefern und montieren
Menge: 11,000 St

**1.2.730 Reduzierung DN 200**
wie vor, jedoch DN 200
liefern und montieren
Menge: 6,000 St

**1.2.740 Reduzierung DN 224**
wie vor, jedoch DN 224
liefern und montieren
Menge: 2,000 St

**1.2.750 Reduzierung DN 250**
wie vor, jedoch DN 250
liefern und montieren
Menge: 2,000 St

**1.2.760 Reduzierung DN 280**
wie vor, jedoch DN 280
liefern und montieren
Menge: 5,000 St

**1.2.770 Reduzierung DN 315**
wie vor, jedoch DN 315
liefern und montieren
Menge: 2,000 St

**1.2.780 Reduzierung DN 560**
wie vor, jedoch DN 560
liefern und montieren
Menge: 4,000 St

**1.2.790 Reduzierung DN 600**
wie vor, jedoch DN 600
liefern und montieren
Menge: 2,000 St

**1.2.800 Reduzierung DN 710**
wie vor, jedoch DN 710
liefern und montieren
Menge: 3,000 St

**1.2.810 Reduzierung DN 800**
wie vor, jedoch DN 800
liefern und montieren
Menge: 6,000 St

**1.2.820 Bundkragen DN 80**
Bundkragen, ohne Radius, für Wickelfalz-und längsgefalzte
Rohre. Ausführung nach DIN EN 1506, Steckverbindung mit
werksseitig fest montierter Doppellippendichtung aus
alterungsbeständigem EPDM-Gummi, für Dichtheitsklasse D
nach DIN EN 12237. Nennweite DN 80
liefern und montieren
Menge: 2,000 St

**1.2.830 Bundkragen DN 100**
wie vor, jedoch DN 100
liefern und montieren
Menge: 7,000 St

**1.2.840 Bundkragen DN 125**
wie vor, jedoch DN 125
liefern und montieren
Menge: 7,000 St

**1.2.850 Bundkragen DN 140**
wie vor, jedoch DN 140
liefern und montieren
Menge: 2,000 St

**1.2.860 Bundkragen DN 160**
wie vor, jedoch DN 160
liefern und montieren
Menge: 7,000 St

**1.2.870 Bundkragen DN 180**
wie vor, jedoch DN 180
liefern und montieren
Menge: 6,000 St

**1.2.880 Bundkragen DN 200**
wie vor, jedoch DN 200
liefern und montieren
Menge: 17,000 St

**1.2.890 Bundkragen DN 250**
wie vor, jedoch DN 250
liefern und montieren
Menge: 1,000 St

**1.2.900 Bundkragen DN 800**
wie vor, jedoch DN 800
liefern und montieren
Menge: 6,000 St

**1.2.910 Steckverbinder DN 80**
Nippel, zum Verbinden zweier Lüftungsrohre.
Ausführung nach DIN EN 1506, Steckverbindungen mit
werksseitig fest montierter Doppellippendichtung aus
alterungsbeständigem EPDM-Gummi,
für Dichtheitsklasse D nach DIN EN 12237.
Nennweite DN 80
liefern und montieren
Menge: 1,000 St

**1.2.920 Steckverbinder DN 100**
wie vor, jedoch DN 100
liefern und montieren
Menge: 3,000 St

**1.2.930 Steckverbinder DN 125**
wie vor, jedoch DN 125
liefern und montieren
Menge: 4,000 St

**1.2.940 Steckverbinder DN 140**
wie vor, jedoch DN 140
liefern und montieren
Menge: 5,000 St

**1.2.950 Steckverbinder DN 160**
wie vor, jedoch DN 160
liefern und montieren
Menge: 4,000 St

**1.2.960 Steckverbinder DN 180**
wie vor, jedoch DN 180
liefern und montieren
Menge: 5,000 St

**1.2.970 Steckverbinder DN 200**
wie vor, jedoch DN 200
liefern und montieren
Menge: 6,000 St

**1.2.980 Steckverbinder DN 224**
wie vor, jedoch DN 224
liefern und montieren
Menge: 6,000 St

**1.2.990 Steckverbinder DN 250**
wie vor, jedoch DN 250
liefern und montieren
Menge: 5,000 St

**1.2.1000 Steckverbinder DN 280**
wie vor, jedoch DN 280
liefern und montieren
Menge: 2,000 St

**1.2.1010 Steckverbinder DN 315**
wie vor, jedoch DN 315
liefern und montieren
Menge: 2,000 St

**1.2.1020 Steckverbinder DN 450**
wie vor, jedoch DN 450
liefern und montieren
Menge: 8,000 St

**1.2.1030 Steckverbinder DN 560**
wie vor, jedoch DN 560
liefern und montieren
Menge: 4,000 St

**1.2.1040 Steckverbinder DN 600**
wie vor, jedoch DN 600
liefern und montieren
Menge: 4,000 St

**1.2.1050 Steckverbinder DN 710**
wie vor, jedoch DN 710
liefern und montieren
Menge: 16,000 St

**1.2.1060 Steckverbinder DN 800**
wie vor, jedoch DN 800
liefern und montieren
Menge: 32,000 St

**1.2.1070 Doppelmuffe DN 80**
Doppelmuffe zum Verbinden zweier Formteile, Ausführung
nach DIN EN 1506, Steckverbindungen für Doppellippendichtung,
für Dichtheitsklasse D nach DIN EN 12237.
Nennweite DN 80
liefern und montieren
Menge: 5,000 St

**1.2.1080 Doppelmuffe DN 100**
wie vor, jedoch DN 100
liefern und montieren
Menge: 6,000 St

**1.2.1090 Doppelmuffe DN 125**
wie vor, jedoch DN 125
liefern und montieren
Menge: 7,000 St

**1.2.1100 Doppelmuffe DN 140**
wie vor, jedoch DN 140
liefern und montieren
Menge: 6,000 St

**1.2.1110 Doppelmuffe DN 160**
wie vor, jedoch DN 160
liefern und montieren
Menge: 5,000 St

**1.2.1120 Doppelmuffe DN 180**
wie vor, jedoch DN 180
liefern und montieren
Menge: 2,000 St

**1.2.1130 Doppelmuffe DN 200**
wie vor, jedoch DN 200
liefern und montieren
Menge: 3,000 St

**1.2.1140 Doppelmuffe DN 224**
wie vor, jedoch DN 224
liefern und montieren
Menge: 5,000 St

**1.2.1150 Doppelmuffe DN 250**
wie vor, jedoch DN 250
liefern und montieren
Menge: 4,000 St

**1.2.1160 Doppelmuffe DN 280**
wie vor, jedoch DN 280
liefern und montieren
Menge: 1,000 St

**1.2.1170 Doppelmuffe DN 315**
wie vor, jedoch DN 315
liefern und montieren
Menge: 1,000 St

**1.2.1180 Doppelmuffe DN 450**
wie vor, jedoch DN 450
liefern und montieren
Menge: 8,000 St

**1.2.1190 Doppelmuffe DN 560**
wie vor, jedoch DN 560
liefern und montieren
Menge: 8,000 St

**1.2.1200 Doppelmuffe DN 600**
wie vor, jedoch DN 600
liefern und montieren
Menge: 5,000 St

**1.2.1210 Doppelmuffe DN 710**
wie vor, jedoch DN 710
liefern und montieren
Menge: 16,000 St

**1.2.1220 Doppelmuffe DN 800**
wie vor, jedoch DN 800
liefern und montieren
Menge: 26,000 St

**1.2.1230 Flexrohr DN 80**
Flexrohr DN 80
als Verbindungselement zum Anschluß von Luftauslässen
mit Material für die luftdichte Verbindung und Befestigung,
Material Aluminium, einschl. Kleinmaterial zur Montage
liefern und montieren
Menge: 5,000 m

**1.2.1240 Flexrohr DN 100**
Leistung wie vor jedoch Flexrohr DN 100
liefern und montieren
Menge: 12,000 m

**1.2.1250 Flexrohr DN 125**
Leistung wie vor jedoch Flexrohr DN 125
einschl. Kleinmaterial zur Montage
liefern und montieren
Menge: 5,000 m

**1.2.1260 Flexrohr DN 160**
Leistung wie vor jedoch Flexrohr DN 160
einschl. Kleinmaterial zur Montage
liefern und montieren
Menge: 12,000 m

**1.2.1270 Flexrohr DN 180**
Leistung wie vor jedoch Flexrohr DN 160
einschl. Kleinmaterial zur Montage
liefern und montieren
Menge: 15,000 m

**1.2.1280 Flexrohr DN 200**
Leistung wie vor jedoch Flexrohr DN 200
einschl. Kleinmaterial zur Montage
liefern und montieren
Menge: 29,000 m

**1.2.1290 Flexrohr DN 250**
Leistung wie vor jedoch Flexrohr DN 250
einschl. Kleinmaterial zur Montage
liefern und montieren
Menge: 128,000 m

**1.2.1300 Nippelstutzen mit Schutzgitter DN 100**
Gerader Nippelstutzen mit Schutzgitter und EPDM-Dichtung.
Als Abschluss von Lüftungsrohren. Der Stutzen ist mit einem
Schutzgitter aus verzinktem Draht mit einem Durchmesser
von 1,05 mm und einer Maschenweite von
12,7 x 12,7 mm versehen. Nennweite DN 100
liefern und montieren
Menge: 2,000 St

#### Untertitel 1.3 Komponenten und Zubehör

**1.3.10 Brandschutzventil DN 125**
Brandschutzventil nach EN 15650
mit 90 Minuten Feuerwiderstanddauer,
CE-Kennzeichnung und den Klassifizierungen EI 90
(ve, ho, i <> o) S sowie K30U, K60U und K90U.
Verwendung für Zuluft (radialer Wand-, Deckenund
Freistrahl) und für Abluft. Zum Trockeneinbau
in Kernlochbohrungen oder mit Mörtel (Nasseinbau).
Für massive Wände und Decken, leichte Trennwände,
Schachtwände und für eigenständig feuerwiderstandsfähige
Unterdecken aus Plattenbaustoffen, Einlegedecken und in
Metalldecken. Ventilteller und Einbaustutzen
pulverbeschichtet im Farbton RAL 9010. Hermetisch
gekapseltes Auslöseelement 70°C aus rostfreiem Werkstoff.
Integrierte Rastvorrichtung für horizontale und vertikale
Einbaulagen. Stufenlose Volumenstromeinstellung.

einschließlich vermörteln/einpressen der BSK in Massivwand
(Ringspalt max. 5cm umlaufend, Wanddicke bis 30cm)
Nennweite 125 mm.
liefern und montieren
Menge: 2,000 St

**1.3.20 Brandschutzklappe, motorisch DN 100**
Wartungsfreie Brandschutzklappen nach EN 15650 mit bis zu
120 Minuten Feuerwiderstandsdauer und den
Feuerwiderstandsklassen EI 30/60/90/120
(ve - ho, i <-> o) S C 10000.
Luftdichtes Gehäuse, Klasse C nach EN 1751, mit
angeformten Steckverbindungen für Wickelfalzrohr, Flexrohr
und für gleichartige Rohrleitungen in lufttechnischer Anlagen.
Gehäuse beidseitig mit Lippendichtungen.
Austauschbares Absperrklappenblatt aus abriebfestem
Kalziumsilikat, mit verschleißfesten Elastomer-Lippendichtungen.
Vollständig gekapseltes, wartungsfreies Kurbelschleifengetriebe
im Gehäusewandbereich als selbstverriegelnde Antriebsmechanik
für bruchsichere Drehmomentübertragungen. Abgedichtete
Antriebsachsen aus rostfreiem Edelstahl, Lager aus Rotmetall.
Geeignet zum Einbau mit minimalem Abstand und mit beliebiger
Absperrklappenblattachslage in, an und entfernt von massiven
Wänden und Decken, in schwer zugänglichen Einbauöffnungen
auch mit Mineralwolle, in und entfernt von Metallständerwänden,
an Schachtwänden mit und ohne Metallständer, in Wänden und
Decken in massiver Holzbauweise und in Holzrahmenbauweise
und in Decken mit Stahlrahmen. Direkter Anschluss an
Lüftungsleitungen aus nichtbrennbaren oder brennbaren
Baustoffen oder mit Schutzgittern.
Auslösetemperatur: Standard 70°C
Gehäuse- / Klappenblattausführung:
Gehäuse aus verzinktem Stahl / Standard
Endschalter und Antriebe:
mit elektrischem Antrieb 230 V AC/DC zur Fernbedienung und
Funktionskontrolle
Laufzeit: Öffnen < 60 s, Schließen ˜ 20 s
Stellungsanzeigen ZU / AUF über Endschalter
Halogenfreie Anschlusskabel; 1 m lang;

Größe DN 100
liefern und montieren
Menge: 2,000 St

**1.3.30 Brandschutzklappe, motorisch DN 140**
wie vor, jedoch
Größe DN 140
liefern und montieren
Menge: 1,000 St

**1.3.40 Brandschutzklappe, motorisch DN 160**
wie vor, jedoch
Größe DN 160
liefern und montieren
Menge: 1,000 St

**1.3.50 Brandschutzklappe, motorisch 400x200**
Wartungsfreie Brandschutzklappen nach EN 15650 mit bis zu
120 Minuten Feuerwiderstandsdauer, Feuerwiderstandsklasse
EI 30/60/90/120 (ve - ho, i <-> o) S C 10000.
Luftdichtes Gehäuse, Dichtheitsklasse C nach EN 1751,
einteilig umlaufend gekantet und druckgefügt, angeschrägte
Innensicke für den Absperrklappenblattfreilauf, Außensicken
zur Gewährleistung umfassender Stabilität und mit
Anschlussflanschen. Austauschbares Absperrklappenblatt
aus abriebfestem Kalziumsilikat, mit eingefalzten,
verschleißfesten Elastomer-Lippendichtungen an einem
Profilrahmen. Im Gehäusewandungsbereich liegende, voll
gekapselte, wartungsfreie Antriebsmechanik mit
selbstverriegelnder Kurbelschleife für bruchsichere
Drehmomentübertragungen. Abgedichtete Antriebsachsen
aus rostfreiem Edelstahl, Lager aus Rotmetall.
Geeignet zum Einbau ohne Mindestabstand und mit
liegenden oder stehenden Absperrklappenblattachsen in,
an und entfernt von massiven Wänden und Decken, in und
entfernt von Metallständerwänden und in Schachtwänden mit
und ohne Metallständer, in Wänden und Decken in massiver
Holzbauweise und in Holzrahmenbauweise, in Decken mit
Stahlrahmen, bei schwer zugänglichen Einbauöffnungen oder
Einbau Flansch an Flansch auch mit Mineralwolle.
Direkter Anschluss an Lüftungsleitungen aus nichtbrennbaren
oder brennbaren Baustoffen oder mit Schutzgitter.
Gekapselte, wartungsfreie thermische Auslösung.
Auslösetemperatur: Standard 70°C
Gehäuse- / Klappenblattausführung:
Gehäuse und Klappenblatt-Profilrahmen aus verzinktem Stahl
Endschalter und Antriebe:
mit elektrischem Antrieb 230 V AC/DC zur Fernbedienung und
Funktionskontrolle
Laufzeit: Öffnen < 60 s, Schließen ˜ 20 s
Stellungsanzeigen ZU / AUF über Endschalter,
Halogenfreie Anschlusskabel; 1 m lang;
mit Revisionsverschluss

Größe 400x200
liefern und montieren
Menge: 3,000 St

**1.3.60 Brandschutzklappe, motorisch 800x250**
wie vor, jedoch
Größe 800x250
liefern und montieren
Menge: 2,000 St

**1.3.70 Rauchschutzklappe, motorisch 1600x1170**
Rauchschutzklappen zum Einbau in Lüftungsleitungen.
Mit U-förmigem Rahmen und Anschlussflansche, 180 mm Baulänge.
Mit profilierten, waagerecht oder senkrecht stehend einzubauenden Hohlkörperlamellen.
Äußeres Antriebsgestänge und verzinkte Antriebsachsen in Lagerbuchsen aus Messing.
Mit Gegenflanschen aus verzinktem Stahlblech gestanzt,
gekantet und an den Ecken verschweißt; inkl. Befestigungen.
Elektrischer Federrücklaufantrieb 24V AC/DC und Endschalter für die Klappenblattstellungen ZU / AUF.
Größe BxH:  1600x1170 mm
liefern und montieren
Menge: 1,000 St

**1.3.80 Rauchschutzklappe, motorisch 900x1170**
Rauchschutzklappen wie vor, jedoch
Größe BxH:  900x1170 mm
liefern und montieren
Menge: 2,000 St

**1.3.90 Segeltuchstutzen 800x250**
Elastische Stutzen aus verzinktem Stahl und
gewebeverstärktem Kunststoff, Brandverhalten
nach DIN 4102; B2, für BSK 800x250,
einschließlich Potenzialausgleich
liefern und montieren
Menge: 2,000 St

**1.3.100 Segeltuchstutzen 400x200**
Elastische Stutzen aus verzinktem Stahl und
gewebeverstärktem Kunststoff, Brandverhalten
nach DIN 4102; B2, für BSK 400x200,
einschließlich Potenzialausgleich
liefern und montieren
Menge: 2,000 St

**1.3.110 Jalousieklappe 400x345**
Jalousieklappen in rechteckiger Bauform zur Volumenstrom-
und Druckregelung sowie zum Absperren von Luftleitungen
und Öffnungen in Wänden und Decken. Funktionsfähige
Einheit, bestehend aus dem Gehäuse, strömungsgerechten
Lamellen und der Klappenmechanik. Beidseitig geeignet
zum Anbau von Luftleitungsprofilen. Position der Lamellen
von außen durch Kerbung in den Achsen erkennbar.
Gehäuse-Leckluftstrom nach EN 1751, Klasse C.

BESONDERE MERKMALE
-  Strömungsgerechte Lamellen
-  Wartungsarme und robuste Konstruktion
-  Keine silikonhaltigen Bauteile

MATERIALIEN UND OBERFLÄCHEN
-  Gehäuse und Lamellen aus verzinktem Stahlblech
-  Achsen, Antriebshebel und Hebelgestänge aus
verzinktem Stahl
-  Lagerbuchsen aus Kunststoff

VARIANTE
Funktion: Gegenläufig
Material: verzinktes Stahlblech
Kanalanschluss: Ecklochung beidseitig
Lagerbuchsen: Kunststoff-Lagerbuchsen
Ausführung Lamellen: Standard-Lamellen
Breite: 400mm
Höhe: 345mm
liefern und montieren
Menge: 1,000 St

**1.3.120 Jalousieklappe 500x428**
wie vor, jedoch Jalousieklappe
Breite: 500mm
Höhe: 428mm
liefern und montieren
Menge: 1,000 St

**1.3.130 Jalousieklappe 700x675**
wie vor, jedoch Jalousieklappe
Breite: 700mm
Höhe: 675mm
liefern und montieren
Menge: 1,000 St

**1.3.140 Jalousieklappe 1000x1170**
wie vor, jedoch Jalousieklappe
Breite: 1000mm
Höhe: 1170mm
liefern und montieren
Menge: 2,000 St

**1.3.150 Jalousieklappe 1200x510**
wie vor, jedoch Jalousieklappe
Breite: 1200mm
Höhe: 510mm
liefern und montieren
Menge: 1,000 St

**1.3.160 Jalousieklappe 1200x1170**
wie vor, jedoch Jalousieklappe
Breite: 1200mm
Höhe: 1170mm
liefern und montieren
Menge: 1,000 St

**1.3.170 Volumenstrombegrenzer DN 160**
Volumenstrombegrenzer für konstante Volumenströme,
wartungsfrei, stufenlos einstellbar,
Gehäuse und Klappenblatt aus Kunststoff,
mit Lippendichtungen.
Größe: DN  160
Volumenstrom-Regelbereich: 50-440 m3/h
Differenzdruck-Regelbereich: 30 - 300 Pa
Menge: 1,000 St

**1.3.180 Kostant-Volumenstromregler DN 125**
Volumenstromregler in runder Bauform für konstante
oder variable Volumenstromsysteme mit niedrigen
Luftgeschwindigkeiten, mechanisch selbsttätig,
ohne Fremdenergie, für Zuluft und Abluft,
Inbetriebnahmebereiter Regler, bestehend aus dem
Gehäuse mit leichtgängig gelagerter Regelklappe,
Regelbalg, Blattfeder und Handrad zur Einstellung
des Volumenstrom-Sollwertes.

MATERIALIEN UND OBERFLÄCHEN
- Gehäuse aus verzinktem Stahlblech
- Regelklappe und weitere Bauteile aus hochwertigem Kunststoff,
nach UL 94, V1; nach DIN 4102, Baustoffklasse B2
- Blattfeder aus rostfreiem Stahl
- Regelbalg aus Polyurethan
ANSCHLUSSAUSFÜHRUNG
Rohrstutzen mit Lippendichtung, passend für Luftleitungen nach EN
1506 oder EN 13180
TECHNISCHE DATEN
- Volumenstromregelbereich: 120 - 600 m³/h
- Volumenstromgenauigkeit des eingestellten Volumenstromes: ca.
+/- 10 % vom Nennvolumenstrom
- Mindestdruckdifferenz: 30 Pa
- Maximal zulässige Druckdifferenz: 500 Pa
- Gehäuse-Leckluftstrom nach EN 1751, Klasse C
VARIANTE
Nenngröße: DN 125
Anbaugruppe: ohne | -;-;Handbetätigung
liefern und montieren
Menge: 2,000 St

**1.3.190 Kostant-Volumenstromregler 400x200**
Volumenstromregler in rechteckiger Bauform für
konstante Volumenstromsysteme, mechanisch selbsttätig,
ohne Hilfsenergie, für Zu- oder Abluft
Inbetriebnahmebereiter Regler, bestehend aus dem
Gehäuse mit leichtgängig gelagerter Regelklappe,
Regelbalg und außenliegender Kurvenscheibe mit Blattfeder.
 Die Volumenstromregler sind werkseitig justiert und auf
einen Referenz-Volumenstrom voreingestellt.
Schallleistungspegel gemessen nach DIN EN ISO 5135.
Erfüllt die Hygieneanforderungen nach VDI 6022.

BESONDERE MERKMALE
-  Einstellen des Volumenstrom-Sollwertes von außen durch Handrad
-  Hohe Regelgenauigkeit des eingestellten Volumenstroms
-  Lageunabhängig
-  Einwandfreie Funktion auch bei ungünstigen Anströmbedingungen
-  Sichtanzeige der Klappenstellung zur Betriebspunktoptimierung
-  Einfache Nachrüstung eines Stellantriebs zur
Volumenstromsollwert-Verstellung

MATERIALIEN UND OBERFLÄCHEN
-  Gehäuse und Regelklappe aus verzinktem Stahlblech
-  Blattfeder aus rostfreiem Stahl
-  Regelbalg aus Polyurethan
-  Gleitlager mit PTFE Gleitschicht
-  Kurvenscheibe und Verstelleinheit aus verzinktem Stahlblech

BESONDERE MERKMALE
-  Beidseitig mit Flansch, geeignet für Luftleitungsprofile

TECHNISCHE DATEN
-  Volumenstromregelbereich: 700 - 3300 m³/h
-  Mindestdruckdifferenz: 50 Pa
-  Maximal zulässige Druckdifferenz: 1000 Pa
-  Gehäuse-Leckluftstrom nach EN 1751: Klasse C
VARIANTE
Nenngröße: 400x200
Anbaugruppe: ohne | -;-;Handbetätigung
liefern und montieren
Menge: 2,000 St

**1.3.200 Kostant-Volumenstromregler 400x300**
Kostant-Volumenstromregler wie vor, jedoch 400x300
Volumenstromregelbereich: 1000 - 4250 m³/h
liefern und montieren
Menge: 1,000 St

**1.3.210 Kostant-Volumenstromregler 500x300**
Kostant-Volumenstromregler wie vor, jedoch 500x300
Volumenstromregelbereich: 1200 - 5200 m³/h
liefern und montieren
Menge: 1,000 St

**1.3.220 Variabler Volumenstromregler 500x300**
VVS-Regelgeräte in rechteckiger Bauform für variable
und konstante Volumenstromsysteme, für Zuluft oder Abluft.
Hohe Regelgenauigkeit der eingestellten Volumenströme.
Inbetriebnahmebereites Gerät, bestehend aus den
mechanischen Bauteilen und den elektronischen
Regelkomponenten. Geräte enthalten einen Mittelwert
bildenden Differenzdrucksensor zur Volumenstrommessung
und Regelklappen. Regelkomponenten werkseitig montiert,
verschlaucht und verdrahtet. Differenzdrucksensor mit
Messbohrungen 3 mm, dadurch unempfindlich gegen
Verschmutzung. Position der Regelklappe von außen
durch die Achsform erkennbar. Regelklappe bei
Auslieferung geöffnet, dadurch Luftströmung auch
ohne Regelfunktion gegeben;

MATERIALIEN UND OBERFLÄCHEN
-  Gehäuse aus verzinktem Stahlblech
-  Achsen aus verzinktem Stahl
-  Regelklappen und Differenzdrucksensor aus
Aluminiumprofilen
-  Zahnräder aus antistatischem Kunststoff (ABS),
temperaturbeständig bis 50 °C
-  Gleitlager aus Kunststoff

ANSCHLUSSAUSFÜHRUNG
Beidseitig mit Flansch, geeignet für Luftleitungsprofile

TECHNISCHE DATEN
-  Volumenstromregelbereich: 970 - 6500 m³/h
-  Mindestdruckdifferenz: 5 - 40 Pa
-  Maximal zulässige Druckdifferenz: 1000 Pa
-  Gehäuse-Leckluftstrom nach EN 1751: Klasse B

ANBAUGRUPPE:
Compactregler für Volumenstrom. Regelung eines konstanten
oder variablen Volumenstrom-Sollwertes.
Elektronischer Regler zur Aufschaltung einer Führungsgröße
und Abgriff eines Istwertsignals. Istwertsignal auf
Nennvolumenstrom bezogen, dadurch vereinfachte
Inbetriebnahme und nachträgliche Verstellung.
Standalone-Betrieb oder Einbindung in die Gebäudeleittechnik.
Anwendung: Dynamischer Transmitter für saubere
Luft in raumlufttechnischen Anlagen
Versorgungsspannung: 24 V AC/DC
Stellantrieb: Integriert; langsamlaufend
(Laufzeit 110 - 150 s für 90°)
Einbaulage: Beliebig
Schnittstelle/Ansteuerung: Analogsignal
0 - 10 V DC oder 2 - 10 V DC
Anschluss: Anschlussleitung mit 4 Adern
Schnittstelleinformationen:
Analog: Volumenstrom Sollwert sowie Istwertsignal.
Istwertsignal werkseitig Volumenstrom;
Istwertsignal bauseits umkonfigurierbar auf Klappenstellung
MP-Bus: Volumenstrom Soll- und Istwert,
Klappenstellung, Fehlerstatus u.a.
Sonderfunktionen:
Aktivierung Vmin, Vmid, Vmax, Geschlossen,
Offen mittels externer Schaltkontakte/Beschaltung oder MP-Bus
Parametrierung:
-  Für VVS-Regelgerät spezifische Parameter werkseitig
parametriert
-  Betriebswerte Vmin, Vmax werkseitig parametriert
-  Signalkennlinie werkseitig parametriert
Auslieferungszustand:
-  Elektronischer Regler werkseitig auf Regelgerät montiert
-  werkseitige Parametrierung
-  Funktionsprüfung unter Luft; mit Aufkleber bescheinigt
VARIANTE
  Dämmschale: ohne
  Material: verzinktes Stahlblech
Breite: 500
Höhe: 300
Betriebsart: Variabel
Signalspannungsbereich: 0-10 V DC
liefern und montieren
Menge: 2,000 St

**1.3.230 Variabler Volumenstromregler 600x400**
Variabler Volumenstromregler wie vor, jedoch 600x400
Volumenstromregelbereich: 1560 - 10400 m³/h
liefern und montieren
Menge: 2,000 St

**1.3.240 Variabler Volumenstromregler 800x400**
Variabler Volumenstromregler wie vor, jedoch 800x400
Volumenstromregelbereich: 2070 - 13800 m³/h
liefern und montieren
Menge: 2,000 St

**1.3.250 Nachheizregister 600x400 SAUNA**
Nachheizregister zum Kanaleinbau,
Kanalmaß 600mm x 400mm
Tiefe ca. 80mm
Luftvolumenstrom: 2.940 m³/h
Heizleistung 6 kW
Lufttemperaturen: 20/26 °C
Druckverlust Luft: 36 Pa
Wassertemperaturen: 60/40 °C
Wassermenge: 0,26 m³/h
Druckverlust Wasser: 7 kPa

Material:
Lamelle: Aluminium
Rohr/Sammler: Kupfer
Rahmen: verzinkt
Anschlüsse:
Eintritt/Austritt 12x1/2 Außengewinde

einschließlich Entlüftung, Entleerung und Dichtungen
liefern und montieren
Menge: 1,000 St

**1.3.260 Nachheizregister 800x500 UMKLEIDEN**
Nachheizregister zum Kanaleinbau,
Kanalmaß 800mm x 500mm
Tiefe ca. 80mm
Luftvolumenstrom: 5.620 m³/h
Heizleistung 11,5 kW
Lufttemperaturen: 20/26 °C
Druckverlust Luft: 46 Pa
Wassertemperaturen: 60/40 °C
Wassermenge: 0,5 m³/h
Druckverlust Wasser: 6 kPa

Material:
Lamelle: Aluminium
Rohr/Sammler: Kupfer
Rahmen: verzinkt
Anschlüsse:
Eintritt/Austritt 22x3/4 Außengewinde

einschließlich Entlüftung, Entleerung und Dichtungen
liefern und montieren
Menge: 1,000 St

**1.3.270 Rohrschalldämpfer DN 100, 600mm**
Rohrschalldämpfer aus verzinktem Stahlblech,
mit Lippendichtungen.
Nenndurchmesser: 100
Gehäuse, Durchmesser außen: 200 mm
Gehäuse, Durchmesser innen: 100 mm
Packungsdichte: 50mm
Einbaulänge: 600 mm
liefern und montieren
Menge: 7,000 St

**1.3.280 Rohrschalldämpfer DN 125, 600mm**
Rohrschalldämpfer aus verzinktem Stahlblech,
mit Lippendichtungen.
Nenndurchmesser: 125
Gehäuse, Durchmesser außen: 225 mm
Gehäuse, Durchmesser innen: 125 mm
Packungsdichte: 50mm
Einbaulänge: 600 mm
liefern und montieren
Menge: 3,000 St

**1.3.290 Rohrschalldämpfer DN 160, 600mm**
Rohrschalldämpfer aus verzinktem Stahlblech,
mit Lippendichtungen.
Nenndurchmesser: 160
Gehäuse, Durchmesser außen: 260 mm
Gehäuse, Durchmesser innen: 160 mm
Packungsdichte: 50mm
Einbaulänge: 600 mm
liefern und montieren
Menge: 5,000 St

**1.3.300 Kulissenschalldämpfer 950x400x1000**
Kulissenschalldämpfer zur Reduzierung von Ventilator-
und Strömungsgeräuschen in lufttechnischen Anlagen.
Dämpfungswirkung durch Absorption und Resonanz.
Energiesparende sowie hygienisch getestete und
zertifizierte Ausführung. Schalldämpfer bestehend
aus dem Gehäuse mit Luftleitungsanschlüssen und
Kulissen. Kulissen bestehend aus strömungsgünstig
profiliertem Kulissenrahmen (Radius >15 mm),
Absorptionsmaterial und Kammerblechen.
Kulissenrahmenenden zum Schutz des
Absorptionsmaterials um gefalzt.
Kulissendicke 300
Kulissenanzahl 2
Anschlußrahmen P Luftkanalprofil 30 mm
Kulissenoberfläche F Glasseidengewebe
Breite 950
Höhe 400
Länge (in Luftrichtung) 1000
Volumenstrom qv 5.700 m³/h
Strömungsgeschwindigkeit im
Kulissenspalt vs 11,3 m/s
Spaltbreite S 175 mm
Statische Druckdifferenz Äpst 40 Pa
Strömungsgeräusch LW,A 42 dB(A)
Strömungsgeräusch LW,NC 34 dB
Strömungsgeräusch LW,NR 35 dB

63Hz 125Hz 250Hz 500Hz 1kHz 2kHz 4kHz 7kHz
52 48 43 39 35 32 29 26 [dB] Strömungsgeräusch
3 9 17 23 28 23 15 11 [dB] Einfügungsdämpfung

Montageort: RLTA Sauna AB
liefern und montieren
Menge: 1,000 St

**1.3.310 Kulissenschalldämpfer 200x200x500**
wie vor, jedoch Kulissenschalldämpfer
Kulissendicke 100
Kulissenanzahl 1
Breite 200
Höhe 200
Länge (in Luftrichtung) 500
Volumenstrom qv 600 m³/h
Strömungsgeschwindigkeit im
Kulissenspalt vs 8,3 m/s
Spaltbreite S 100 mm
Statische Druckdifferenz Äpst 17 Pa
Strömungsgeräusch LW,A 25 dB(A)
Strömungsgeräusch LW,NC 16 dB
Strömungsgeräusch LW,NR 18 dB

63Hz 125Hz 250Hz 500Hz 1kHz 2kHz 4kHz 7kHz
35 31 26 22 18 15 < 15 < 15 [dB] Strömungsgeräusch
4 4 4 15 27 22 15 10 [dB] Einfügungsdämpfung

Montageort: Sauna Aufenthaltsraum Abluft
liefern und montieren
Menge: 1,000 St

**1.3.320 Kulissenschalldämpfer 700x600x500**
wie vor, jedoch Kulissenschalldämpfer
Kulissendicke 100
Kulissenanzahl 4
Breite 700
Höhe 600
Länge (in Luftrichtung) 500
Volumenstrom qv 6.000 m³/h
Strömungsgeschwindigkeit im
Kulissenspalt vs 9,3 m/s
Spaltbreite S 75 mm
Statische Druckdifferenz Äpst 21 Pa
Strömungsgeräusch LW,A 38 dB(A)
Strömungsgeräusch LW,NC 29 dB
Strömungsgeräusch LW,NR 31 dB

63Hz 125Hz 250Hz 500Hz 1kHz 2kHz 4kHz 7kHz
48 44 39 35 31 27 24 21 [dB] Strömungsgeräusch
4 6 5 16 30 30 20 15 [dB] Einfügungsdämpfung

Montageort: Schwimmhalle Abluft
liefern und montieren
Menge: 1,000 St

**1.3.330 Kulissenschalldämpfer 700x700x750**
wie vor, jedoch Kulissenschalldämpfer
Kulissendicke 200
Kulissenanzahl 2
Breite 700
Höhe 700
Länge (in Luftrichtung) 750
Volumenstrom qv 7.300 m³/h
Strömungsgeschwindigkeit im
Kulissenspalt vs 9,7 m/s
Spaltbreite S 150 mm
Statische Druckdifferenz Äpst 23 Pa
Strömungsgeräusch LW,A 39 dB(A)
Strömungsgeräusch LW,NC 31 dB
Strömungsgeräusch LW,NR 33 dB

63Hz 125Hz 250Hz 500Hz 1kHz 2kHz 4kHz 7kHz
49 45 40 36 33 29 26 23 [dB] Strömungsgeräusch
2 5 10 20 25 20 13 9 [dB] Einfügungsdämpfung

Montageort: Schwimmhalle Abluft
liefern und montieren
Menge: 1,000 St

**1.3.340 Kulissenschalldämpfer 1000x900x1000**
wie vor, jedoch Kulissenschalldämpfer
Kulissendicke 300
Kulissenanzahl 2
Breite 1000
Höhe 900
Länge (in Luftrichtung) 1000
Volumenstrom qv 13.300 m³/h
Strömungsgeschwindigkeit im
Kulissenspalt vs 10,3 m/s
Spaltbreite S 200 mm
Statische Druckdifferenz Äpst 29 Pa
Strömungsgeräusch LW,A 43 dB(A)
Strömungsgeräusch LW,NC 36 dB
Strömungsgeräusch LW,NR 37 dB

63Hz 125Hz 250Hz 500Hz 1kHz 2kHz 4kHz 7kHz
53 49 44 40 37 34 31 27 [dB] Strömungsgeräusch
3 8 16 22 25 21 13 10 [dB] Einfügungsdämpfung

Montageort: Schwimmhalle Abluft
liefern und montieren
Menge: 1,000 St

**1.3.350 Kulissenschalldämpfer 1100x1100x1500**
wie vor, jedoch Kulissenschalldämpfer
Kulissendicke 100
Kulissenanzahl 6
Breite 1100
Höhe 1100
Länge (in Luftrichtung) 1500
Volumenstrom qv 19.000 m³/h
Strömungsgeschwindigkeit im
Kulissenspalt vs 9,6 m/s
Spaltbreite S 83 mm
Statische Druckdifferenz Äpst 29 Pa
Strömungsgeräusch LW,A 43 dB(A)
Strömungsgeräusch LW,NC 35 dB
Strömungsgeräusch LW,NR 36 dB

63Hz 125Hz 250Hz 500Hz 1kHz 2kHz 4kHz 7kHz
53 49 44 40 36 33 30 27 [dB] Strömungsgeräusch
6 8 15 32 47 48 34 25 [dB] Einfügungsdämpfung

Montageort: Schwimmhalle Abluft
liefern und montieren
Menge: 1,000 St

**1.3.360 Kulissenschalldämpfer 1395x550x1250**
wie vor, jedoch Kulissenschalldämpfer
Kulissendicke 300
Kulissenanzahl 3
Breite 1395
Höhe 550
Länge (in Luftrichtung) 1250
Volumenstrom qv 8.000 m³/h
Strömungsgeschwindigkeit im
Kulissenspalt vs 8,2 m/s
Spaltbreite S 165 mm
Statische Druckdifferenz Äpst 23 Pa
Strömungsgeräusch LW,A 37 dB(A)
Strömungsgeräusch LW,NC 29 dB
Strömungsgeräusch LW,NR 31 dB

63Hz 125Hz 250Hz 500Hz 1kHz 2kHz 4kHz 7kHz
47 42 38 34 31 27 24 21 [dB] Strömungsgeräusch
3 11 20 28 33 28 18 12 [dB] Einfügungsdämpfung

Montageort: RLTA Umkleide AB
liefern und montieren
Menge: 1,000 St

**1.3.370 Kulissenschalldämpfer 700x550x1500**
wie vor, jedoch Kulissenschalldämpfer
Kulissendicke 200
Kulissenanzahl 2
Breite 700
Höhe 550
Länge (in Luftrichtung) 1500
Volumenstrom qv 5.700 m³/h
Strömungsgeschwindigkeit im
Kulissenspalt vs 9,6 m/s
Spaltbreite S 150 mm
Statische Druckdifferenz Äpst 27 Pa
Strömungsgeräusch LW,A 38 dB(A)
Strömungsgeräusch LW,NC 30 dB
Strömungsgeräusch LW,NR 32 dB

63Hz 125Hz 250Hz 500Hz 1kHz 2kHz 4kHz 7kHz
48 43 39 35 31 28 25 22 [dB] Strömungsgeräusch
4 9 18 36 42 33 20 13 [dB] Einfügungsdämpfung

Montageort: RLTA Sauna AU + FO
liefern und montieren
Menge: 2,000 St

**1.3.380 Kulissenschalldämpfer 1400x1550x1000**
wie vor, jedoch Kulissenschalldämpfer
Kulissendicke 300
Kulissenanzahl 3
Breite 1400
Höhe 1550
Länge (in Luftrichtung) 1000
Strömungsgeschwindigkeit im
Kulissenspalt vs 11,6 m/s
Spaltbreite S 167 mm
Statische Druckdifferenz Äpst 42 Pa
Strömungsgeräusch LW,A 50 dB(A)
Strömungsgeräusch LW,NC 43 dB
Strömungsgeräusch LW,NR 44 dB

63Hz 125Hz 250Hz 500Hz 1kHz 2kHz 4kHz 7kHz
60 55 51 47 43 40 37 34 [dB] Strömungsgeräusch
3 9 17 24 29 24 16 11 [dB] Einfügungsdämpfung

Montageort: RLTA Schwimmhalle AU + FO + ZU
liefern und montieren
Menge: 3,000 St

**1.3.390 Kulissenschalldämpfer 1060x600x1500**
wie vor, jedoch Kulissenschalldämpfer
Kulissendicke 300
Kulissenanzahl 2
Breite 1060
Höhe 600
Länge (in Luftrichtung) 1500
Strömungsgeschwindigkeit im
Kulissenspalt vs 8,1 m/s
Spaltbreite S 230 mm
Statische Druckdifferenz Äpst 17 Pa
Strömungsgeräusch LW,A 36 dB(A)
Strömungsgeräusch LW,NC 28 dB
Strömungsgeräusch LW,NR 30 dB

63Hz 125Hz 250Hz 500Hz 1kHz 2kHz 4kHz 7kHz
45 41 37 33 30 27 23 20 [dB] Strömungsgeräusch
3 11 20 27 30 24 15 10 [dB] Einfügungsdämpfung

Montageort: RLTA Umkleide AU
liefern und montieren
Menge: 1,000 St

**1.3.400 Kulissenschalldämpfer 1200x500x1500**
wie vor, jedoch Kulissenschalldämpfer
Kulissendicke 230
Kulissenanzahl 2
Breite 1200
Höhe 500
Länge (in Luftrichtung) 1500
Strömungsgeschwindigkeit im
Kulissenspalt vs 8,7 m/s
Spaltbreite S 170 mm
Statische Druckdifferenz Äpst 23 Pa
Strömungsgeräusch LW,A 38 dB(A)
Strömungsgeräusch LW,NC 30 dB
Strömungsgeräusch LW,NR 31 dB

63Hz 125Hz 250Hz 500Hz 1kHz 2kHz 4kHz 7kHz
47 43 39 35 31 28 25 22 [dB] Strömungsgeräusch
4 9 19 30 36 27 17 14 [dB] Einfügungsdämpfung

Montageort: RLTA Umkleide FO
liefern und montieren
Menge: 1,000 St

**1.3.410 Kulissenschalldämpfer 890x700x1500**
wie vor, jedoch Kulissenschalldämpfer
Kulissendicke 300
Kulissenanzahl 2
Breite 890
Höhe 700
Länge (in Luftrichtung) 1500
Strömungsgeschwindigkeit im
Kulissenspalt vs 7,8 m/s
Spaltbreite S 145 mm
Statische Druckdifferenz Äpst 24 Pa
Strömungsgeräusch LW,A 35 dB(A)
Strömungsgeräusch LW,NC 27 dB
Strömungsgeräusch LW,NR 29 dB

63Hz 125Hz 250Hz 500Hz 1kHz 2kHz 4kHz 7kHz
45 40 36 32 29 25 22 19 [dB] Strömungsgeräusch
4 14 25 35 41 34 22 14 [dB] Einfügungsdämpfung

Montageort: RLTA Sauna ZU
liefern und montieren
Menge: 1,000 St

**1.3.420 Kulissenschalldämpfer 600x400x500**
wie vor, jedoch Kulissenschalldämpfer
Kulissendicke 300
Kulissenanzahl 1
Breite 600
Höhe 400
Länge (in Luftrichtung) 500
Strömungsgeschwindigkeit im
Kulissenspalt vs 6,8 m/s
Spaltbreite S 300 mm
Statische Druckdifferenz Äpst 9 Pa
Strömungsgeräusch LW,A 28 dB(A)
Strömungsgeräusch LW,NC 20 dB
Strömungsgeräusch LW,NR 22 dB

63Hz 125Hz 250Hz 500Hz 1kHz 2kHz 4kHz 7kHz
37 32 28 25 22 18 15 < 15 [dB] Strömungsgeräusch
1 3 7 10 12 9 6 6 [dB] Einfügungsdämpfung

Montageort: Sauna Zuluft + Abluft
liefern und montieren
Menge: 2,000 St

**1.3.430 Kulissenschalldämpfer 200x150x500**
wie vor, jedoch Kulissenschalldämpfer
Kulissendicke 100
Kulissenanzahl 1
Breite 200
Höhe 150
Länge (in Luftrichtung) 500
Strömungsgeschwindigkeit im
Kulissenspalt vs 6,1 m/s
Spaltbreite S 100 mm
Statische Druckdifferenz Äpst 9 Pa
Strömungsgeräusch LW,A 16 dB(A)
Strömungsgeräusch LW,NC < 15 dB
Strömungsgeräusch LW,NR < 15 dB

63Hz 125Hz 250Hz 500Hz 1kHz 2kHz 4kHz 7kHz
26 22 17 < 15 < 15 < 15 < 15 < 15 [dB] Strömungsgeräusch
4 4 4 15 27 22 15 10 [dB] Einfügungsdämpfung

Montageort: Sauna Zuluft + Abluft
liefern und montieren
Menge: 1,000 St

**1.3.440 Kulissenschalldämpfer 970x600x1250**
wie vor, jedoch Kulissenschalldämpfer
Kulissendicke 300
Kulissenanzahl 2
Breite 970
Höhe 600
Länge (in Luftrichtung) 1250
Strömungsgeschwindigkeit im
Kulissenspalt vs 10,0 m/s
Spaltbreite S 185 mm
Statische Druckdifferenz Äpst 31 Pa
Strömungsgeräusch LW,A 41 dB(A)
Strömungsgeräusch LW,NC 33 dB
Strömungsgeräusch LW,NR 34 dB

63Hz 125Hz 250Hz 500Hz 1kHz 2kHz 4kHz 7kHz
51 46 42 38 34 31 28 25 [dB] Strömungsgeräusch
3 10 19 27 31 25 16 11 [dB] Einfügungsdämpfung

Montageort: RLTA Umkleide ZU
liefern und montieren
Menge: 1,000 St

**1.3.450 Rohr-Verschlußklappe DN 100 mm**
Rohr-Verschlußklappe DN 100 mm
Absperrelement zum direkten Einbau in jeder Lage,
saug- oder druckseitig in den Rohrverlauf. Gehäuse
und Klappen aus Kunststoff, Rückstellfeder aus rostfreiem
Edelstahl. Einsetzbar bis 70 °C.
liefern und montieren
Menge: 1,000 St

#### Untertitel 1.4 Luftauslässe und Zubehör

**1.4.10 Lüftungsgitter Zuluft 1225x225**
Lüftungsgitter als Zuluft- oder Abluftdurchlass für die
Be- und Entlüftung von Räumen in raumlufttechnischen Anlagen.
Bestehend aus einem Frontrahmen mit Facette (Innenfase),
zur Wand- oder Deckenmontage.
Einbaufertige Komponente, bestehend aus Frontrahmen, einzeln
verstellbaren, senkrechten und/oder waagerechten Lamellen.
Frontrahmen: 25 × 40 mm mit Facette
Lamellenanordnung: Frontlamelle vertikal,
Strahllenkung horizontal,
Breite: 1225
Höhe: 225
Anbauteil: Schlitzschieber (parallele Schieberdrossel)
Befestigung: Warzenlochung im Frontrahmen
84 Ausströmung: Strahllenkung 84°
Oberfläche: pulverbeschichtet, RAL-CLASSIC 9010
Volumenstrom qv 1.050 m³/h
Einbaulage: Deckeneinbau

Akustische Ergebnisse
Klappenstellung AUF
Δpt [Pa] 6
LWA [dB(A)] 32
liefern und montieren
Menge: 28,000 St

**1.4.20 Lüftungsgitter Zuluft 825x225**
Lüftungsgitter als Zuluft- oder Abluftdurchlass für die
Be- und Entlüftung von Räumen in raumlufttechnischen Anlagen.
Bestehend aus einem Frontrahmen mit Facette (Innenfase),
zur Wand- oder Deckenmontage.
Einbaufertige Komponente, bestehend aus Frontrahmen, einzeln
verstellbaren, senkrechten und/oder waagerechten Lamellen.
Frontrahmen: 25 × 40 mm mit Facette
Lamellenanordnung: Frontlamelle vertikal,
Strahllenkung horizontal,
Breite: 825
Höhe: 225
Anbauteil: Schlitzschieber (parallele Schieberdrossel)
Befestigung: Warzenlochung im Frontrahmen
Oberfläche: pulverbeschichtet, RAL-CLASSIC 9010
Volumenstrom qv 650 m³/h
Einbaulage: Deckeneinbau

Akustische Ergebnisse
Klappenstellung AUF
Δpt [Pa] 5
LWA [dB(A)] 26
liefern und montieren
Menge: 4,000 St

**1.4.30 Lüftungsgitter Abluft 1225x325**
Lüftungsgitter als Zuluft- oder Abluftdurchlass für die
Be- und Entlüftung von Räumen in raumlufttechnischen Anlagen.
Bestehend aus einem Frontrahmen mit Facette (Innenfase),
zur Wand- oder Deckenmontage.
Einbaufertige Komponente, bestehend aus Frontrahmen, einzeln
verstellbaren, senkrechten und/oder waagerechten Lamellen.
Frontrahmen: 25 × 40 mm mit Facette
Lamellenanordnung: Frontlamelle vertikal
Breite: 1225
Höhe: 325
Anbauteil: Drosselelement, Lamellen gegenläufig gekoppelt
Befestigung: Warzenlochung im Frontrahmen
Oberfläche: pulverbeschichtet, RAL-CLASSIC 9010
Volumenstrom qv 1.900 m³/h
Einbaulage: Deckeneinbau

Akustische Ergebnisse
Klappenstellung AUF
Δpt [Pa] 2
LWA [dB(A)] 26
liefern und montieren
Menge: 10,000 St

**1.4.40 Lüftungsgitter Abluft 825x225**
Lüftungsgitter als Zuluft- oder Abluftdurchlass für die
Be- und Entlüftung von Räumen in raumlufttechnischen Anlagen.
Bestehend aus einem Frontrahmen mit Facette (Innenfase),
zur Wand- oder Deckenmontage.
Einbaufertige Komponente, bestehend aus Frontrahmen, einzeln
verstellbaren, senkrechten und/oder waagerechten Lamellen.
Frontrahmen: 25 × 40 mm mit Facette
Lamellenanordnung: Frontlamelle vertikal
Breite: 825
Höhe: 225
Anbauteil: Drosselelement, Lamellen gegenläufig gekoppelt
Befestigung: Warzenlochung im Frontrahmen
Oberfläche: pulverbeschichtet, RAL-CLASSIC 9010
Volumenstrom qv 700 m³/h
Einbaulage: Deckeneinbau

Akustische Ergebnisse
Klappenstellung AUF
Δpt [Pa] 2
LWA [dB(A)] <15
liefern und montieren
Menge: 2,000 St

**1.4.50 Anschlusskasten für Zuluftgitter 1225x225**
Anschlusskasten für Zuluftgitter,
mit Abbug nach innen, aus verzinktem Stahlblech
Passend zu Lüftungsgitter Zuluft 1225x225
Abmessungen:
Länge: 1200 mm
Kastenbreite M: 236 mm
Kastebbreite am Flansch: 286 mm
Kastenhöhe: 370 mm
Stutzen: 2 x Ø250
liefern und montieren
Menge: 28,000 St

**1.4.60 Mehrpreis Pulverbeschichtung**
Mehrpreis für Pulverbeschichtung des vorstehenden
Anschlusskasten: RAL-CLASSIC 9010
Menge: 28,000 St

**1.4.70 Anschlusskasten für Zuluftgitter 825x225**
Anschlusskasten für Zuluftgitter,
mit Abbug nach innen, aus verzinktem Stahlblech
Passend zu Lüftungsgitter Zuluft 825x225
Abmessungen:
Länge: 800 mm
Kastenbreite M: 236 mm
Kastebbreite am Flansch: 286 mm
Kastenhöhe: 370 mm
Stutzen: 2 x Ø200
liefern und montieren
Menge: 4,000 St

**1.4.80 Mehrpreis Pulverbeschichtung**
Mehrpreis für Pulverbeschichtung des vorstehenden
Anschlusskasten: RAL-CLASSIC 9010
Menge: 4,000 St

**1.4.90 Anschlusskasten für Abluftgitter 1225x325**
Anschlusskasten für Zuluftgitter,
mit Abbug nach innen, aus verzinktem Stahlblech
Passend zu Lüftungsgitter Abluft 1225x325
Abmessungen:
Länge: 1200 mm
Kastenbreite M: 336 mm
Kastebbreite am Flansch: 386 mm
Kastenhöhe: 345 mm
Stutzen: 3 x Ø250
liefern und montieren
Menge: 10,000 St

**1.4.100 Mehrpreis Pulverbeschichtung**
Mehrpreis für Pulverbeschichtung des vorstehenden
Anschlusskasten: RAL-CLASSIC 9010
Menge: 10,000 St

**1.4.110 Anschlusskasten für Abluftgitter 825x225**
Anschlusskasten für Zuluftgitter,
mit Abbug nach innen, aus verzinktem Stahlblech
Passend zu Lüftungsgitter Abluft 825x225
Abmessungen:
Länge: 800 mm
Kastenbreite M: 236 mm
Kastebbreite am Flansch: 286 mm
Kastenhöhe: 370 mm
Stutzen: 2 x Ø200
liefern und montieren
Menge: 2,000 St

**1.4.120 Mehrpreis Pulverbeschichtung**
Mehrpreis für Pulverbeschichtung des vorstehenden
Anschlusskasten: RAL-CLASSIC 9010
Menge: 2,000 St

**1.4.130 Lüftungsgitter Abluft 1200x1200**
Lüftungsgitter als Abluftdurchlass für die
Entlüftung von Räumen in raumlufttechnischen Anlagen,
mit feststehenden, 58° geneigten Aluminiumlamellen
Breite: 1200
Höhe: 1200
Oberfläche: pulverbeschichtet/lackiert, RAL-CLASSIC 9010
Volumenstrom qv 6.000 m³/h
Einbaulage: Wandeinbau

Akustische Ergebnisse
Δpt [Pa] 21
LWA [dB(A)] 32
liefern und montieren
Menge: 2,000 St

**1.4.140 Tellerventil DN 80 Zuluft oder Abluft**
Tellerventil in runder Ausführung, aus verzinktem Stahlblech,
weiß pulverbeschichtet, RAL9010, Ventilring mit Randabdichtung,
Ventilteller mit Gewindespindel und Kontermutter zur Fixierung
der Ventiltellerstellung nach Einregulierung.
Bajonetthalterungen zum Anschluss an den Stutzen
Material: Stahlblech, pulverbeschichtet
Nennweite 80 mm
Ausfürhugn Zuluft oder Abluft
liefern und montieren
Menge: 1,000 St

**1.4.150 Tellerventil DN 100 Zuluft oder Abluft**
wie vor, jedoch Tellerventil
Nennweite 100 mm
liefern und montieren
Menge: 12,000 St

**1.4.160 Tellerventil DN 125 Zuluft oder Abluft**
wie vor, jedoch Tellerventil
Nennweite 125 mm
liefern und montieren
Menge: 5,000 St

**1.4.170 Tellerventil DN 160 Zuluft oder Abluft**
wie vor, jedoch Tellerventil
Nennweite 160 mm
liefern und montieren
Menge: 7,000 St

**1.4.180 Tellerventil DN 200 Zuluft oder Abluft**
wie vor, jedoch Tellerventil
Nennweite 200 mm
liefern und montieren
Menge: 14,000 St

**1.4.190 Drallauslass Zuluft 325x325, DN 100**
Dralldurchlass für Zuluft und Abluft.
Für konstante und variable Volumenströme.
Mit zentrischem progressiv verdrillten Schaufelprofil
für große Volumenströme bei geringen Strömungsgeräuschen.
Mit hoher Induktion zum Abbau der Strömungsgeschwindigkeiten
und der Temperaturdifferenzen im Heizfall und bei Raumkühlung
bis -12 K durch radiale, achssymmetrische Luftverteilung.
Frontplatte aus verzinktem Stahlblech mit feststehenden,
radial ausgerichteten und progressiv verdrillten Luftleitlamellen
und verdeckter Zentralbefestigung. Mit unempfindlicher,
farbtonbeständiger, antistatischer Polyester-Beschichtung,
glatt - glänzend.
Ausführung:
quadratische Ausführung
Frontplatte und Kappe im Farbton RAL 9010 (weiß)
Anschlusskasten mit Zentralbefestigung, aus verzinktem
Stahlblech mit Bohrungen für Abhängungen.
Ausführung Anschlusskasten:
quadratisch, ein seitlicher Anschlussstutzen
mit speziellen Luftleitblechen, insbesondere für Zuluft
zur optimalen Luftverteilung mit geringen Strömungsgeräuschen,
mit Drosselklappe zur Volumenstromeinstellung ohne Demontage
des Luftdurchlasses, mit Lippendichtung
Konformitätszertifikat als Erfüllungsnachweis der
Hygieneanforderungen gemäß VDI 6022-1, VDI 3803-1,
DIN 1946-4 und DIN EN 13779.
Einbau in geschlossene Deckensysteme,
Rasterdecken und frei hängend.
Maße 325mmx325mm
Anschluss DN 100
Luftart Zuluft, mit Luftleitbelche
liefern und montieren
Menge: 1,000 St

**1.4.200 Drallauslass Abluft 325x325, DN 100**
wie vor, jedoch Drallauslass
Maße 325mmx325mm
Anschluss DN 100
Luftart Abluft
liefern und montieren
Menge: 1,000 St

**1.4.210 Drallauslass Zuluft 325x325, DN 160**
wie vor, jedoch Drallauslass
Maße 325mmx325mm
Anschluss DN 160
Luftart Zuluft, mit Luftleitbelche
liefern und montieren
Menge: 1,000 St

**1.4.220 Drallauslass Abluft 325x325, DN 160**
wie vor, jedoch Drallauslass
Maße 325mmx325mm
Anschluss DN 160
Luftart Abluft
liefern und montieren
Menge: 1,000 St

**1.4.230 Drallauslass Zuluft 400x400, DN 160**
wie vor, jedoch Drallauslass
Maße 400mmx400mm
Anschluss DN 160
Luftart Zuluft, mit Luftleitbelche
liefern und montieren
Menge: 4,000 St

**1.4.240 Drallauslass Abluft 400x400, DN 160**
wie vor, jedoch Drallauslass
Maße 400mmx400mm
Anschluss DN 160
Luftart Abluft
liefern und montieren
Menge: 4,000 St

**1.4.250 Drallauslass Zuluft 500x500, DN 180**
wie vor, jedoch Drallauslass
Maße 500mmx500mm
Anschluss DN 180
Luftart Zuluft, mit Luftleitbelche
liefern und montieren
Menge: 10,000 St

**1.4.260 Drallauslass Abluft 500x500, DN 180**
wie vor, jedoch Drallauslass
Maße 500mmx500mm
Anschluss DN 180
Luftart Abluft
liefern und montieren
Menge: 6,000 St

**1.4.270 Drallauslass Abluft 500x500, DN 200**
wie vor, jedoch Drallauslass
Maße 500mmx500mm
Anschluss DN 200
Luftart Abluft
liefern und montieren
Menge: 1,000 St

**1.4.280 Drallauslass Zuluft 600x600, DN 200**
wie vor, jedoch Drallauslass
Maße 600mmx600mm
Anschluss DN 200
Luftart Zuluft, mit Luftleitbelche
liefern und montieren
Menge: 10,000 St

**1.4.290 Drallauslass Abluft 600x600, DN 250**
wie vor, jedoch Drallauslass
Maße 600mmx600mm
Anschluss DN 250
Luftart Abluft
liefern und montieren
Menge: 6,000 St

**1.4.300 Rohreinbaugitter 415x65 Abluft**
Lüftungsgitter für Zu- und Abluft,
zum Einbau in Blech- / Wickelfalzrohre,
mit frontseitig waagrechten bzw. senkrechten,
drehbar gelagerten, einzeln verstellbaren Luftlenklamellen.
Anbauteile aus elektrolytisch verzinktem Stahlblech.
zusätzlich mit Schlitzschieber
Einzellänge, Lamellenstellung gerade,
Stahlblech verzinkt,
mit Schraubmontage,
Gitterlänge 415 mm
Gitterhöhe 65 mm
liefern und montieren
Menge: 2,000 St

**1.4.310 Rohreinbaugitter 415x65 Zuluft**
wie vor, jedoch
zusätzlich mit waagrechten Luftlenklamellen und Schlitzschieber
Gitterlänge 415 mm
Gitterhöhe 65 mm
liefern und montieren
Menge: 1,000 St

**1.4.320 Rohreinbaugitter 1215x65 Zuluft**
wie vor, jedoch
zusätzlich mit waagrechten Luftlenklamellen und Schlitzschieber
Gitterlänge 1215 mm
Gitterhöhe 65 mm
liefern und montieren
Menge: 3,000 St

**1.4.330 Kanalgitter 815x65**
Zu- und Abluftgitter für Kanaleinbau,
bestehend aus Frontrahmen, mit frontseitig waagrechten,
drehbar gelagerten Luftlenklamellen. Rahmen und Lamellen
aus Aluminium, naturfarben eloxiert E6/EV1.
Anbauteile aus elektrolytisch verzinktem Stahlblech.
Anbausätze:  zusätzlich mit Schlitzschieber
Länge:  815
Höhe:  65
liefern und montieren
Menge: 3,000 St

**1.4.340 Lüftungsgitter Abluft 625x125**
Lüftungsgitter mit flachem Rahmenprofil in rechteckiger Bauform
für Zuluft und Abluft. Funktion und Ästhetik vereint in
ansprechendem Design. Flach auslaufender Frontrahmen.
Vorzugsweise für Wand und Brüstungseinbau, jedoch auch für
rechteckige Luftleitungen. Einbaufertige Komponente, bestehend
aus Frontrahmen, symmetrisch und strömungsgünstig geformten,
waagerechten Lamellen mit verdeckter Kopplung zur
gemeinsamen Einstellung der Lamellen.

MATERIALIEN UND OBERFLÄCHEN
-  Frontrahmen aus verzinktem Stahlblech
-  Lamellen aus Aluminium
-  Verbindungselemente und Endkappen der Lamellen aus
hochtemperaturbeständigem Spezialkunststoff
-  Frontrahmen und Lamellen pulverbeschichtet, RAL 9010, reinweiß

VARIANTE
Anbausätze: Mengeneinstellsatz, Lamellen gegenläufig gekuppelt
Länge:  625
Höhe:  125
Oberfläche:  Pulverbeschichtet RAL 9010, reinweiß
Strategie: Abluft
liefern und montieren
Menge: 3,000 St

**1.4.350 Lüftungsgitter Zuluft 625x125**
wie vor, jedoch
Anbausätze: Mengeneinstellsatz, Lamellen gegenläufig gekuppelt,
Strahllenkung, Lamellen um 90° gedreht zu Frontlamellen,
separat einstellbar
Länge:  625
Höhe:  125
Oberfläche:  Pulverbeschichtet RAL 9010, reinweiß
Strategie: Zuluft
liefern und montieren
Menge: 3,000 St

### Titel 2 Kälteinstallation

#### Untertitel 2.1 Klimageräte und Zubehör

**2.1.10 Multi Split Inverter Außengerät R32**
Multi Split Inverter Außengerät
für 2-4 Innengeräte

Gehäuse und Rahmen bestehen aus stabilen, verzinkten Stahlblechen
mit einer zusätzlichen witterungsbeständigen Polyester-
Einbrennlackierung und innenliegender Schalldämmung.
Großflächige abnehmbare Verkleidungselemente.

Hochleistungswärmetauscher, als Verdampfer/Verflüssiger,
aus Kupferrohr mit aufgepressten Aluminiumlamellen gefertigt.
L-förmig mit Unterkühler zur Leistungserhöhung angeordnet.

Direktgetriebener Axialventilator aus Kunststoff,
drehzahlgeregelt über thermostatische Kondensatordruckregelung,
statisch und dynamisch ausgewuchtet mit horizontalem
Berührungsschutzgitter. Wettergeschützter Antriebsmotor,
wartungsfrei mit thermischem Überlastschutz ausgerüstet.

Invertergeregelter Rollkolbenverdichter mit variabler Drehzahl,
auf Schwingungsdämpfern montiert, leise laufend, mit hohem
Wirkungsgrad, Motorschutz gegen Überstrom und thermische
Überlastung, mit Schalldämmung ausgestattet. Saugseitig durch
einen großzügig bemessenen Flüssigkeitsabscheider vor
Flüssigkeitsschlägen geschützt.

Kältekreislauf
Mit Filter, Sammler, 4-Wege-Ventil für Kühlen oder Heizen und
Service-/Füllanschlüssen mit absperrbaren Ventilen.
Elektronisches Expansionsventil im Außengerät.
Bördelanschluss mit Überwurfmuttern.
Der Kältekreislauf ist druckgeprüft, leckagegetestet, getrocknet,
evakuiert und mit Kältemaschinenölfüllung (HAB ÖL) versehen.

Steuerung
Komplett mit Last- und Steuerorganen nach den gängigen
Vorschriften verdrahtet und mit einer Klemmleiste für
Steuerung bzw. Netzeinspeisung versehen.
Eine Steuerplatine schaltet und überwacht alle Funktionen.
Inverter zur Drehzahlregelung des Verdichters.
Verflüssigungsdruckregelung im Kühlbetrieb bis -10°C
Außentemperatur.

Kälteleistung: 8,3 kW
Heizleistung: 9,0 kW

SEER Kühlen: 8,51
SCOP Heizen: 4,72

Energieeffizienzklasse:
Kühlen: A+++
Heizen: A++

Schalldruckpegel
Kühlen: max. 49 dB(A)
Heizen: max. 50 dB(A)

Abmessungen
Breite: max.1000 mm
Tiefe: max. 400 mm
Höhe: max 1000 mm

Kältetechnische Anschlüsse
fl. 4 x 6 mm
s. 3 x 10 mm / 1 x 12 mm

Spannungsversorgung: 230 V, 1 Ph, 50 Hz

Leistungsaufnahme
Kühlen: 1,97 kW
Heizen: 2,00 kW

Max. Betriebsstrom: 21,4 A

Einsatzbereich
Kühlen: -10 bis +46°C
Heizen: -15 bis +24°C
liefern und montieren
Menge: 1,000 St

**2.1.20 Ölprotektor**
Ölprotektor aus Aluminium,
Maße ca.: 500 x 1150 x 35 (L x B x H in mm)
Auffangsystem für vorbeschriebene Klima-Außeneinheit,
verhindert entsprechend den rechtlichen Anforderungen,
dass in den Protektor gelaufene Öle bei Regen ausgespült werden,
mit integriertem Ölabscheider,
inkl. 2 verstellbare Aufstellfüße und Feststellschrauben
liefern und montieren
Menge: 1,000 St

**2.1.30 Bodenkonsole 600mm**
Dämpfungssockel für vorbeschriebene Außeneinheit,
bestehend aus widerstandsfähigem, recyceltem Kautschuk
mit Aluminiumprofil 40 x 20 mm auf der Oberfläche zur
Befestigung der Kälteanlage, inkl. 2 Befestigungsschrauben
Maße ca.: 600 x 135 x 100 (L x B x H in mm)
liefern und montieren
Menge: 2,000 St

**2.1.40 Inneneinheit als Wandgerät**
Inneneinheit als Wandgerät für vorgenanntes Außengerät

Das Gehäuse besteht aus weißem Kunststoff in
hochglänzender Ausführung. Sämtliche Gehäuseteile
sind abnehmbar. Einfache Montage durch eine
Montageplatte in die das Gerät eingehängt wird.

Der Lustauslass ist nach vorn, vertikal über
motorbetriebene Luftleitlamellen. Die horizontale
Luftverteilung kann manuell nach links und/oder
rechts eingestellt werden.

Hochleistungswärmetauscher, als Verdampfer/Verflüssiger,
aus innen beripptem Kupferrohr mit aufgepressten
Aluminiumlamellen gefertigt, mit Bördelanschlüssen (6,0/10,0).
Das Kältesystem ist getrocknet, evakuiert und mit Schutzgas
gefüllt. Die Kondensatwanne ist vor der Bildung von
Kondenswasser geschützt.

Mit einem extrem leise laufendem Querstromgebläse,
5-stufig umschaltbar. Direkt angetrieben über einen
DC-Inverter-Motor. Dynamisch ausgewuchtet und
schwingungsgedämmt gelagert.

Komplett nach den gängigen Vorschriften verdrahtet und mit
einer Klemmleiste für Netzeinspeisung und Steuerung versehen.
Eine Steuerplatine schaltet und überwacht alle Funktionen.

Eine leicht bedienbare Infrarotfernbedienung ist im Lieferumfang
enthalten. Überwachung der eingestellten Solltemperatur
von 16°C bis 31°C. Lüften, Kühlen, Heizen und Entfeuchten
der Raumluft (nicht geregelt). Automatische Ventilatorsteuerung
in Abhängigkeit der Raumtemperatur. Automatische, optimale
Einstellung der Luftleitlamellen je nach gewählter Funktion.
Speicherung aller eingegebenen Werte bei Spannungsausfall.
Automatischer Wiederanlauf nach Spannungsausfall.
Timersteuerung (Ein und/oder Aus),

Inklusive
- Wandhalterung für Infrarotfernbedienung

Kälteleistung: 5,0 kW
Heizleistung: 5,8 kW

Energieeffizienzklasse:
Kühlen: A++
Heizen: A+

Schalldruckpegel
Niedrig: max. 30 dB(A)
Hoch: max. 40 dB(A)

Abmessungen
Breite: max. 1000 mm
Tiefe: max. 250 mm
Höhe: max. 350 mm
liefern und montieren
Menge: 1,000 St

**2.1.50 Inneneinheit als Deckengerät**
Inneneinheit als Deckengerät für vorgenanntes Außengerät,
Kassette mit 4-seitigem Luftausblas im Eurorastermaß.

Aus Stahlblech verzinkt mit Wärmedämmung.
Einfache Montage. Alle wichtigen Teile sind mit entsprechendem
Wartungsfreiraum von unten zugänglich.

Von unten über eine Blende, herausklappbares Gitter
mit dahinterliegendem Langzeitfilter mit hoher Standzeit.

4-seitiger Luftauslass . Luftleitlamellen motorbetrieben und
auf jeder Seite individuell einstellbar für komfortable,
zugfreie Lufteinbringung. Coanda-Effekt bei horizontaler
Luftklappenstellung.

Hochleistungswärmetauscher, als Verdampfer/Verflüssiger,
aus Kupferrohr mit aufgepressten Aluminiumlamellen gefertigt,
mit Bördelanschlüssen (6,0/10,0).
Kältesystem getrocknet, evakuiert und mit Schutzgas gefüllt.

Kondensatpumpe
Eingebaut im Gerät, mit Kondensatsensor, als Schleuderpumpe
mit 850 mm Förderhöhe

Direktgetrieben über Invertermotor, mit einem extrem leise
laufendem Tangentiallüfter in 3D-Turbo-Fan Technologie,
schwingungsgedämmt gelagert und dynamisch ausgewuchtet,
3-stufig umschaltbar.

Komplett nach den gängigen Vorschriften verdrahtet und mit
einer Klemmleiste für Netzeinspeisung und Steuerung versehen.

Überwachung der eingestellten Solltemperatur von 17°C bis 32°C
Lüften, Kühlen, Heizen und Entfeuchten der Raumluft (nicht geregelt).
Automatische Ventilatorsteuerung in Abhängigkeit der Raumtemperatur.
Automatische, optimale Einstellung der Luftleitlamellen je nach
gewählter Funktion.

inklusive
- Funkfernbedienung mit Infrarotempfänger
- Wandhalterung für Infrarotfernbedienung
- passende Blende

Kälteleistung: 2,5 (1,4 - 3,2) kW
Heizleistung: 3,2 (1,3 - 4,2) kW

Energieeffizienzklasse:
Kühlen: A++
Heizen: A+

Schalldruckpegel
Niedrig: max. 25 dB(A)
Hoch: max. 31 dB(A)

Abmessungen
Breite: 570 mm
Tiefe: 570 mm
Höhe: max 250 mm
liefern und montieren
Menge: 1,000 St

**2.1.60 Kondensatschlauch**
Kondensatschlauch  bis 20mm zur Ableitung des Kondesats der
vorbeschriebenen Inneneinheiten einschl. Rohrhalter/Befestigung
liefern und montieren
Menge: 15,000 m

**2.1.70 Verbindungskabel Innen/Außen**
Verbindungskabel zur Anbindung der Inneneinheit
an die Außeneinheit (4 x 2,5mm²), Inklusive UV-Schutz
liefern und montieren
Menge: 40,000 m

**2.1.80 Elektroanschluss herstellen**
Elektroanschluss an Innen- oder Außeneinheit herstellen
4 x 2,5 mm²
Menge: 4,000 St

**2.1.90 Kältemittel ergänzen**
Kältemittel R32 zur Ergänzung des Kältemittelkreislaufs
der Außeneinheit bei Bedarf
liefern und auffüllen
Menge: 3,000 kg

#### Untertitel 2.2 Kältemittelrohrleitung und Zubehör

**2.2.10 Kältemittelleitung 6x1,0mm**
Kältemittelleitung bestehend aus Kupferrohr in Kühlschrank-
Qualität (DIN 8905/59753). Alle Lötarbeiten sind unter Schutzgas
und dem geeigneten Lot auzuführen.
einschließlich Befestigungsmaterial
Kältemittelleitung 6x1,0mm
liefern und montieren
Menge: 45,000 m

**2.2.20 Kältemittelleitung 10x1,0mm**
wie vor, jedoch
Kältemittelleitung 10x1,0mm
liefern und montieren
Menge: 45,000 m

**2.2.30 Bördel-Lötkupplung 6mm**
Bördel-Lötkupplung 6mm,
aus rostfreiem Stahl, inkl. Trompetenring,
für vorgenannte Kältemittelleitung,
liefern und montieren
Menge: 4,000 St

**2.2.40 Bördel-Lötkupplung 10mm**
wie vor, jedoch Bördel-Lötkupplung 10mm,
liefern und montieren
Menge: 2,000 St

**2.2.50 R90-Rohrschott**
R90-Rohrschott für gedämmte, nicht brennbare Rohrleitungen
bis 400 cm² in R30- bis R90-Qualität nach DIN 4102-11 in
Wänden (Massivwände oder leichte Trennwände) und
Decken mit Brandschutzanforderungen nach MBO bzw.
MLAR/LAR/RbALei.
liefern und montieren
Menge: 3,000 St

**2.2.60 Diffusionsdichte Dämmung**
Diffusionsdichte Dämmung der vorgenannten
Kältemittelleitungen bis 10mm,
einschließlich Form- und Verbindungsteile,
Isolierstärke 9mm
liefern und montieren
Menge: 90,000 m

**2.2.70 Kälterohrschelle bis 18mm**
Kälterohrschelle für vorbeschriebene Kältemittelleitung,
bis 18mm,
bestehend aus Elastomer-PIR-Rohrträger und Rohrschelle
mit kombinierter Gewindemutter,
Anwendungstemperatur -70°C bis 105°C
liefern und montieren
Menge: 50,000 St

**2.2.80 Zulage Blechmantel 160mm**
Blechmantel zum Schutz der Kältemittelleitungen
von der Außeneinheit bis zur Dachdurchführung,
aus feuerverzinktem Stahlblech oder Aluminium,
Außendurchmesser bis 160mm,
inkl. Kleinteile und Montagezubehör
Menge: 5,000 m

**2.2.90 Zulage Blechmantel Formteil 160mm**
wie vor, jedoch Zulage für Formteile
wie Bogen, Endkappe oder Übergangsstück,
Menge: 6,000 St

### Titel 3 Sonstige Leistungen

#### Untertitel 3.1 Dämmung und Brandschutz

**3.1.10 Wärmedämmung 30 mm an Kanal und Rundrohr**
Wärmedämmung an Luftleitungen Kanal eckig und Rundrohr,
für Zu- und Abluft als nichtbrennbare Isolierung
nach DIN 4140, Teil 1
auf der Außenfläche von Luftleitungen aus verzinktem Stahl
max. Mediumtemperatur: 40 °C
relat. Feuchte Medium: 50-60 %
Umgebungstemperatur: 15-32 °C
relat. Feuchte Umgebung: 40-75 %
Dämmstoff Mineralwolle hydrophobiert und kaschiert
mit gitternetzverstärkter Aluminiumfolie,
Dämmdicke: 30 mm
Wärmeleitfähigkeitsgruppe 040
für Luftleitungen Stahlblech, verzinkt
Oberkante Dämmung bis 4,0 m über Fußboden
inkl. entsprechender Befestigung sowie mit Draht
ausbinden und Überklebung der Stoßstellen
(Klebstoff schwerentflammbar),
einschl. Aussparen von Revisionsöffnungen
inkl. Zulage für Knicke, Blenden, Einsätze, Regenabweiser,
Ausschnitte, Tragkonstruktionen, Abschirmungen und
Abflachungen
liefern und montieren
Menge: 1270,000 m²

**3.1.20 Wärmedämmung 30 mm an Formstücken**
Wärmedämmung wie vor, jedoch als Kanalformstück
und Rohrformstück
liefern und montieren
Menge: 875,000 m²

**3.1.30 Kältedämmung 19 mm an Kanal und Rundrohr**
Kältedämmung an Luftleitungen Kanal eckig und Rundrohr,
für Außen- und Fortluft
min. Mediumtemperatur: -16 °C
relat. Feuchte Medium: 40-50 %
Umgebungstemperatur: bis 20 °C
relat. Feuchte Umgebung: 40-50 %
Dämmstoff Plattenmaterial aus geschlossenzelligem
Polyethylen Weichschaum Dämmdicke: 19 mm
Wärmeleitfähigkeit < 0,04 W/mK
für Luftleitungen Stahlblech, verzinkt
in Gebäude und Zentralen
Oberkante Dämmung bis 4,0 m über Fußboden
inkl. entsprechender Befestigung und Überklebung
der Stoßstellen (Klebstoff schwerentflammbar),
einschl. Aussparen von Revisionsöffnungen
inkl. Zulage für Knicke, Blenden, Einsätze, Regenabweiser,
Ausschnitte, Tragkonstruktionen, Abschirmungen und
Abflachungen

Erfüllt die Anforderungen der Muster-Verwaltungsvorschrift:
Rauchentwicklungsklasse s2, schwerentflammbar (B-s2, d0)

liefern und montieren
Menge: 165,000 m²

**3.1.40 Kältedämmung 19 mm an Formstücken**
Kältedämmung wie vor, jedoch als Kanalformstück
und Rohrformstück
liefern und montieren
Menge: 445,000 m²

**3.1.50 Verschließen von Restöffnungen im Wandbereich**
Verschließen der Restöffnung des Durchbruchs
ohne Mindestabstand zwischen den Durchführungen der
jeweiligen Medienleitungen, mit Eignung für gemischte
Belegung (z.B. Rohrleitungen und ELT-Leitungen),
mit Brandschutzanforderungen, mit zugelassenen
Brandschutzmörtel M10,
Eignung nach MLüAR, MLRA und DIN 4102, L90/R90
Abrechnung nach Raummaß gemäß DIN 18421,
Lage: Wandbereich
Menge: 2,000 m³

**3.1.60 Verschließen von Restöffnungen im Deckenbereich**
Verschließen der Restöffnung des Durchbruchs
ohne Mindestabstand zwischen den Durchführungen der
jeweiligen Medienleitungen, mit Eignung für gemischte
Belegung (z.B. Rohrleitungen und ELT-Leitungen),
mit Brandschutzanforderungen, mit zugelassenen
Brandschutzmörtel M10,
Eignung nach MLüAR, MLRA und DIN 4102, L90/R90
Abrechnung nach Raummaß gemäß DIN 18421,
Lage: Deckenbereich
Menge: 2,500 m³

#### Untertitel 3.2 Befestigung

**3.2.10 Profilstahlkonstruktion für Stütz-, Hänge-, Trag- und**
Profilstahlkonstruktion für Stütz-, Hänge-, Trag- und
Sonderbefestigungen, einschl. Befestigungsmaterial,
schallentkoppelt gelagert, einschließlich Endkappen
an Schienen und Traversen, Oberfläche verzinkt.

Der rechnerische Nachweis der Tragfähigkeit ist
vom AN  auf Grundlage der eingesetzten Materialien zu
führen und auf Verlangen dem AG vorzulegen.

In notwendigen Fluren und Rettungswegen ist ein
entsprechender Abminderungsfaktor in die Auslegung der
Profilstahlkonstruktion einzubeziehen.

liefern und montieren
Menge: 865,000 kg

**3.2.20 Profilstahlkonstruktion als feuerverzinkte Ausführung**
Profilstahlkonstruktionen wie vor, jedoch als Ausführung
feuerverzinkt für chlorhaltige Luft im Bereich der
Zwischendecke Schwimmhalle sowie im Außenbereich.

Für die eingesetzten Produkte ist ein gesonderter Nachweis
zur Materialgüte vorzulegen.

liefern und montieren
Menge: 985,000 kg

**3.2.30 Sicherheitsdrehfix-Befestigung**
verzinkt, einzeln, für Montage mit Gewindestange,
für Montageschienen 27/18, 28/30 und 38/40
liefern und montieren
Menge: 350,000 St

**3.2.40 Lüftungsrohrschelle DN 80**
Lüftungsrohrschelle aus Stahl, verzinkt, mit Profilgummieinlage,
mit Schallschutzeinlage, für Rohr DN 100
liefern und montieren
Menge: 3,000 St

**3.2.50 Lüftungsrohrschelle DN 100**
wie vor, jedoch für Rohr DN 100
liefern und montieren
Menge: 15,000 St

**3.2.60 Lüftungsrohrschelle DN 125**
wie vor, jedoch für Rohr DN 125
liefern und montieren
Menge: 35,000 St

**3.2.70 Lüftungsrohrschelle DN 140**
wie vor, jedoch für Rohr DN 140
liefern und montieren
Menge: 21,000 St

**3.2.80 Lüftungsrohrschelle DN 160**
wie vor, jedoch für Rohr DN 160
liefern und montieren
Menge: 19,000 St

**3.2.90 Lüftungsrohrschelle DN 180**
wie vor, jedoch für Rohr DN 180
liefern und montieren
Menge: 21,000 St

**3.2.100 Lüftungsrohrschelle DN 200**
wie vor, jedoch für Rohr DN 200
liefern und montieren
Menge: 23,000 St

**3.2.110 Lüftungsrohrschelle DN 250**
wie vor, jedoch für Rohr DN 250
liefern und montieren
Menge: 9,000 St

**3.2.120 Lüftungsrohrschelle DN 280**
wie vor, jedoch für Rohr DN 280
liefern und montieren
Menge: 12,000 St

**3.2.130 Lüftungsrohrschelle DN 315**
wie vor, jedoch für Rohr DN 315
liefern und montieren
Menge: 2,000 St

**3.2.140 Lüftungsrohrschelle DN 450 Edelstahl**
wie vor, jedoch für Rohr DN 450
Material: Edelstahl, für chlorhaltige Luft im Bereich
der Zwischendecke Schwimmhalle
liefern und montieren
Menge: 35,000 St

**3.2.150 Lüftungsrohrschelle DN 560 Edelstahl**
wie vor, jedoch für Rohr DN 560
Material: Edelstahl, für chlorhaltige Luft im Bereich
der Zwischendecke Schwimmhalle
liefern und montieren
Menge: 18,000 St

**3.2.160 Lüftungsrohrschelle DN 600 Edelstahl**
wie vor, jedoch für Rohr DN 600
Material: Edelstahl, für chlorhaltige Luft im Bereich
der Zwischendecke Schwimmhalle
liefern und montieren
Menge: 12,000 St

**3.2.170 Lüftungsrohrschelle DN 710 Edelstahl**
wie vor, jedoch für Rohr DN 710
Material: Edelstahl, für chlorhaltige Luft im Bereich
der Zwischendecke Schwimmhalle
liefern und montieren
Menge: 29,000 St

**3.2.180 Lüftungsrohrschelle DN 800 Edelstahl**
wie vor, jedoch für Rohr DN 800
Material: Edelstahl, für chlorhaltige Luft im Bereich
der Zwischendecke Schwimmhalle
liefern und montieren
Menge: 55,000 St

#### Untertitel 3.3 Nebenleistungen

**3.3.10 Kernbohrung durch Wände/ Decken (60/300)**
Kernbohrung durch Wände/ Decken aus
Stahlbeton/Mauerwerk herstellen, einschl. Vorhaltung
der Kernbohrgerätes mit dem entsprechenden Zubehör
und Entsorgung des Bohrkern
Durchmesser: bis 60 mm
Stärke: bis 300 mm
Menge: 6,000 St

**3.3.20 Kernbohrung durch Wände/ Decken (100/300)**
Kernbohrung durch Wände/ Decken aus
Stahlbeton/Mauerwerk herstellen, einschl. Vorhaltung
der Kernbohrgerätes mit dem entsprechenden Zubehör
und Entsorgung des Bohrkern
Durchmesser: bis 100 mm
Stärke: bis 300 mm
Menge: 6,000 St

**3.3.30 Kernbohrung durch Wände/ Decken (150/300)**
Kernbohrung durch Wände/ Decken aus
Stahlbeton/Mauerwerk herstellen, einschl. Vorhaltung
der Kernbohrgerätes mit dem entsprechenden Zubehör
und Entsorgung des Bohrkern
Durchmesser: bis 150 mm
Stärke: bis 300 mm
Menge: 13,000 St

**3.3.40 Kernbohrung durch Wände/ Decken (200/300)**
Kernbohrung durch Wände/ Decken aus
Stahlbeton/Mauerwerk herstellen, einschl. Vorhaltung
der Kernbohrgerätes mit dem entsprechenden Zubehör
und Entsorgung des Bohrkern
Durchmesser: bis 200 mm
Stärke: bis 300 mm
Menge: 12,000 St

**3.3.50 Kernbohrung durch Wände/ Decken (250/300)**
Kernbohrung durch Wände/ Decken aus
Stahlbeton/Mauerwerk herstellen, einschl. Vorhaltung
der Kernbohrgerätes mit dem entsprechenden Zubehör
und Entsorgung des Bohrkern
Durchmesser: bis 250 mm
Stärke: bis 300 mm
Menge: 3,000 St

**3.3.60 Arbeitsbühne, fahrbar, LK 3, bis 3,4 m**
Arbeitsbühne, fahrbar, gemäß DIN EN 1004, mit
Steckgeländer und den erforderlichen Leiteraufgängen.
Gebrauchsüberlassung bis 4 Wochen (Grundeinsatzzeit).
zur Montage der Steiger in Schächten,
Höhe Belagfläche: der Raumhöhe angepasst, bis 3,4 m
Länge : bis 3,00 m
Breite : mind. 0,60 m
Lastklasse : 3
Einsatz im Untergeschoss
Menge: 2,000 St

**3.3.70 Mitwirken bei Abnahme nach TechPrüfVO**
*** Pauschalposition
Mitwirkung bei der Abnahme gemäß TechPrüfVO,
Beistellung einer geeigneten Person während der Prüfungen
durch den Sachverständigen (3 Begehungen während der
Bauzeit bzw. zur Endabnahme, inkl. zusätztlicher Begehungen
bei Mängeln in der Ausführung).
Menge: 1,000 psch

**3.3.80 Beschilderung**
Beschilderung der Rohrleitungen und Bauteile, bestehend aus:
Halter mit Befestigung und Kunststoffabdeckung sowie
Bezeichnungsschild aus Zweischichtkunststoff,
3-zeilig 110 x 70 mm
liefern und montieren
Menge: 45,000 St

**3.3.90 Fließrichtungspfeile zur Rohrleitungskennzeichnung**
Fließrichtungspfeile zur Rohrleitungskennzeichnung
zum Aufkleben
Format: ca. 26 x 126 mm
liefern und montieren
Menge: 35,000 St

**3.3.100 Schaltschema zum Anbringen im Technikraum**
Farbiges Schaltschema der Lüftungsinstallation
zum Anbringen im Technikraum, laminiert
Größe ca. 1,5m²
einschließlich Befestigung
Menge: 2,000 St

**3.3.110 Inbetriebnahme mit beteiligten Gewerken**
*** Pauschalposition
Mitwirkung bei Probebetrieb und Inbetriebnahme anderer
Gewerke (spez. MSR), soweit Funktionszusammenhänge
zu den eigenen Leistungen bestehen
Menge: 1,000 psch

**3.3.120 Druck- und Dichtheitsprüfung Kältemittelleitungen**
*** Pauschalposition
Druck- und Dichtheitsprüfung aller VRF-Kälteanlagen.
Vorstehende Verrohrung Kältemittelleitungen prüfen.
Menge: 1,000 psch

**3.3.130 Technische Unterlagen Lüftungsinstallation**
Technische Unterlagen Lüftung bestehend aus:
- Anlagenbeschreibungen,
- Bedienungs- und Wartungsanleitungen,
- Ersatzteillisten,
- Abnahme- und Messprotokollen,
- Revisionsplänen,
- Materialgütenachweisen,
- Prüfzeugnisse und Zulassungen,
in 2-facher Ausfertigung, in Mappen geordnet mit Inhaltsangabe
und auf Datenträger (PDF, DWG) spätestens 2 Wochen vor
Inbetriebnahme bzw. Abnahme dem Planer zur Prüfung und
Weiterleitung an den Bauherren übergeben.
Der AN hat dem AG den Nachweis der Überwachung (Güte-
Bauteile entsprechend den betreffenden DIN-Normen zu
erbringen. Diese Forderung gilt für nichtgenormte Stoffe und
Bauteile als erfüllt, wenn ein gültiges Prüfzeugnis/Prüfzeichen
einer anerkannten Prüfanstalt vorliegt.
Revisionszeichungen:
Bestands- und Revisionspläne erstellen anhand vom AG
zur Verfügung gestellten pausfähigen Grundriß- und
Schnittplänen, Umfang entsprechend vor beschriebener
Leistungen, als Papierzeichnungen, davon 2 Sätze farbig
angelegt, gefaltet DIN A4.
1 Satz als DXF/DWG-Datei + PDF auf CD-ROM/USB-Stick.
Die Pläne sind dem AG vor der Abnahme zu übergeben.
Menge: 1,000 St

**3.3.140 Technische Unterlagen Kälteinstallation**
Technische Unterlagen Kälte bestehend aus:
- Anlagenbeschreibungen,
- Bedienungs- und Wartungsanleitungen,
- Ersatzteillisten,
- Abnahme- und Messprotokollen,
- Revisionsplänen,
- Materialgütenachweisen,
- Prüfzeugnisse und Zulassungen,
in 2-facher Ausfertigung, in Mappen geordnet mit Inhaltsangabe
und auf Datenträger (PDF, DWG) spätestens 2 Wochen vor
Inbetriebnahme bzw. Abnahme dem Planer zur Prüfung und
Weiterleitung an den Bauherren übergeben.
Der AN hat dem AG den Nachweis der Überwachung (Güte-
Bauteile entsprechend den betreffenden DIN-Normen zu
erbringen. Diese Forderung gilt für nichtgenormte Stoffe und
Bauteile als erfüllt, wenn ein gültiges Prüfzeugnis/Prüfzeichen
einer anerkannten Prüfanstalt vorliegt.
Revisionszeichungen:
Bestands- und Revisionspläne erstellen anhand vom AG
zur Verfügung gestellten pausfähigen Grundriß- und
Schnittplänen, Umfang entsprechend vor beschriebener
Leistungen, als Papierzeichnungen, davon 2 Sätze farbig
angelegt, gefaltet DIN A4.
1 Satz als DXF/DWG-Datei + PDF auf CD-ROM/USB-Stick.
Die Pläne sind dem AG vor der Abnahme zu übergeben.
Menge: 1,000 St

#### Untertitel 3.4 Stundenlohnarbeiten

*Hinweis: Hinweis*
Stundenlohnarbeiten
zur Ausführung unvorhergesehener Arbeiten nach
Genehmigung durch die Fachbauleitung.
In die Einheitspreise sind sämtliche Lohnnebenkosten
und Zuschläge für Schmutz, Lärm und sonstige
Erschwernisse einzukalkulieren.

**3.4.10 Obermonteur**
*** Bedarfsposition ohne GB
Regiestunge Obermonteur
Menge: 1,000 h

**3.4.20 Monteur**
*** Bedarfsposition ohne GB
Regiestunge Monteur
Menge: 1,000 h

### Titel 4 Wartung

#### Untertitel 4.1 Wartung Lüftungsinstallation

**4.1.10 Wartungsvertrag Lüftungsinstallation Jahr 1-4**
Komplette jährliche Wartung der im Voraus
beschriebenen Gesamtanlage der Lüftungsinstallation
entsprechend den einschlägig anerkanten Regeln der Technik.
Sollten kürzere Wartungsintervalle durch Herstellervorgaben oder
gesetzliche Regelungen notwendig sein, sind diese Fristen
einzukalkulieren.
Angestrebt wird die Wartung durch den Auftragnehmer,
nur in Ausnahmefällen und in Absprache mit dem Auftraggeber
ist ein Nachauftragnehmer zugelassen.
Die Wartungsarbeiten erfolgen auf Grundlage des
Einheitswartungsvertrages -Wartung 2018-
gemäß Vertragsmuster für Wartung, Inspektion
und damit verbundenen kleinen Instandsetzungsarbeiten
für technische Anlagen und Einrichtungen in öffentlichen Gebäuden,
aufgestellt und herausgegeben vom AMEV,
gemäß VDMA-Bestimmungen über eine
Gesamtzeitdauer von 4 Jahren

Abrechnungseinheit: Wartungskosten pro Jahr!

Es wird ein gesonderter Wartungsvertrag am Ende der Bauzeit
abgeschlossen. Die Kosten für die Wartung werden jedoch in die
Wertung der Angebote einbezogen.
Menge: 4,000 a

**4.1.20 Notdienstzulage**
Zulage für Notdienstbereitschaft bei Havariefällen.
Der Auftragnehmer übernimmt für die Schwimmhalle
den 24-Stunden-Not- und Havariedienst für sämtliche
vorbeschriebenden Lüftungsanlagen.

Der Leistungsumfang umfasst insbesondere:
- die ständige Rufbereitschaft (24 Stunden täglich,
7 Tage die Woche, inklusive Wochenenden und Feiertagen),
- die unverzügliche Annahme von Störungs- und
Havariemeldungen,
- die zeitnahe Anfahrt im Störungsfall (24 Stunden),
- die Fehlersuche, Störungsbeseitigung sowie die
Durchführung von Notreparaturen zur Sicherstellung
des Anlagenbetriebs,
- Maßnahmen zur Gefahrenabwehr und Schadensbegrenzung
bei Havarien,
- die Dokumentation der Einsätze sowie eine Rückmeldung
an den Betreiber der Schwimmhalle.

Der Not- und Havariedienst dient der Sicherstellung des
durchgehenden Betriebs der Anlagen und der Aufrechterhaltung
der Betriebs- und Nutzungssicherheit der Schwimmhalle.

Gesamtzeitdauer von 4 Jahren

Abrechnungseinheit: Zulagekosten pro Jahr!
Menge: 4,000 a

#### Untertitel 4.2 Wartung Kälteinstallation

**4.2.10 Wartungsvertrag Kälteinstallation Jahr 1-4**
Komplette jährliche Wartung der im Voraus
beschriebenen Gesamtanlage der Kälteinstallation
entsprechend den einschlägig anerkanten Regeln der Technik.
Sollten kürzere Wartungsintervalle durch Herstellervorgaben oder
gesetzliche Regelungen notwendig sein, sind diese Fristen
einzukalkulieren.
Angestrebt wird die Wartung durch den Auftragnehmer,
nur in Ausnahmefällen und in Absprache mit dem Auftraggeber
ist ein Nachauftragnehmer zugelassen.
Die Wartungsarbeiten erfolgen auf Grundlage des
Einheitswartungsvertrages -Wartung 2018-
gemäß Vertragsmuster für Wartung, Inspektion
und damit verbundenen kleinen Instandsetzungsarbeiten
für technische Anlagen und Einrichtungen in öffentlichen Gebäuden,
aufgestellt und herausgegeben vom AMEV,
gemäß VDMA-Bestimmungen über eine
Gesamtzeitdauer von 4 Jahren

Abrechnungseinheit: Wartungskosten pro Jahr!

Es wird ein gesonderter Wartungsvertrag am Ende der Bauzeit
abgeschlossen. Die Kosten für die Wartung werden jedoch in die
Wertung der Angebote einbezogen.
Menge: 4,000 a

**4.2.20 Notdienstzulage**
Zulage für Notdienstbereitschaft bei Havariefällen.
Der Auftragnehmer übernimmt für die Schwimmhalle
den 24-Stunden-Not- und Havariedienst für sämtliche
vorbeschriebenden Kälteanlagen.

Der Leistungsumfang umfasst insbesondere:
- die ständige Rufbereitschaft (24 Stunden täglich,
7 Tage die Woche, inklusive Wochenenden und Feiertagen),
- die unverzügliche Annahme von Störungs- und
Havariemeldungen,
- die zeitnahe Anfahrt im Störungsfall (24 Stunden),
- die Fehlersuche, Störungsbeseitigung sowie die
- Durchführung von Notreparaturen zur Sicherstellung
des Anlagenbetriebs,
- Maßnahmen zur Gefahrenabwehr und Schadensbegrenzung
bei Havarien,
- die Dokumentation der Einsätze sowie eine Rückmeldung
an den Betreiber der Schwimmhalle.

Der Not- und Havariedienst dient der Sicherstellung des
durchgehenden Betriebs der Anlagen und der Aufrechterhaltung
der Betriebs- und Nutzungssicherheit der Schwimmhalle.

Gesamtzeitdauer von 4 Jahren

Abrechnungseinheit: Zulagekosten pro Jahr!
Menge: 4,000 a

Nachhaltigkeit:
  Berechnungsfläche: NGF

USt %: 19,00
